# Nedwighafen_Wittenberge
Angebotsaufforderung (GAEB 90, DA83)
DV-Nummer: 1.25.16
Währung: EUR
Auftraggeber: Kultur-, Sport-, u. Tourismusbetrieb Wittenberge, Paul-Linck

## Nedwighafen HLS
Datum: 12.02.26
EP-Anteile: Lohn; Material; Gerät; Sonstiges

*Hinweis*
LEISTUNGSVERZEICHNIS

Projekt:  2025-006
  Steganlage Hafen

Bauvorhaben:
Umgestaltung Nedwighafen
  Sanierung Steganlage
  Elbstraße 65
  19322 Wittenberge

Leistung:  Sanitär, Heizung, Lüftung

gepl. Baubeginn:  März 2026

gepl. Fertigstellung:  gem. Bauablaufplan

*Hinweis*
VORBEMERKUNGEN ZUM LEISTUNGSVERZEICHNIS
Vertragsgrundlage für die Ausführung und Abrechnung
der Arbeiten ist die VOB in der neuesten Fassung in
allen Teilen.
Außerdem sind, wenn gefordert, die in der Aufforderung
zur Abgabe eines Angebotes (ABau V 211.G)
angekreuzten
Formulare und Anlagen Vertragsbestandteil.
Es wird darauf hingewiesen, dass nur vollständig
ausgefüllte Angebote gewertet werden können.
Im Falle einer Beauftragung ist dem AG das Angebot mit
Aufteilung Material/Lohn innerhalb von 5 Werktagen
zu übergeben.
Bei der Vergabe von öffentlichen Aufträgen werden im
Rahmen der VOB/ A bei gleichwertigen Angeboten die
Unternehmen bevorzugt, die Ausbildungsplätze
bereitstellen. Die Unternehmen sind verpflichtet, den
Nachweis
zu führen.
Grundlage für die Ausführung und Abrechnung der
Arbeiten ist die VOB in der neuesten Fassung in allen
Teilen.
Es gelten insbesondere die ATVen DIN 18299, 18300 und
18320 sowie die in den einzelnen
Leistungspositionen genannten technischen
Spezifikationen.
Die Arbeiten sind unter Schonung der zu erhaltenen
Anlage, Baulichkeiten und Vegetation durchzuführen. Im
unmittelbaren Baumbereich ist Handarbeit notwendig
(der AG ist zu informieren), Baumaterialien sind nicht
im
Wurzelbereich zu lagern. Es gilt die DIN 18 920.
(Siehe auch Zusätzliche Vertragsbedingungen ZVB (ABau V
215).
Alle durch den Bau entstandenen Schäden an den Anlagen
und an der vorhandenen Vegetation sind vom
verantwortlichen Auftragnehmer bzw. von der
verursachenden Firma kostenlos zu beseitigen.
Die Einhaltung der Vorschriften des
Chemikaliengesetztes und der Gefahrenstoffverordnung
sind bei der
Lagerung und Verwendung der ausgeschriebenen
Materialien zu beachten.
Es gilt die DIN 52 900.
In Wasserschutzzonen sind die besonderen Auflagen der
jeweiligen Schutzgebietsverordnung einzuhalten.
Enthält die Leistungsbeschreibung bei einer
Teilleistung die Produktangabe mit dem Zusatz
"Vorgeschlagenes
Produkt" und wird vom Bieter ein anderes
gleichwertiges Produkt angeboten, ist mit dem Angebot
der
Nachweis der Gleichwertigkeit vorzulegen und - auf
Verlangen - ein Muster. Das Fabrikat ist auch dann
anzugeben, wenn der Bieter das vorgeschlagene Fabrikat
anbieten will.
Es dürfen nicht mehr als 25 % der Gesamtleistungen an
Subunternehmer vergeben werden.
Nachtragsangebote müssen vor Ausführung schriftlich
beauftragt sein.
Bei Arbeiten in öffentlichen Grünanlagen ist vor der
Ausführung eine Genehmigung für das Befahren der
Parkwege beim zuständigen Straßen- und Grünflächenamt
einzuholen.
Nicht mehr sichtbare Teile (z.B. Baugrund,
Tragschichten) sind der Bauleitung gemäß Punkt 17.3 der
Zusätzlichen Vertragsbedingungen rechtzeitig zur
Zwischenabnahme anzuzeigen.
Weiterführende Leistungen ohne erfolgte
Zwischenabnahme werden nicht anerkannt bzw. müssen vom
AN
prüfbar nachgewiesen werden.
Gemäß Punkt 102 der Zusätzlichen Vertragsbedingungen
(V 215) sind Bautagesberichte zu führen und
wöchentlich der Bauleitung unaufgefordert
auszuhändigen.
Zu jeder Rechnung ist eine aktuelle
Freistellungsbescheinigung zum Steuerabzug bei
Bauleistungen gem. § 48
b Abs. 1 Satz 1 des Einkommensteuergesetzes beizulegen.
Die Abtretung des Werklohnanspruches ist
ausgeschlossen!
Vor Abgabe der Angebote sollte eine Ortsbesichtigung
durchgeführt werden.
Bei Arbeiten innerhalb bestehender Anlagen ist der
Baustellenverkehr grundsätzlich nur in
Schrittgeschwindigkeit, mit eingeschalteter
Warnblinkanlage und - sofern vorhanden - mit
eingeschalteter
Rundumleuchte abzuwickeln. Es soll nur vorwärts
gefahren werden. Wenn das Rückwärtsfahren nicht zu
verhindern ist, muss grundsätzlich eine 2. Person als
Einweiser abgestellt werden, die den rückwärtigen
Raum abzusichern hat. Der Fahrer fährt nur auf
Hinweise des Einweisers. Der Einweiser selbst geht nur
vorwärts.
Auf dem gesamten Gelände einschließlich Gebäude und
Baustelle herrscht absolutes Rauchverbot.

*Hinweis*
Baubeschreibung
Baubeschreibung entsprechend § 9 Nr. 3
VOB/A
ergänzende Angaben zu Arbeiten im
Rahmen der ATV DIN 18299

Abkürzungen:
AG = Auftraggeber
AN = Auftragnehmer
BS = Baustelle

0.1 Angaben zur Baustelle

0.1.1 Allgemeine Beschreibung

Das Leistungsverzeichnis beschreibt die Installation
der
technischen Anlage in einem Bestandsgebäude
"Nedwighafen" mit
insgesamt zwei Etagen in der Elbstraße 65, 19322
Wittenberge.
Das Gebäude wird zentral mit einer
Treppe erschlossen.
Das Grundstück befindet sich in der in
der Elbstraße 65, 19322 Wittenberge. Die
Erschließung
Grundstückes erfolgt aus Deichrichtung

0.1.3 Gebäudebeschreibung
Das Gebäude ist ein Bestandsgebäude
als offener, nicht unterkellerter
zweigeschossiger Baukörper .
Das gesamte Gebäude ist barrierefrei
erschlossen.

0.1.4 Verkehrsverhältnisse
Zufahrt, Hinweise und Auflagen
Die Zufahrt zur Baustelle erfolgt
ausschließlich über die Baustellenzufahrt
über das Grundstück.

Zufahrtmöglichkeiten:

Zufahrt:  über Elbstraße S
Tragfähigkeit:  Es wird von Bk
1,0 nach RStO 12 ausgegangen.
Einschränkungen:  zum Zeitpunkt
der Ausschreibung nicht bekannt

Beschädigungen und Verschmutzungen
auf den Straßen sind unverzüglich und
ohne besondere Aufforderung auf Kosten
des Verursachers zu beseitigen.
Die Befahrbarkeit der Straßen zum
Bauplatz mit schwerem Gerät ist durch
den Auftragnehmer vorher zu prüfen.
Eventuell erforderliche befristete
Sondergenehmigungen sind rechtzeitig
vom Auftragnehmer auf seine Kosten
zu beschaffen.

Ergänzende Hinweise zum Baufeld
Baustellenbesichtigung:
Es wird empfohlen, die örtlichen
Gegebenheiten vor Abgabe eines
Angebotes zu besichtigen. Termine
können mit der Bauleitung abgesprochen
werden.
Besichtigungen, die ohne Kenntnis der
Bauleitung erfolgen, müssen immer
vorher bei der Stadt Wittenberge
angemeldet werden.

Das Befahren des Geländes ist
ausschließlich für Auf- und
Abladearbeiten und nur in Bereichen der
abgezäunten Baustelle zulässig. Um den
Baubetrieb störungsfrei aufrecht erhalten
zu können, ist das Abschleppen von
Fahrzeugen, die im Weg sind, hiermit
angekündigt.

0.1.5 Verkehrsverhältnisse
Baustellenimmanente Flächen wie
Rettungs- und Fluchtwege nach
Sicherheits- und Gesundheitsschutzplan
gehören ebenfalls dazu. Sie dürfen nicht
mehr, als durch die Ausführung
unvermeidlich, einschränkt werden, und
die öffentliche Sicherheit muss
gewährleistet bleiben.

0.1.6 Transportwege

Auf dem Grundstück stehen ausreichend
Flächen für die
Baustelleneinrichtung zur Verfügung.
Das Abstellen von Fahrzeugen (PKW,
Kleintransporter) ist nach Abstimmung
mit der Bauleitung auf dem Grundstück
eingeschränkt möglich.
Es wird darauf hingewiesen, dass die das
vorhandenen Freiflächen
größtenteils unbefestigt sind.

0.1.7 Baustrom und Bauwasser

Auf der Baustelle werden Anschlüsse für
Wasser und Strom zur Verfügung
gestellt. Abrechnung siehe
Vertragsbedingungen.

0.1.8 Baustelleneinrichtung
Materialtransport/Lager

Dem Auftragnehmer stehen auf der
Baustelle keine abschließbaren
Räumlichkeiten zur Verfügung. Der
Auftragnehmer hat Bauwagen bzw.
Materialcontainer für sein Gewerk zu
stellen. Der Standort wird durch den
Baustelleneinrichtungsplan verbindlich
festgelegt bzw. mit dem bauleitenden
Architekten abgestimmt.
Lagerplätze für Materialien werden vom
Bauleiter zugewiesen, müssen aber bei
Bedarf ohne besondere Vergütung evtl.
mehrfach wieder geräumt werden.
Der Auftragnehmer hat dafür zu sorgen,
dass Hydranten, Absperrschieber,
Entwässerungs- und sonstige
Abdeckungen frei zugänglich gehalten
werden. Die von den zuständigen
Betrieben und Verwaltungen zum Schutz
ihrer Leistungen und Einrichtungen
getroffenen Bestimmungen sind zu
beachten.

Werkzeuge und Baustoffe sind täglich
wegzuräumen. Unbefugte dürfen keinen
ungehinderten Zugang haben. Der
Auftragnehmer haftet für die sichere
Verwahrung seiner Werkzeuge und
Baustoffe.

Sollte ein Zwischenlager auf dem
Gelände erforderlich sein, ist dies mit der
Bauleitung abzustimmen. Kosten für
Behälter, Container etc. für das
Zwischenlagern von Baustoffen oder
Werkzeugen trägt der Auftragnehmer.

0.1.12 Vorgaben zu Entsorgung

Die Entsorgung von Abfall nach den
Abschnitten 4.1.11 und 4.1.12 ATV DIN
18299 hat umgehend, spätestens täglich
zum Abschluss der jeweiligen
Arbeiten, zu erfolgen.
Alternativ zum Abfahren ist das
Entsorgen in geeignete, auf der
Baustelle lagernde
Abfalltransportbehälter des
Auftragnehmers zulässig.
Es obliegt in diesem Fall dem jeweiligen
Auftragnehmer selber dafür zu
sorgen, dass keine Unbefugten Abfälle in
diese Behälter füllen.
Die ordnungsgemäße Entsorgung des
normalen Bauschuttes, sowie des
Sondermülls ist schriftlich nachzuweisen.

Das Eingraben oder Verbrennen auf der
Baustelle ist untersagt.
Es ist darauf zu achten, dass keinerlei die
Umwelt gefährdende
Flüssigkeiten in das Erdreich gelangen
oder gar ausgegossen werden.
Sämtliche Betriebs- und Schmierstoffe
zum Betrieb von Fahrzeugen oder
Gerätschaften, Lösungsmittel,
Verdünnungen u.a. sind sicher in
entsprechenden Behältern
aufzubewahren und dürfen nicht auf der
Baustelle gelagert werden.
Für Ordnung und Sauberkeit auf der
Baustelle für den eigenen
Verantwortungsbereich ist durch den
jeweiligen Auftragnehmer zu sorgen.
Von der Baustelle abgefahrener Schmutz
ist von den öffentlichen
Verkehrsflächen zügig zu beseitigen, bei
entsprechend ungünstiger
Witterung und starkem Baustellenverkehr
täglich nach Beendigung der
Arbeiten.
Kommt ein AN der einmaligen
schriftlichen Aufforderung durch die
Bauleitung zur Herstellung der
Baustellenordnung nicht nach, so wird zu
seinen Lasten die Ordnung und
Sauberkeit wiederhergestellt.

0.1.14 Schutzgebiete

Schutzmaßnahmen für Großgehölze auf
dem Gelände
wurden bereits vor Beginn der
Bauarbeiten realisiert und werden für
die gesamte Bauzeit bauseits
vorgehalten.

0.1.19 Baustellenverordnung

Auf die Baustellenverordnung ist zu
achten.

0.1.23 Arbeiten anderer Unternehmer

Es werden gleichzeitig mehrere
Unternehmer auf der Baustelle tätig sein.
Abstimmungen sind untereinander in
Einbezug der Bauleitung zu treffen um
Behinderungen zu vermeiden.

0.2 Angaben zu Ausführung

0.2.2 Besondere Erschwernisse

Vorhandene Grenzsteine und
Vermessungsmarkierungen sind mit
Beginn der Arbeiten im Zuge der
Baustelleneinrichtung bis zum Räumen
der Baustelleneinrichtung zu sichern.
Vor Beginn der Arbeiten hat sich der
Auftragnehmer über den Verlauf von
Leitungen, Kabel usw.
(unter- und überirdisch) zu informieren.
Notwendige Umlegungen sind
rechtzeitig vom Auftragnehmer zu
beantragen.
Baustellen- und endgültige Anschlüsse
müssen grundsätzlich zugänglich bleiben
und geschützt werden.
Im Zweifel ist vom Auftragnehmer an den
Auftraggeber ein Hinweis zu geben,
erforderlichenfalls ist eine
Festlegung zu treffen. Werden durch die
Baustelleneinrichtung Rechte Dritter -
insbesondere von Nachbarn - für die
Dauer der Bauarbeiten oder
vorübergehend und kurzfristig
beeinträchtigt, ist der Bauherr oder die
Bauleitung unverzüglich zu informieren.
Das gilt auch im Zweifel
über das Vorliegen von Rechten oder bei
zu vermutenden Beeinträchtigungen bzw.
bei Beschädigung vorhandener
Bauwerke oder Bauteile. Der
Auftragnehmer ist verpflichtet, die
erforderlichen
Maßnahmen zum Schutz vor
Winterschäden zu treffen.
Dazu gehört auch die ggf. erforderliche
Kontrolle der
Baustelle, insbesondere der Schutz der
Messeinrichtungen unabhängig von
deren
Rechtsträgerschaft.

Der Auftraggeber ist über den
beabsichtigten Abbau der
Baustelleneinrichtung oder von
wesentlichen Teilen
derselben zu informieren. Nicht mehr
benötigte Teile der Baustelleneinrichtung
sind unverzüglich zu
entfernen. Nach Abbau der
Baustelleneinrichtung sind das dafür
benötigte Gelände bzw. die genutzten
baulichen
Anlagen und Gebäude in den
ursprünglichen Zustand zu versetzen,
soweit technisch möglich und falls nichts
anderes vereinbart ist. Werden
öffentliche Flächen über das
vorgesehene Maß hinaus (zeitlich oder
räumlich) auf Veranlassung des
Auftragnehmers in Anspruch genommen,
hat dieser die
entsprechende Abstimmung mit den
Behörden
vorzunehmen (z.B.
Sondernutzungserlaubnis nach StVO)
und die erhöhten Gebühren zu tragen.

0.2.3 Arbeitsschutz

Zum Sicherheits- und Gesundheitsschutz
auf der Baustelle und in der
Durchsetzung der BaustellV v.
01.07.1998, zuletzt geändert. d. Art. 27 G
v.
7.6.2017 wird insbesondere auf § 5 -
Pflichten der Arbeitgeber
hingewiesen.
Durch den Bauherrn wird ein Koordinator
zur Durchsetzung der Sicherheit
und des Gesundheitsschutzes (SiGeKo)
bestellt. Generell sind, zusätzlich
zur allgemein üblichen Einhaltung der für
das Gewerk zu treffenden
Arbeitsschutzbestimmungen, die im
SiGe-Plan enthaltenen koordinativen
Maßnahmen einzuhalten.
Im Zusammenwirken mit der Bauleitung
hat der SIGEKO Weisungsrecht auch
gegenüber den Mitarbeitern der
Auftragnehmer. Die Verantwortung des
jeweiligen Unternehmers für die
Einhaltung der einschlägigen
Arbeitsschutzbestimmungen bleibt davon
unberührt.

.2.19 Inbetriebnahme

Das Mitwirken beim Einstellen von
Anlagenteilen und bei
der Inbetriebnahme von Anlagen im
Zusammenwirken mit anderen Beteiligten
wird von der Bauleitung abgestimmt und
ist in der Leistungsbeschreibung
niedergeschrieben.

0.2.22 Abschlagsrechnungen

Abschlagsrechnungen und die
dazugehörigen Aufmaße
müssen kumulativ aufgestellt werden. Die
Gliederung und
Reihenfolge des Leistungsverzeichnisses
sowie deren
Nummerierung ist zwingend einzuhalten.
Aufmaße sind ggf. durch Skizzen,
Angaben des
Gebäudeteils, der Raumnummer o. ä. zu
belegen. Sie sind
baubegleitend vorzunehmen. Verdeckte
Leistungen sind
vorher aufzumessen und mit der
Bauleitung abzustimmen.
Das gemeinsame Aufmaß für Aufträge
nach Aufmaß ist vom
Auftragnehmer schriftlich zu beantragen.
Sämtliche relevanten Maße sind durch
den AN
eigenverantwortlich am Bau zu prüfen.
Abweichungen von
Maßen sind vor Ausführung der
Bauleitung mitzuteilen.

Bei diesem Bauvorhaben handelt es sich
um eine
geförderte Maßnahme. Der Auftraggeber
behält sich vor,
bei entsprechendem Erfordernis
geringfügig Positionen
zu streichen.
In den Preis einzurechnen sind die
Gebühren im Zusammenhang mit der
beschriebenen
Baustelleneinrichtung, soweit sie nicht
vom Auftragnehmer zu tragen sind.
Rechnung und Aufmaß sind
nachvollziehbar und prüffähig, in
zweifacher Ausführung, an den
Auftraggeber adressiert und an das
Ingenieur Büro zur
Prüfung zu versenden.

0.3 Einzelangabe bei Abweichungen
von den ATV

0.3.1 ATV DIN 18299 bis ATV DIN 18459

Wenn andere als die in den ATV DIN
18299 bis ATV DIN 18459 vorgesehene
Regelungen
getroffen werden, sind diese in den
Leistungsbeschreibungen eindeutig und
im Einzelnen
angegeben.

0.3.2 Einheitspreise

Die nachstehenden Einheitspreise
verstehen sich einschließlich fertiger
Arbeit sowie aller
Materialien und sonstiger Bau,- Betriebs-
und Hilfsstoffe. Sollte nur Lieferung oder
Einbau
erfolgen, wird dies in den Positionen
angegeben.

0.4 Einzelangaben zu Nebenleistungen
und Besonderen Leistungen

0.4.1 Nebenleistungen

Werden Nebenleistungen
ausnahmsweise selbständig vergütet, so
sind diese in der
Leistungsbeschreibung ausdrücklich
erwähnt.

0.5 Abrechnungseinheiten

Die Abrechnungseinheiten für die
Teilleistungen sind entsprechend der
jeweiligen ATV anzugeben

1 Geltungsbereich

Die ATV DIN 18299 "Allgemeine
Regelungen für Bauarbeiten jeder Art" gilt
für
alle Bauarbeiten, auch für solche, für die
keine ATV in VOB/C ATV DIN 18300 bis
ATV DIN 18459
bestehen.
Abweichende Regelungen in den ATV
DIN18300 bis ATV DIN 18459 haben
Vorrang.

Sonstige Angaben
Bei·diesem·Bauvorhaben·handelt·es·sic
·um·eine
geförderte·Maßnahme.·Der·Auftraggebe
·behält·sich·vor,
bei·entsprechendem·Erfordernis·geringf
gig·Positionen
zu·streichen.
Der·Auftragnehmer·hat·dafür·Sorge·zu·t
agen,·dass
während·der·Ausführung·seiner·Leistun
en·immer
mindestens·ein·fließend·deutsch·sprech
nder·Mitarbeiter
seiner·Firma·auf·der·Baustelle·anwesen
·ist.
Zu·den·auf·der·Baustelle·vorzuhaltenden
Ausführungsunterlagen·zählt·neben·den
Ausführungsplänen
auch·eine·Ausfertigung·dieser·Leistung
beschreibung.

*Hinweis*
Der Auftragnehmer erklärt hiermit,

- dass er dieses Leistungsverzeichnis auf seine
Vollständig -
keit überprüft hat, und auf fehlende notwendige
Positionen,
vor der Abgabe, hingewiesen hat

- dass er das Leistungsverzeichnis lückenlos gelesen
hat;

- dass der Text im Leistungsverzeichnis nicht
unverständlich
und nicht mehrdeutig ist;

- dass bei evtl. Rückfragen eine zufriedenstellende,
ausreichende Klärung erfolgte;

- dass er alle sonstigen preisbeeinflussenden Umstände
geprüft und gewertet hat;

-das er nowendiges Personal vorhält und dem
Baufortschritt
entsprechen zur verfügung stellt. Auch nach
Kurzzeitiger Anforderung
durch den AG oder Rohbauer.

  , den:

'......................................................
'
Name der erklärenden Person und / oder Benennung des
Unternehmens

*Hinweis*
Bitte betrachten Sie diese Ausarbeitung
als Planungsvorschlag, welcher an die
tatsächlichen baulichen Gegebenheiten
anzupassen  ist.
Ebenso ist er von Ihnen auf Richtigkeit und
Vollständigkeit zu prüfen.
Dieser Planungsvorschlag basiert auf den zur Verfügung
gestellten Daten sowie unseren Erfahrungswerten und
ersetzt keine Werks- und
Montage-Fachplanung.

*Hinweis*
Sämtliche Objekte sind vor der endgültigen Bestellung
mengen-
und größenmäßig zu überprüfen
und mit dem Bauleiter/Bauüberwacher bzw. mit dem
Auftraggeber abzustimmen.

### Titel 01 410 Sanitär

*Hinweis*
Baubeschreibung (Gewerk Gas-, Wasser- und
Abwasser-Installationsanlagen
innerhalb von Gebäuden)
Baubeschreibung entsprechend § 9 Nr. 3 VOB/A
ergänzende Angaben zu Arbeiten im Rahmen der ATV DIN
18381

Abkürzungen:
AG = Auftraggeber
AN = Auftragnehmer
BS = Baustelle

0.1 Angaben zur Baustelle

Angaben zur Begrenzung von Verkehrslasten
Die Tragfähigkeit der Decken ist für die Einbringung
und Aufstellung der
Gerätschaften ausreichend.

0.1.3 Bebauung der Umgebung
 Deichgebiet

0.1.5 Fußbodenaufbau
 siehe Architektenplan
 Dachkonstruktion
 siehe Architektenplan

0.1.7 Termine
 siehe Terminplan

0.1.8 Geländehöhe
 siehe Lageplan

0.2 Angaben zur Ausführung

0.2.1  Herzustellende Anlage

Das Leistungsverzeichnis beschreibt die Installation
der Sanitäranlagen in einem
Bestandsgebäude "Nedwighafen" mit insgesamt zwei
Etagen in der Elbstraße 65, 19322
Wittenberge.
Jede Etage hat vier Hautpräume und jeweils zwei
Nebenräume. Das Gebäude wird
zentralmit einer Treppe erschlossen. Das anfallende
Schmutzwasser wird über eine
außenliegende Hebeanlage in das Kanalnetz geleitet. Es
ist nach Leistungsverzeichnis
die komplette Sanitäre Versorgung (Wasserversorgung
und Entwässerungssystem)
vorzunehmen.

Wasseranlagen (KG 412)

Für Planung und Ausführung der Trinkwasseranlage
werden unter anderem folgende
Normen
und Richtlinien zu Grunde gelegt:

-  DIN 1988 (TRWI), EN 1717 und DIN EN 806
-  DVGW-Arbeitsblätter + VDI 2023
-  TAB des örtlichen Versorgers

Das Gebäude wird mit Trinkwasser des örtlichen
Versorgers versorgt. Die
Trinkwassereinspeisung erfolgt über eine
Wasserzähleranlage im Hausanschlussraum im
EG. Zur Vermeidung von Verunreinigungen kommt
unmittelbar hinter dem Hausanschluss
ein rückspülbarer Filter zum Einsatz.
Für das Verteilnetz wird Mehrschichtverbundrohr
eingesetzt. Sämtliche
Kaltwasserleitungen werden gegen
Schwitzwasserbildung und Erwärmung isoliert.
Warmwasserleitungen erhalten soweit
vorhanden eine Wärmeschutzisolierung gemäß
Gebäude-Energie-Gesetz (GEG).
Die Konzeption des Rohrnetzes erfolgt unter der
strikten Vorgabe der Vermeidung von
Stagnation, so dass ein ständiger Durchfluss im
Trinkwasser- System gewährleistet
werden kann. Etwaige Probenentnahmearmaturen werden
gemäß DVGW Arbeitsblätter
sowie VDI 2023 platziert.
Um eine gleichbleibende Trinkwasserqualität zu
erreichen muss jede
Trinkwasserentnahmestelle mindestens alle 72 Stunden
gespült werden dabei ist darauf
zu achten, dass der gesamte Rohrinhalt getauscht wird.
Es sind komplett berührungslose
Armaturen mit integrierter automatischer Spülung
vorzusehen wie im
Leistungsverzeichnis beschrieben.
Jede verbaute Armatur muss über eine gesamte
Netzversorgung betrieben werden.
Es sind auf die Eigenschaft aus dem LV zu achten
Netzbetrieb: wird eine Gruppenstromversorgung an
der Hutschiene installiert (230V/12V DC, 54 W)
und an der Armatur über einen Spannungswandler 12 V DC
/ 6 V DC umgewandelt.
Die Installation der Stromversorgung erfolgt Bauseits.
Die Anordnung und Positionierung der Sanitären Objekte
erfolgt nach Angaben durch den
Architekten und wird durch Wandabwicklungen
dargestellt.

Abwasseranlagen (KG 411)

Für Planung und Ausführung der Abwasseranlagen werden
unter anderem folgende
Normen
und Richtlinien Zu Grunde gelegt.

-  DIN 1986-100, DIN EN 1610
-  DIN EN 12056
-  DIN EN 752
- DIN 4261, DIN EN 12566

Das Gebäude erhält als Entwässerungssystem
Freispiegelentwässerungsleitungen, die in
die außenliegende Hebeanlage münden.
Innerhalb des Gebäudes werden die Abwässer über
folgende separate
Entwässerungssysteme
gesammelt:

a) Fäkalienfreies Schmutzwasser
Die Entwässerung der Nutzflächen erfolgt über das oben
genannte
Entwässerungssystem. Die
Be- und Entlüftung des Entwässerungssystems erfolgt
durch frei über das Dach geführte
Lüftungsleitungen, die im Höhenverhältnis über die
Attika zu führen sind.
Die Anschlussleitungen der sanitären
Einrichtungsgegenstände und die
Sammelanschlussleitungen aus Kunststoffrohr werden vorzugsweise nicht
sichtbar in Vorwänden zu den
Fallpunkten geführt.

Die Fallleitungen aus verstärktem
Kunststoff-PP-Leitungen werden durch die Bodenplatte
in die
Grundleitungen geführt. Die Grundleitungen (bauseits
hergestellt) führen dann zu einem
definierten Übergabepunkt in
die Hebeanlage.
Alle Fallleitungen werden über das Dach entlüftet, es
ist drauf zu achten das die
Entlüftungsrohre über die Attika geplant werden um
einen ideale Entlüftung zu
gewährleisten.

b) Regenwasser

Die Regenwasserentwässerung ist nicht Gegenstand
dieser Ausschreibung.

Öffentliche Erschließung

Wasserversorgung

Die Wasserversorgung erfolgt aus dem Bestandsgebäude
und von dort aus dem
öffentlichen Netz der Stadt Wittenburg.
Die Planung sieht eine seperate Trinkwassereinspeisung
mit Wasserzähleranlage vor.

Abwasserentsorgung

Das Gebäude erhält als Entwässerungssystem
Freispiegelentwässerungsleitungen, die in
eine außenliegende Hebanlage auf dem Grundstück münden
und diese dann in das Netz
der öffentlichen Entsorgers entwässert.

Die Schmutzwasserleitungen werden über Grundleitungen
aus KG2000-Rohr aus dem
Haus geführt und vereinen sich am südwestlichen
Hausrand und münden in die
Hebeanlage.

Abwasseranlagen

Die innerhalb der Gebäude installierten sanitären
Einrichtungsgegenstände sind zu
entwässern. Die Entwässerung des Gebäudes erfolgt als
Freispiegelentwässerung.

Schmutzwasseranlagen

Die Entwässerung der Gebäude erfolgt über
Gefälleleitungen.
Die Abwasseranlagen werden nach DIN EN 12056, DIN
1986-100 und DIN EN 752
geplant und ausgeführt.
Die zu verlegenden Abwasserleitungen werden in
Vorwänden oder Trockenbauwänden
angeordnet. In diesen erfolgt die Verteilung zu den
Sanitärobjekten. Die Fall- und
Sammelleitungen werden frei über das Dach be- und
entlüftet. Belüftungsventile kommen
nur in Ausnahmefällen zum Einsatz. Bei der Auswahl des
Rohrmaterials sind die
Schallschutzanforderungen an das Gebäude zu berücksichtigt. Alle
Abzweige werden mit Innenradius
ausgeführt, so dass alle Fallleitungen bis 3,5 l/s in
DN 100 ausgeführt werden können. Die
Schmutzwasserfallrohre werden in Schall optimiertem,
mineralverstärktem Polypropylen-Rohr mit ausreichendem
Schallminderungsmaß ausgeführt. Als

Objektanbindungsleitungen innerhalb des Gebäudes
kommen Rohrleitungen aus
HT-Rohr (PP-Kunststoffrohr) zum Einsatz. Sofern
Sammelanschlussleitungen Längen > 4
m aufweisen, sind Umlüftungsleitungen vorzusehen.

Regenwasseranlagen
Die Regenentwässerung ist nicht Gegenstand dieser
Ausschreibung.

0.2.4 Druckstufen
Es sind keine Druckstufen vorgesehen
0.2.7 Ort der Anbringung
Es ist sich, an die Planung und Darstellung der
Wandabwicklungen oder
Detailzeichnungen zu halten
0.2.11 Anforderungen an Wand und Deckendurchführungen
siehe Brandschutzplanung
0.2.21 Schnittstellen zu anderen Gewerken
1.Liefern der Dachdurchführungen für
Schmutzwasserentlüftung à Montage durch
Dachdecker
2. Erdarbeiten sind nicht Bestandteil dieses LV und
werden Bauseits durch den
Gala-Bauer hergestellt

Wartungs und Instandhaltungsvertrag
Wartungsleistungen während der Gewährleistungszeit sind
nach der Abnahme zu bestimmen und werden dann ggf.
beauftragt. Die technischen und wirtschaftlichen
Bedingungen
für die Wartung der Anlage innerhalb des
Gewährleistungszeitraums werden nacgh der Abnahme
bestimmt.
Der Umfang, sowie die Wartungsintervalle richten sich
nach
AMEV Arbeitskarte für KG 410 Abwasser-, Wasser-,
Gasanlagen.
Es ist ein Plan für Wartungen und Prüfungen vom AN
zu erstellen und an den AG zu übergeben, der
- die objektspezifschen Termine und Fristen der Wartung
und Prüfungen
- die Inhalte der einzelnen Wartungen und Prüfungen
beinhaltet.
Kosten, für Verschleißteile, Reparturen oder Schäden
werden
gesondert nach Aufmaß vergütet.

Der finale Wartungsvertrag wird nicht
mit dem Hauptauftrag, sondern nachträglich basierend
auf den
Angaben nach der Abnahme.

#### Bereich 01.01 Baustelleneinrichtung

**01.01.1 Baustelleneinrichtung**
Aufbauen, Vorhalten, Betreiben und Abbauen der
Baustelleneinrichtung für den Zeitraum der Baustelle
und die vorstehend beschriebenen Leistungen,
einschließlich sämtlicher damit verbundener Kosten und
Nebenkosten, auf einem durch den AG zugewiesenen
Standort auf dem Gelände.
Menge: 1,000 Psch

#### Bereich 01.03 Abwasseranlagen KG 411

##### Bereich 01.03.1 Entwässerungsgegenstände

*Hinweis*

**01.03.1.1 Installationsel. maxB 500 mm Vorwandmontage Waschbecken-El. UP-Geruchverschluss höhenverstellbar**
Installationselement, Einbau in Massivbauwand,
max. Breite Installationselement '500' mm, für
Vorwandmontage, für Aufbau auf Rohfußboden,
Oberkante Fertigfußboden '120' mm, mit
Montageraumabdeckung, Waschbecken-Element, mit
UP-Geruchverschluss, mit Schallschutz DIN 4109-1,
statisch
belastbar durch Sanitärobjekte, als Standarmatur, für
Wandbefestigung, höhenverstellbar, mit Füßen,
Fußstützen
höhenverstellbar bis 20 cm, mit Befestigung und
Anschlüssen
für Zu- und Abläufe mit Verrohrung aus Kupfer DIN EN
1057,
Anzahl Zuläufe
1

inklusive Wandwinkel für Trinkwasser kalt für
durchgeschliffene
Rohrleitung aus Mehrschichtverbundrohr inkl.
notwendiger
Übergangsstücke, mit Ablaufbogen, Ablaufbogen aus
PE-HD-Rohr.
Menge: 1,000 St

**01.03.1.2 Waschbecken wandhängend Sanitärporzellan unterfahrbar B 500-550mm Ausladung 500-550mm Fuge verfüllen elast.Dichtstoff Silikon B 10mm**
STLB-Bau 2025-04 045
Waschbecken DIN EN 31 (wandhängend), Beckenaußenform
rechteckig, aus Sanitärporzellan, Farbton weiß,
glasiert, mit
Loch für Einlocharmatur, mit Überlauf, für
Ablaufventil,
unterfahrbar DIN 18040, Breite über 500 bis 550 mm,
Ausladung über 500 bis 550 mm, Befestigung an
Installationselement, mit Schallschutz DIN 4109-1,
einschl.
Verfüllen der Fugen, mit elastischem Dichtstoff DIN EN
15651-3, Basis Silikon, Fugenbreite 10 mm, Farbton
weiß.
Menge: 1,000 St

**01.03.1.3 Ablaufventil Waschbecken DN32 Messing Siebventil**
Ablaufventil DIN EN 274-1, für Waschbecken DN 32, aus
Messing, verchromt, als Siebventil, Gewindeanschluss
aus
Messing
Menge: 1,000 St

**01.03.1.4 Geruchverschluss Waschbecken 1 1/4xDN32 Messing Wandeinbaugeruchverschluss Kasten Abdeck.**
Geruchverschluss für Waschbecken, 1 1/4 x DN 32, aus
Messing, verchromt, als Wandeinbaugeruchverschluss mit
Kasten und Abdeckung, mit Ablaufbogen für
Wandeinbaugeruchverschluss, höhenverstellbar, mit
Rosette.
Menge: 1,000 St

*Hinweis*

**01.03.1.5 Installationselement B 500 mm Waschbecken-Element höhenverstellbar**
Installationselement, Einbauort Massivwand, Einbau in
Vorsatzschale 120 cm (OK Vorsatzschale) hoch, mit vorh.
Unterkonstruktion aus Metall,
Breite Installationselement '500' mm, für
Vorwandmontage,
Waschbecken-Element, mit Schallschutz DIN 4109-1,
statisch
belastbar durch Sanitärobjekte, für Wandbefestigung,
höhenverstellbar, mit Füßen als Montagehilfe,
Fußstützen
höhenverstellbar bis 20 cm, mit Befestigung und
Anschlüssen
für Zu- und Abläufe mit Verrohrung aus nichtrostendem
Stahl,
inklusive Wandwinkel für Trinkwasser kalt für
durchgeschliffene
Rohrleitung aus Mehrschichtverbundrohr inkl.
notwendiger
Übergangsstücke, mit Abflussverrohrung,
aus Kunststoff, DN50
Menge: 15,000 St

**01.03.1.6 Handwaschbecken Sanitärporzellan B 600mm Ausladung 450mm Fuge verfüllen elast.Dichtstoff Silicon B 10mm**
Handwaschbecken, Anschlussmaße DIN EN 31, aus
Sanitärporzellan, Farbton weiß, glasiert, mit Loch für
Einlocharmatur, mit Überlauf, für Ablaufventil, Breite
600 mm,
Ausladung 450 mm, Befestigung an Installationselement
oder
Massivwand, mit Schallschutz DIN 4109-1, einschl.
Verfüllen
der Fugen, mit elastischem Dichtstoff DIN EN 15651-3,
Basis
Silicon, Fugenbreite 10 mm, Farbton weiß.
Menge: 15,000 St

**01.03.1.7 Ablaufventil Waschbecken DN32 Messing Siebventil**
Ablaufventil DIN EN 274-1, für Waschbecken DN 32, aus
Messing, verchromt, als Siebventil, Gewindeanschluss
aus
Messing
Menge: 15,000 St

**01.03.1.8 Geruchverschluss Waschbecken 1 1/4xDN32 Stahl niro Röhrengeruchverschluss**
Geruchverschluss für Waschbecken, 1 1/4 x DN 32, aus
nichtrostendem Stahl, als Röhrengeruchverschluss, mit
Anschlussbogen, mit Rosette.
Menge: 15,000 St

*Hinweis*

**01.03.1.9 Ausgussbecken Stahl emailliert hängend Fuge verfüllen elast.Dichtstoff Silicon B 10mm**
Ausgussbecken, aus Stahl, emailliert, Farbton weiß,
wandhängend, mit Rückwand, mit Klapprost aus
nichtrostendem Stahl, Werkstoff-Nr 1.4301, Befestigung
mit
Schrauben, mit Schallschutz DIN 4109-1, einschl.
Verfüllen der
Fugen, mit elastischem Dichtstoff DIN EN 15651-3, Basis
Silicon, Fugenbreite 10 mm, Farbton weiß.
Menge: 1,000 St

**01.03.1.10 Ablaufventil Waschbecken DN32 Messing Siebventil**
Ablaufventil DIN EN 274-1, für Ausgusssbecken DN 32,
aus
Messing, verchromt, als Siebventil, Gewindeanschluss
aus
Messing
Menge: 1,000 St

**01.03.1.11 Geruchverschluss Waschbecken 1 1/4xDN32 Stahl niro Röhrengeruchverschluss**
STLB-Bau 2021-10 045
Geruchverschluss für Waschbecken, 1 1/4 x DN 32, aus
Kunststoff, Farbton weiß, mit Gummilippendichtung, als
Röhrengeruchverschluss, mit Anschlussbogen, mit
Rosette.
Menge: 1,000 St

*Hinweis*

**01.03.1.12 Installationsel. maxB 880 mm Vorwandmontage Metallprofilrahmen WC-El. Einbauspülkasten höhenverstellbar barrierefrei Befestig.mögl. Stützgriffe**
Installationselement, Einbau in Massivbauwand,
max. Breite Installationselement '880' mm, für
Vorwandmontage, aus Metallprofilrahmen-Konstruktion,
für
Aufbau auf Fertigfußboden, WC-Element, mit
Einbauspülkasten
DIN EN 14055, Spülmenge 6 l, sichtbare Auslösung des
Spülvorgangs von vorne, Auslösung der Spülung
elektronisch
über Stützklappgriff (Netz), Auslöseart elektronisch,
mit
Schallschutz DIN 4109-1, statisch belastbar durch
Sanitärobjekte, für Einbaubefestigung,
höhenverstellbar, mit
Füßen, statisch selbsttragend, Fußstützen
höhenverstellbar bis
20 cm, als barrierefreie Ausführung DIN 18040, mit
Befestigungsmöglichkeiten für Stützgriffe, Ausführung
für 2
Griffe, Ausladung über 650 bis 700 mm, mit Befestigung
und
Anschlüssen für Zu- und Abläufe mit Verrohrung aus
Kupfer
DIN EN 1057,
Anzahl Zuläufe
1

inklusive Wandwinkel für Trinkwasser kalt für
durchgeschliffene
Rohrleitung aus Mehrschichtverbundrohr inkl.
notwendiger
Übergangsstücke, mit Ablaufbogen, Ablaufbogen aus
PE-HD-Rohr.
Mit Abdeckplatte aus Edelstahl zur Abdeckung der
Spülauslösung.
Menge: 1,000 St

**01.03.1.13 Tiefspül-WC Sanitärporzellan glasiert abgerundet hängend Ausladung 650-700mm WC-Sitz ohne Deckel Rückenstütze Fuge verfüllen elast.Dichtstoff Silikon B 10mm**
STLB-Bau 2025-04 045
Tiefspül-WC DIN EN 997, aus Sanitärporzellan, glasiert,
abgerundet, wandhängend, Spülmenge 6 l, Ausladung über
650
bis 700 mm, Abgang waagerecht, mit WC-Sitz, ohne Deckel
und mit Rückenstütze, Befestigung mit Schrauben,
verdeckt, mit
Schallschutz DIN 4109-1, einschl. Verfüllen der Fugen,
mit
elastischem Dichtstoff DIN EN 15651-3, Basis Silikon,
Fugenbreite 10 mm, Farbton weiß.
Menge: 1,000 St

**01.03.1.14 Stützklappgriff WC Kunststoff Ausladung 850mm Papierhalter Notrufeinr. Spülauslös. Auslösung durch Fernbetätigung**
STLB-Bau 2025-04 045
Stützklappgriff für WC, aus Kunststoff, Ausladung 850
mm,
belastbar bis 100 kg am Griffvorderteil, mit
Fallbremse, mit
Papierhalter, Notrufeinrichtung und Spülauslösung,
durch
Fernbetätigung, Befestigung mit Flansch, Schrauben
verdeckt.
Menge: 1,000 St

*Hinweis*

**01.03.1.15 Installationselement B 500 mm WC-Element Einbauspülkasten höhen- tiefenverstellbar**
Installationselement, Einbauort Massivwand,
Breite Installationselement '500' mm, Einbau in
Vorwand/Vorsatzschale 120 cm (OK Vorsatzschale) hoch
oder
Raumhohe vorwand, WC-Element, mit Einbauspülkasten DIN
EN 14055, sichtbare Auslösung des Spülvorgangs von
vorne,
Auslösung der Spülung manuell, Auslöseart mechanisch,
mit
Schallschutz DIN 4109-1, statisch belastbar durch
Sanitärobjekte, für Wand- und Fußbodenbefestigung,
statisch
selbsttragend, höhen- und tiefenverstellbar, mit
Befestigung und
Anschlüssen für Zu- und Abläufe mit Ablaufbogen,
inklusive
Wandwinkel für Trinkwasser kalt für durchgeschliffene,
Rohrleitung aus Mehrschichtverbundrohr inkl.
notwendiger
Übergangsstücke, Ablaufbogen aus PE-HD-Rohr.
Menge: 14,000 St

**01.03.1.16 Tiefspül-WC Sanitärporzellan glasiert abgerundet hängend Ausladung mind. 530mm WC-Sitz Fuge verfüllen elast.Dichtstoff Silicon B 10mm**
Tiefspül-WC, als barrierefreie Ausführung DIN 18040,
aus
Sanitärporzellan, glasiert, Farbton weiß, abgerundet,
Spülrandlos, wandhängend, Spülmenge 6 l, Ausladung 530
mm
bis 565 mm breite 360 mm, Abgang waagerecht, mit
WC-Sitz,
Befestigung an Installationselement, mit Schallschutz
DIN
4109-1, einschl. Verfüllen der Fugen, mit elastischem
Dichtstoff
DIN EN 15651-3, Basis Silicon, Fugenbreite 10 mm,
Farbton
weiß.
Menge: 14,000 St

**01.03.1.17 Abdeckpl. Einbauspülkasten Zweimengenspülung Kunststoff Betätigungselement Kunststoff**
Abdeckplatte für Einbauspülkasten, für
Zweimengenspülung,
aus Kunststoff farbe weiß, mit Betätigungselement, aus
Kunststoff farbe weiß, Auslösung manuell, mechanisch,
für
Betätigung von vorn.
Menge: 14,000 St

*Hinweis*

**01.03.1.18 Installationselement B 500 mm Vorwandmontage Urinal-Element höhenverstellbar**
Installationselement für Einbau eines Urinals, Einbau
in
Massivbauwand,
max. Breite Installationselement '500' mm, für
Vorwandmontage
in Vorsatzschale (120 cm bis OK Vorsatzschale) oder
raumhohe
Vorwand, 17,5 cm von Massivwand bis Vorderkante
Unterkonstruktion (tief), Auslösung der Spülung
berührungslos,
infrarotgesteuert (Netz), mit Schallschutz DIN 4109-1,
statisch
belastbar durch Sanitärobjekte, für Wand- und
Fußbodenbefestigung, statisch selbsttragend,
höhenverstellbar,
mit Befestigung und Anschlüssen für Trink- und
Abwasser,
inklusive Wandwinkel für Trinkwasser kalt für
durchgeschliffene,
Rohrleitung aus Mehrschichtverbundrohr inkl.
notwendiger
Übergangsstücke mit Ablaufbogen, mit
Wandeinbaugeruchverschluss, Ablaufbogen aus PE-HD-Rohr.
Menge: 4,000 St

**01.03.1.19 Urinal Sanitärporzellan glasiert Zwangsspülung Fuge verfüllen elast.Dichtstoff Silicon B 10mm**
Urinal, aus Sanitärporzellan, glasiert, Zulauf oben,
Ablauf unten
offen, mit Zwangsspülung durch eingebaute Sensoren und
komplettes Steuerungsgerät, Befestigung mit Schrauben,
mit
Schallschutz DIN 4109-1, einschl. Verfüllen der Fugen,
mit
elastischem Dichtstoff DIN EN 15651-3, Basis Silicon,
Fugenbreite 10 mm, Farbton weiß.
Menge: 4,000 St

**01.03.1.20 Abdeckpl. Einbauspülkasten Einmengenspülung Kunststoff Betätigungsel. Kunststoff**
STLB-Bau 2025-04 045
Abdeckplatte für Einbauspülkasten, für
Einmengenspülung, aus
Kunststoff, Farbton weiß, mit Betätigungselement, aus
Kunststoff, Auslösung berührungslos, für Betätigung
von vorn.
Menge: 4,000 St

*Hinweis*

**01.03.1.21 Bodenablauf Obergeschoss Geruchverschluss R90 Reinigungsöffnung PP Abgang senkr. Klebeflansch DN50**
Bodenablauf DIN EN 1253-1 mit Geruchverschluss, aus
Kunststoff, Feuerwiderstandsklasse R 90 DIN 4102-11,
mit
Reinigungsöffnung, Gehäuse aus PP, Abgang senkrecht,
mit
Klebeflansch, Anschluss DN 50.
Mit Rostrahmen aus Edelstah
Menge: 4,000 St

**01.03.1.22 Bodenablauf Erdgeschoss Geruchverschluss Reinigungsöffnung PP Abgang senkr. Klebeflansch DN110**
Bodenablauf DIN EN 1253-1 mit Geruchverschluss, aus
Kunststoff, DIN 4102-11, mit Reinigungsöffnung,
Gehäuse aus
PP, Abgang senkrecht, mit Klebeflansch, Anschluss DN
110.
Mit Rostrahmen aus Edelstah
Menge: 3,000 St

**01.03.1.23 Bodenablauf Erdgeschoss Geruchverschluss Reinigungsöffnung PP Abgang senkr. Klebeflansch DN50**
Bodenablauf DIN EN 1253-1 mit Geruchverschluss, aus
Kunststoff, DIN 4102-11, mit Reinigungsöffnung,
Gehäuse aus
PP, Abgang senkrecht, mit Klebeflansch, Anschluss DN
50.
Mit Rostrahmen aus Edelstah
Menge: 3,000 St

**01.03.1.24 Anschluss an vorahndene Grundleitungen**
Erstellen von Abwasseranschlüssen-
Rohranschlüsse an die bauseits vorhandene
Grundleitung,
inkl. der notwendigen Formteile
Menge: 4,000 St

**01.03.1.25 Verschließen vorhandener, nicht mehr benötigter**
Verschließen vorhandener, nicht mehr benötigter
Abwasser-Grundleitungsanschlüsse im Gebäude, die durch
die
Bodenplatte geführt sind.
Die Leistung umfasst das fachgerechte Stilllegen der
Rohrleitungen einschließlich aller erforderlichen
Nebenarbeiten.

Leistungsumfang im Einzelnen:

Freilegen der Anschlussstelle, falls erforderlich
Trennen der bestehenden Rohrleitung
Dauerhaftes, dichtes Verschließen der Rohröffnung
z. B. durch zugelassenen Rohrverschluss / Blindstopfen
/
fachgerechte Verfüllung
Wasserdichte Ausführung gegen Erdfeuchte und ggf.
drückendes Wasser
Wiederherstellung angrenzender Bauteile (z. B. Estrich,
Abdichtung) im Bereich der Arbeitsstelle
Entsorgung von Restmaterialien und Bauschutt

Ausführung gemäß:
DIN 1986-100
DIN EN 12056
Menge: 4,000 St

*Hinweis*

**01.03.1.26 Unterputz-Trockneranschluss (Kondensat)**
Liefern, montieren und betriebsfertig anschließen eines
Unterputz-Trockneranschlusses zur Ableitung von
Kondensat
aus einem Wäschetrockner.

Leistungsumfang

Lieferung und Montage eines UP-Kondensatanschlusses
oder
Anschlusskastens

Kondensatablauf  DN 40 inkl. Geruchsverschluss
(trocken oder
nass, gemäß Planung)

Anschluss an bauseitige Abwasserleitung

Schallentkoppelte Rohrbefestigung

Herstellung einer dichten und spannungsfreien
Verbindung

Funktionsprüfung

Ausführung gemäß

DIN 1986-100
Menge: 2,000 St

**01.03.1.27 Unterputz-Waschmaschinenanschluss**
Liefern, montieren und betriebsfertig anschließen eines
Unterputz-Waschmaschinenanschlusses zur Versorgung
einer
Waschmaschine.

Leistungsumfang

Lieferung und Montage eines UP-Anschlusskastens oder
gleichwertig

Trinkwasseranschluss kalt inkl. Geräteventil
(selbstschließend
oder mit Rückflussverhinderer, gemäß Planung)

Abwasseranschluss DN 40 inkl. Geruchsverschluss

Anschluss an bauseitige Trinkwasser- und
Abwasserleitungen

Schallentkoppelte Rohrbefestigung

Dichtheits- und Funktionsprüfung

Fertigstellung bis Rohbau-/Putzkante (sichtbare
Abdeckungen
Bestandteil der Position)

Ausführung gemäß

DIN EN 806

DIN 1986-100

Herstellerangaben
Menge: 2,000 St

**01.03.1.28 Kondensatablauf Heizung**
Geruchsverschluß -Trichter für Aufnahme
Kondensat Heizung DN 50
liefern und montieren
Menge: 1,000 St

*Hinweis*

**01.03.1.29 Duschelement 120x120 mit Punktablauf**
Duschelement 120x120 mit Punktablauf
rollstuhlbefahrbares Duschelement
mittiger Punktablauf mit befliesbarer
Edelstahlmulde 10x10cm
inkl. Ablaufelement
inkl. Unterbauelement 2-4,5 cm
liefern und montieren
Menge: 6,000 St

##### Bereich 01.03.2 Rohrleitungen, Formteile, Dämmung

*Hinweis*

**01.03.2.1 Abwasserltg PP heißwasserbest. schallgedämmt DN/OD50 Gebäude**
*** EP-Aufgliederung gefordert
STLB-Bau 2025-04 044
Abwasserleitung aus PP-Rohr DIN EN 1451-1,
heißwasserbeständig (bis 95 Grad C) und schallgedämmt,
DN/OD 50, Verbindung mit Steckmuffe, einschl.
Dichtringen,
Verlegung in Gebäuden, Form- und Verbindungsstücke
werden
gesondert vergütet, Arbeitshöhe des Montageortes bis
3,5 m
über der Standfläche des hierfür erforderlichen
Gerüstes.
Menge: 70,000 m

**01.03.2.2 Abwasserltg PP heißwasserbest. schallgedämmt DN/OD75 Gebäude**
*** EP-Aufgliederung gefordert
STLB-Bau 2025-04 044
Abwasserleitung aus PP-Rohr DIN EN 1451-1,
heißwasserbeständig (bis 95 Grad C) und schallgedämmt,
DN/OD 75, Verbindung mit Steckmuffe, einschl.
Dichtringen,
Verlegung in Gebäuden, Form- und Verbindungsstücke
werden
gesondert vergütet, Arbeitshöhe des Montageortes bis
3,5 m
über der Standfläche des hierfür erforderlichen
Gerüstes.
Menge: 24,000 m

**01.03.2.3 Abwasserltg PP heißwasserbest. schallgedämmt DN/OD110 Gebäude**
*** EP-Aufgliederung gefordert
STLB-Bau 2025-04 044
Abwasserleitung aus PP-Rohr DIN EN 1451-1,
heißwasserbeständig (bis 95 Grad C) und schallgedämmt,
DN/OD 110, Verbindung mit Steckmuffe, einschl.
Dichtringen,
Verlegung in Gebäuden, Form- und Verbindungsstücke
werden
gesondert vergütet, Arbeitshöhe des Montageortes bis
3,5 m
über der Standfläche des hierfür erforderlichen
Gerüstes.
Menge: 50,000 m

**01.03.2.4 ___Formteile Bögen**
Menge: 0,000

**01.03.2.5 Bogen 45Grad Abwasserltg PP heißwasserbest. schallgedämmt DN/OD50**
*** EP-Aufgliederung gefordert
STLB-Bau 2025-04 044
Bogen, 45 Grad, für Abwasserleitung, aus PP-Rohr DIN EN
1451-1, heißwasserbeständig (bis 95 Grad C) und
schallgedämmt, DN/OD 50.
Menge: 70,000 St

**01.03.2.6 Bogen 45Grad Abwasserltg PP heißwasserbest. schallgedämmt DN/OD75**
*** EP-Aufgliederung gefordert
STLB-Bau 2025-04 044
Bogen, 45 Grad, für Abwasserleitung, aus PP-Rohr DIN EN
1451-1, heißwasserbeständig (bis 95 Grad C) und
schallgedämmt, DN/OD 75.
Menge: 35,000 St

**01.03.2.7 Bogen 45Grad Abwasserltg PP heißwasserbest. schallgedämmt DN/OD110**
*** EP-Aufgliederung gefordert
STLB-Bau 2025-04 044
Bogen, 45 Grad, für Abwasserleitung, aus PP-Rohr DIN EN
1451-1, heißwasserbeständig (bis 95 Grad C) und
schallgedämmt, DN/OD 110.
Menge: 60,000 St

**01.03.2.8 ___Formteile Abzweige**
Menge: 0,000

**01.03.2.9 Abzweig 45Grad Abwasserltg PP heißwasserbest. schallgedämmt DN/OD75**
*** EP-Aufgliederung gefordert
STLB-Bau 2025-04 044
Abzweig, 45 Grad, abgehende Stutzen mit Steckmuffe für
Abwasserleitung, aus PP-Rohr DIN EN 1451-1,
heißwasserbeständig (bis 95 Grad C) und schallgedämmt,
DN/OD 75.
Menge: 20,000 St

**01.03.2.10 Abzweig 45Grad Abwasserltg PP heißwasserbest. schallgedämmt DN/OD110**
*** EP-Aufgliederung gefordert
STLB-Bau 2025-04 044
Abzweig, 45 Grad, abgehende Stutzen mit Steckmuffe für
Abwasserleitung, aus PP-Rohr DIN EN 1451-1,
heißwasserbeständig (bis 95 Grad C) und schallgedämmt,
DN/OD 110.
Menge: 20,000 St

**01.03.2.11 Abzweig 87Grad Abwasserltg PP heißwasserbest. schallgedämmt DN/OD75**
*** EP-Aufgliederung gefordert
STLB-Bau 2025-04 044
Abzweig, 87 Grad, abgehende Stutzen mit Steckmuffe für
Abwasserleitung, aus PP-Rohr DIN EN 1451-1,
heißwasserbeständig (bis 95 Grad C) und schallgedämmt,
DN/OD 75.
Menge: 4,000 St

**01.03.2.12 Abzweig red. 45Grad Abwasserltg PP heißwasserbest. schallgedämmt DN/OD110 DN75**
*** EP-Aufgliederung gefordert
STLB-Bau 2025-04 044
Abzweig, reduziert, 45 Grad, abgehende Stutzen mit
Steckmuffe für Abwasserleitung, aus PP-Rohr DIN EN
1451-1,
heißwasserbeständig (bis 95 Grad C) und schallgedämmt,
DN/OD 110, 2. DN/OD 75.
Menge: 2,000 St

*Hinweis*

**01.03.2.13 Reduzierstück Abwasserltg PP heißwasserbest. schallgedämmt DN/OD75 DN50**
*** EP-Aufgliederung gefordert
STLB-Bau 2025-04 044
Reduzierstück, für Abwasserleitung, aus PP-Rohr DIN EN
1451-1, heißwasserbeständig (bis 95 Grad C) und
schallgedämmt, DN/OD 75, 2. DN/OD 50.
Menge: 6,000 St

**01.03.2.14 Reduzierstück Abwasserltg PP heißwasserbest. schallgedämmt DN/OD110 DN75**
*** EP-Aufgliederung gefordert
Reduzierstück, für Abwasserleitung, aus PP-Rohr DIN EN
1451-1, heißwasserbeständig (bis 95 Grad C) und
schallgedämmt, DN/OD 110, 2. DN/OD 75.
Menge: 4,000 St

*Hinweis*

**01.03.2.15 Übergangsstück Abwasserltg PP heißwasserbest. DN/OD110**
*** EP-Aufgliederung gefordert
STLB-Bau 2025-04 044
Übergangsstück, zum Übergang auf Gusseisenrohr DIN EN
877
und DIN 19522, für Abwasserleitung, aus PP-Rohr DIN EN
1451-1, heißwasserbeständig (bis 95 Grad C), DN/OD 110.
Menge: 4,000 St

**01.03.2.16 Übergangs-Anschlussdichtung Abwasserltg PP heißwasserbest. DN/OD110**
*** EP-Aufgliederung gefordert
STLB-Bau 2025-04 044
Übergangs- und Anschlussdichtung aus Elastomer, mit
Zulassungsbescheid, mit Dichtlippen, für Steckmuffen,
zum
Übergang auf Gusseisenrohr DIN EN 877 und DIN 19522,
für
Abwasserleitung, aus PP-Rohr DIN EN 1451-1,
heißwasserbeständig (bis 95 Grad C), DN/OD 110.
Menge: 4,000 St

*Hinweis*

**01.03.2.17 Reinigungsrohr Abwasserltg PP heißwasserbest. schallgedämmt DN/OD110**
*** EP-Aufgliederung gefordert
STLB-Bau 2025-04 044
Reinigungsrohr mit Verschlussdeckel, Deckel rund, für
Abwasserleitung, aus PP-Rohr DIN EN 1451-1,
heißwasserbeständig (bis 95 Grad C) und schallgedämmt,
DN/OD 110.
Menge: 3,000 St

**01.03.2.18 Anschluss herstellen Abwasserltg DN100 Manschettenverbindung PP-Rohr DN50**
*** EP-Aufgliederung gefordert
STLB-Bau 2025-04 044
Anschluss herstellen, an vorh. Abwasserleitung, aus
Gusseisen-Rohr, DN 100, durch Manschettenverbindung,
mit
PP-Rohr DIN EN 1451-1 (HT-Rohr), 2. DN 50, einschl.
Anschlussformstück und Dichtungsmittel.
Menge: 5,000 St

*Hinweis*

**01.03.2.19 Rohrschelle Stahl verz L bis 0,5m F30 DN50**
*** EP-Aufgliederung gefordert
Rohraufhängung als Rohrschelle, aus verzinktem Stahl,
mit
schalldämmenden Einlagen, Anforderungen entsprechend
DIN
4109-1, Länge Aufhängung bis 0,5 m, Befestigung mit
Gewindestäben, mit bauaufsichtlich zugelassenen Dübeln,
Feuerwiderstandsklasse F 30 DIN 4102-2, einschl.
Bohrarbeiten, Befestigungsuntergrund Betsandsdecke:
einachsig gespanntes Mehrfeldplattensystem aus
Hohlsteinen
(Material Beton C16/20, Stahl, Mörtel), Rohr aus
Kunststoff, DN
50, Arbeitshöhe des Montageortes bis 3,5 m über der
Standfläche des hierfür erforderlichen Gerüstes.
Menge: 100,000 St

**01.03.2.20 Rohrschelle Stahl verz L bis 0,5m F30 DN75**
*** EP-Aufgliederung gefordert
STLB-Bau 2025-04 042
Rohraufhängung als Rohrschelle, aus verzinktem Stahl,
mit
schalldämmenden Einlagen, Anforderungen entsprechend
DIN
4109-1, Länge Aufhängung bis 0,5 m, Befestigung mit
Gewindestäben, mit bauaufsichtlich zugelassenen Dübeln,
Feuerwiderstandsklasse F 30 DIN 4102-2, einschl.
Bohrarbeiten, Befestigungsuntergrund Beton, Rohr aus
Kunststoff, DN 75, Arbeitshöhe des Montageortes bis
3,5 m
über der Standfläche des hierfür erforderlichen
Gerüstes.
Menge: 50,000 St

**01.03.2.21 Rohrschelle Stahl verz L bis 0,5m F30 DN110**
*** EP-Aufgliederung gefordert
STLB-Bau 2025-04 042
Rohraufhängung als Rohrschelle, aus verzinktem Stahl,
mit
schalldämmenden Einlagen, Anforderungen entsprechend
DIN
4109-1, Länge Aufhängung bis 0,5 m, Befestigung mit
Gewindestäben, mit bauaufsichtlich zugelassenen Dübeln,
Feuerwiderstandsklasse F 30 DIN 4102-2, einschl.
Bohrarbeiten, Befestigungsuntergrund Beton, Rohr aus
Kunststoff, DN 110, Arbeitshöhe des Montageortes bis
3,5 m
über der Standfläche des hierfür erforderlichen
Gerüstes.
Menge: 130,000 St

*Hinweis*

**01.03.2.22 Herstellen des fachgerechten Anschlusses der**
Herstellen des fachgerechten Anschlusses der
Abwasserlüftungsleitung an vorhandene
Dachdurchführungen.
Die Leistung umfasst die komplette Montage und den
betriebsfertigen Anschluss der Lüftungsleitung
einschließlich
aller erforderlichen Form- und Verbindungsteile.

Leistungsumfang im Einzelnen:

Anschluss der vorhandenen Abwasserlüftungsleitung an
bestehende Dachdurchführung

Lieferung und Montage aller erforderlichen
Rohrformstücke,
Übergänge und Verbindungselemente

Herstellung einer spannungsfreien, schall- und
geruchsdichten
Verbindung

Sicherstellung der dauerhaften Luftdichtheit im
Anschlussbereich

Anpassungsarbeiten an vorhandene Rohrmaterialien und
Nennweiten

Befestigung der Leitung gemäß Herstellerangaben und
geltenden Normen

Ausführung gemäß:

DIN EN 12056

DIN 1986-100
Menge: 4,000 St

##### Bereich 01.03.3 Dämmung

*Hinweis*

**01.03.3.1 Kältedämmung Rohr DN100 Gebäude flexibler Elastomerschaum D 10mm**
Kältedämmung DIN 4140, an Rohrleitung, DN 110,
Rohrverbindung als Pressverbindung, im Gebäude, Dämmung
aus flexiblem Elastomerschaum DIN EN 14304,
Dämmschichtdicke 9 mm, Baustoffklasse DIN 4102-1 B1
(schwerentflammbar), Wärmeleitfähigkeit 0,036 W/(mK)
bei 0
Grad C Mitteltemperatur DIN EN 12667,
Wasserdampfdiffusionswiderstandszahl 10000 DIN EN 13469
und DIN EN 12086.
Menge: 3,000 m

*Hinweis*

**01.03.3.2 Schalldämmung Rohr Schaumstoff D 4mm DN110**
*** EP-Aufgliederung gefordert
*** Bezugsbeschreibung
Schalldämmung an Rohrleitung, aus Schaumstoff, als
Schlauch, Dicke 4 mm, Baustoffklasse DIN 4102-1 B2
(normalentflammbar), DN 110.
Menge: 15,000 m

**01.03.3.3 Schalldämmung Rohr Schaumstoff D 4mm DN75**
*** EP-Aufgliederung gefordert
*** wie Position 01.03.3.2
DN 75.
Menge: 15,000 m

**01.03.3.4 Schalldämmung Rohr Schaumstoff D 4mm DN50**
*** EP-Aufgliederung gefordert
*** wie Position 01.03.3.2
DN 50.
Menge: 10,000 m

##### Bereich 01.03.4 Brandschutz

**01.03.4.1 Brandschutzabschottung Rohr PP heißwasserbest. R90 AD 110mm Gebäude Wand D 240mm Durchm. 100-150mm**
*** EP-Aufgliederung gefordert
Brandschutzabschottung von Rohrleitung aus PP,
heißwasserbeständig, Baustoffklasse DIN 4102-1 B1
(schwerentflammbar), mit allgemeinem bauaufsichtlichen
Prüfzeugnis/allgemeiner bauaufsichtlicher Zulassung,
Feuerwiderstandsklasse R 90 DIN EN 13501-2,
Rohrleitung nicht gedämmt, für Wasser/Abwasser,
Rohraußendurchmesser 110 mm, Verlegung im Gebäude,
Arbeitshöhe des Montageortes bis 3,5 m über der
Standfläche
des hierfür erforderlichen Gerüstes, runder Durchbruch,
Durchmesser über 100 bis 150mm Betsandsdecke: einachsig
gespanntes Mehrfeldplattensystem aus Hohlsteinen
(Material
Beton C16/20, Stahl, Mörtel), Dicke 240 mm, freier
Ringspalt im
Durchbruch über 15 bis 30 mm, Spalt füllen mit Mörtel
DIN
18580, Mörtelklasse 10.
Menge: 5,000 St

**01.03.4.2 Brandschutzabschottung Rohr PP heißwasserbest. R90 AD 56mm Gebäude Wand D 240mm**
*** EP-Aufgliederung gefordert
Brandschutzabschottung von Rohrleitung aus PP,
heißwasserbeständig, Baustoffklasse DIN 4102-1 B1
(schwerentflammbar), mit allgemeinem bauaufsichtlichen
Prüfzeugnis/allgemeiner bauaufsichtlicher Zulassung,
Feuerwiderstandsklasse R 90 DIN EN 13501-2,
Rohrleitung nicht gedämmt, für Wasser/Abwasser,
Rohraußendurchmesser 56 mm, Verlegung im Gebäude,
Arbeitshöhe des Montageortes bis 3,5 m über der
Standfläche
des hierfür erforderlichen Gerüstes, runder Durchbruch,
einachsig gespanntes Mehrfeldplattensystem aus
Hohlsteinen
(Material Beton C16/20, Stahl, Mörtel), Dicke 240 mm,
freier
Ringspalt im Durchbruch über 15 bis 30 mm, Spalt
füllen mit
Mörtel DIN 18580, Mörtelklasse 10.
Menge: 5,000 St

**01.03.4.3 Brandschutzabschottung für Mischinstallation Abwasser DN 110**
Brandschutzmanschette für Mischinstallation
(Falleitung und
Abzweig Gusseisen, Sammelanschlussleitung Kunststoff)
Abwasser, mit allgemeiner bauaufsichtlicher Zulassung.
Inklusive Muffenrohrschale zur Montage unter der
Geschossdecke gemäß Verwnedbarkeitsnachweis des
ausgewählten Produkts, freier Ringspalt im Durchbruch
über 15
bis 30 mm, Spalt füllen mit Mörtel DIN 18580,
Mörtelklasse 10.
Durchmesser Abwasserleitung AD 110 mm.
Menge: 3,000 St

#### Bereich 01.04 Wasseranlagen KG 412

##### Bereich 01.04.1 Rohrleitungen und Zubehör

**01.04.1.1 Rohr Stahl niro geschweißt TW AD 18mm WD 1mm Pressen**
STLB-Bau 2025-04 042
Rohrleitung aus nichtrostenden Stahlrohren DVGW GW 541,
geschweißt, Werkstoff-Nr 1.4521, für Trinkwasser DIN
1988-200, Außendurchmesser 18 mm, Wanddicke 1 mm,
Verbindung durch Pressen, einschl. Dichtungsmittel und
Herstellen der Verbindungen, Form- und
Verbindungsstücke
werden gesondert vergütet, besondere Rohrbefestigungen
werden gesondert vergütet, Verlegung in Gebäuden,
Arbeitshöhe des Montageortes bis 3,5 m über der
Standfläche
des hierfür erforderlichen Gerüstes.
Menge: 35,000 m

**01.04.1.2 Rohr Stahl niro geschweißt TW AD 28mm WD 1,2mm Pressen**
STLB-Bau 2025-04 042
Rohrleitung aus nichtrostenden Stahlrohren DVGW GW 541,
geschweißt, Werkstoff-Nr 1.4521, für Trinkwasser DIN
1988-200, Außendurchmesser 28 mm, Wanddicke 1,2 mm,
Verbindung durch Pressen, einschl. Dichtungsmittel und
Herstellen der Verbindungen, Form- und
Verbindungsstücke
werden gesondert vergütet, besondere Rohrbefestigungen
werden gesondert vergütet, Verlegung in Gebäuden,
Arbeitshöhe des Montageortes bis 3,5 m über der
Standfläche
des hierfür erforderlichen Gerüstes.
Menge: 35,000 m

**01.04.1.3 Mehrschichtverbundrohr Rohr 16 mm**
Mehrschichtverbundrohr Rohr 16 mm
inkl. Befestigung
liefern und montieren
für die Trinkwasser- und
Heizungsinstallation
Hochdruckvernetztes Polyethylen
 nach DIN EN ISO 15875 und
DVGW-Arbeitsblatt W 544.
DVGW-Registriernummer: DVGW DW-8501
Sauerstoffdicht nach DIN 4726
Baustoffklasse: B2 nach DIN 4102-1 bzw.
E nach DIN EN 13501-1
Außendurchmesser: 20,0000 mm
Wandstärke: 2,8000 mm
DN:12
Menge: 220,000 m

**01.04.1.4 Mehrschichtverbundrohr Rohr 20 mm**
wie vorher jedoch 20 mm
inkl. Befestigung
liefern und montieren
Menge: 65,000 m

**01.04.1.5 Mehrschichtverbundrohr Rohr 25 mm**
wie vorher jedoch 25 mm
inkl. Befestigung
liefern und montieren
Menge: 40,000 m

**01.04.1.6 Mehrschichtverbundrohr Rohr 32 mm**
wie vorher jedoch 32 mm
inkl. Befestigung
liefern und montieren
Menge: 37,000 m

##### Bereich 01.04.2 Brandschutz

**01.04.2.1 R 30 - R 120 nicht brennbare Rohre Massivbauteile (Decke/Wand)**
Brandschutz-Dämmschale für nicht brennbare
Rohrleitungen

Liefern und montieren einer zugelassenen
Brandschutz-Dämmschale zur Abschottung von nicht
brennbaren Rohrleitungen (z. B. Stahl, Guss, Kupfer)
bei Wand-
oder Deckendurchführungen durch feuerwiderstandsfähige
Bauteile.

Leistungsumfang

Lieferung einer bauaufsichtlich zugelassenen
Brandschutz-Dämmschale

Ummantelung der Rohrleitung im Durchführungsbereich
gemäß
Zulassung

Befestigung und Verschluss der Dämmschale mit
systemzugehörigen Bauteilen

Verschluss der Ringspalte mit zugelassenen Baustoffen

Kennzeichnung der Abschottung

Ausführung passend zur Rohrnennweite DN 25 und
erforderlichen Feuerwiderstandsklasse

Ausführung gemäß

Allgemeiner bauaufsichtlicher Zulassung / ETA

MLAR

Herstellerangaben
Menge: 10,000 m

**01.04.2.2 R 30 - R 120 brennbare Rohre Massivbauteile (Decke/Wand)**
Liefern und fachgerechtes Herstellen einer
Brandschutzabschottung aus Mineralwolle für brennbare
Rohrleitungen bei Wand- oder Deckendurchführungen durch
feuerwiderstandsfähige Bauteile.
Die Abschottung ist entsprechend der bauaufsichtlichen
Zulassung bzw. den Vorgaben der MLAR auszuführen.

Leistungsumfang

Lieferung von nicht brennbarer Mineralwolle
(Baustoffklasse A1)

Ausstopfen des Ringspaltes zwischen Rohrleitung und
Bauteil
gemäß Zulassung

Herstellung der erforderlichen Mindestdichte und
Einbautiefe

Oberflächenabschluss mit zugelassenem
Brandschutzmörtel /
-beschichtung

Ausführung passend zur Rohrnennweite DN 20

Abschottung geeignet für brennbare Rohrleitungen (z. B.
Kunststoffrohre)

Kennzeichnung der Abschottung gemäß MLAR

Saubere, fachgerechte Ausführung ohne Hohlräume

Ausführung gemäß

Muster-Leitungsanlagen-Richtlinie (MLAR)

Allgemeiner bauaufsichtlicher Zulassung / ETA des
Abschottungssystems

DIN EN 13501

Herstellerangaben der verwendeten Baustoffe
Menge: 5,000 m

##### Bereich 01.04.3 Formteile und Zubehör

*Hinweis*

**01.04.3.1 Bogen Stahl niro 90Grad TW Pressverbindung AD 18mm**
STLB-Bau 2025-04 042
Bogen, aus nichtrostendem Stahl, 90 Grad, für
Rohrleitung aus
nichtrostendem Stahl, Werkstoff-Nr 1.4521, für
Trinkwasser DIN
1988-200, als Pressverbindung mit DVGW-Zertifizierung,
Außendurchmesser 18 mm.
Menge: 25,000 St

**01.04.3.2 Bogen Stahl niro 90Grad TW Pressverbindung AD 28mm**
STLB-Bau 2025-04 042
Bogen, aus nichtrostendem Stahl, 90 Grad, für
Rohrleitung aus
nichtrostendem Stahl, Werkstoff-Nr 1.4521, für
Trinkwasser DIN
1988-200, als Pressverbindung mit DVGW-Zertifizierung,
Außendurchmesser 28 mm.
Menge: 10,000 St

**01.04.3.3 Bogen Stahl niro 45Grad TW Pressverbindung AD 18mm**
STLB-Bau 2025-04 042
Bogen, aus nichtrostendem Stahl, 45 Grad, für
Rohrleitung aus
nichtrostendem Stahl, Werkstoff-Nr 1.4521, für
Trinkwasser DIN
1988-200, als Pressverbindung mit DVGW-Zertifizierung,
Außendurchmesser 18 mm.
Menge: 40,000 St

**01.04.3.4 Übergangsstück Pressfitting Mehrschichtverbundrohr DN 15**
Menge: 10,000 St

**01.04.3.5 Übergangsstück Pressfitting DN 15 Mehrschichtverbundrohr DN 12**
Menge: 10,000 St

*Hinweis*

**01.04.3.6 T-Stück Stahl niro TW Pressverbindung AD 18mm**
STLB-Bau 2025-04 042
T-Stück, aus nichtrostendem Stahl, für Rohrleitung aus
nichtrostendem Stahl, Werkstoff-Nr 1.4521, für
Trinkwasser DIN
1988-200, als Pressverbindung mit DVGW-Zertifizierung,
Außendurchmesser 18 mm.
Menge: 10,000 St

**01.04.3.7 T-Stück Stahl niro TW Pressverbindung AD 28mm**
T-Stück, aus nichtrostendem Stahl, für Rohrleitung aus
nichtrostendem Stahl, Werkstoff-Nr 1.4521, für
Trinkwasser DIN
1988-200, als Pressverbindung mit DVGW-Zertifizierung,
Außendurchmesser 28 mm.
Menge: 10,000 St

**01.04.3.8 T-Stück reduziert Stahl niro TW Pressverbindung AD 28mm x 18mm**
STLB-Bau 2025-04 042
T-Stück, reduziert, aus nichtrostendem Stahl, für
Rohrleitung
aus nichtrostendem Stahl, Werkstoff-Nr 1.4521, für
Trinkwasser
DIN 1988-200, als Pressverbindung mit
DVGW-Zertifizierung,
Außendurchmesser 28 mm, 2. Durchmesser 18 mm.
Menge: 5,000 St

**01.04.3.9 T-Stück Kunststoff TW Durchm. 18mm**
STLB-Bau 2025-04 042
T-Stück, als Pressfitting mit DVGW-Zertifizierung, aus
Kunststoff, für Rohrleitung aus
Mehrschichtverbundwerkstoff,
für Trinkwasser warm und kalt DIN 1988-200,
Durchmesser 18
mm.
Menge: 20,000 St

*Hinweis*

**01.04.3.10 Übergangsstück Edelstahlleitung auf Mehrschichtverbundrohr DN 15**
Übergangsstück Edelstahlrohr auf
Mehrschichtverbundrohr DN
15.
Übergang Pressverbindung.
Menge: 5,000 St

**01.04.3.11 Übergangsstück zylindr. AG Stahl niro TW Pressverbindung AD 35mm G1 1/2B**
Übergangsstück, mit zylindrischem Außengewinde, aus
nichtrostendem Stahl, für Rohrleitung aus
nichtrostendem Stahl,
Werkstoff-Nr 1.4521, für Trinkwasser DIN 1988-200, als
Pressverbindung, Außendurchmesser 35 mm,
Gewindeanschluss G 1 1/2 B.
Einschließlich Gewinde in vorh. Rohr einschneiden.
Menge: 5,000 St

*Hinweis*

**01.04.3.12 Objektanschlüsse inkl. aller erforderlichen**
Objektanschlüsse inkl. aller erforderlichen
Rohrübergänge, Wandscheiben usw.
zur späteren Aufnahme der Armaturen und
Anschlussventile für:

Erdgeschoss

- 4x Waschtisch
- 2x Urinal
- 1x Durchlauferhitzer
- 8x WC-Anlage
- 5x Küchengeräteanschluss
- 1x HWR

Obergeschoss

- 12x Waschtisch-Anlage
- 6x Dusche
- 6x Durchlauferhitzer
- 7x WC-Anlage
- 2x Waschmaschine
- 2x Trockner
- 2x Urinal-Anlage
Menge: 54,000 St

*Hinweis*

**01.04.3.13 Formteile Mehrschichtverbundrohr 16 mm**
Mehrschichtverbund Formteil 16 mm
liefern und montieren
bestehend aus:
- Bogen
- T-Stück
- Übergang
Menge: 155,000 St

**01.04.3.14 Formteile Mehrschichtverbundrohr 20 mm**
Mehrschichtverbund Formteil 20 mm
liefern und montieren
bestehend aus:
- Bogen
- T-Stück
- Übergang
Menge: 65,000 St

**01.04.3.15 Formteile Mehrschichtverbundrohr 25 mm**
Mehrschichtverbund Formteil 25 mm
liefern und montieren
bestehend aus:
- Bogen
- T-Stück
- Übergang
Menge: 25,000 St

**01.04.3.16 Formteile Mehrschichtverbundrohr 32 mm**
Mehrschichtverbund Formteil 32 mm
liefern und montieren
bestehend aus:
- Bogen
- T-Stück
- Übergang
Menge: 22,000 St

##### Bereich 01.04.4 Trinkwassererwärmer

*Hinweis*

**01.04.4.1 Elektro-Durchflusswassererwärmer 3,5kW 230V**
Elektro-Durchflusswassererwärmer 3,5kW 230V
E-Kleindurchlauferhitzer elektronisch geregelt,
druckfeste
Bauart, mit effektivem und wartungsfreundlichem
Blankdraht-Heizsystem, Sensortaste und drei
unterschiedlich
farbige LED zur Bestimmung der maximalen
Auslauftemperatur
in drei Stufen (35 °C, 38 °C und 45 °C), auswechselbare
Heizkartusche, abnehmbare Blende für den Zugang zur
Haubenschraube, geeignet zur Nacherwärmung von
vorerwärmtem Wasser (z.B. Solaranlage), optisch
integrierter
Wandhalter für einfache Aufsteckinstallation,
Strahlregler,
T-Stück ?" und Druckschlauch ?" × 50 cm zur einfachen
Installation mit üblicher Sanitärarmatur im
Lieferumfang
enthalten, steckerfertig, ?" Anschlüsse, IP25.

Leistung/Spannung 3,5 kW / 230 V
Absicherung 15 A
Anschluss steckerfertig
Nennquerschnitt 1,5 mm²
Warmwasserleistung 2,0 l/min ca.40°C
Einschaltwassermenge 1,2 l/min
Gewicht Gerät 1,5 kg mit Wasser
Maße Gerät (HxBxT) 135 x 186 x 87 mm
Menge: 4,000 Stk

*Hinweis*

**01.04.4.2 Elektro-Durchflusswassererwärmer 11/13,5kW 400V**
Elektro-Durchflusswassererwärmer 11/13,5kW 400V
Bauseits eingestellt: 13,5kW
E-Kompaktdurchlauferhitzer elektronisch geregelt für
konstante
Warmwassertemperaturen,inkl.Funkfernbedienung mit
kontrastreiches E-Paper- Display mit Echtglasabdeckung
und
Sensortasten, programmierbareBenutzerprofile,
Energiemonitoring und Betriebs- und
Serviceinformationen.,
Untertischgerät, druckfeste Bauart, gradgenaue
Temperaturen
zwischen 20°C und 60°C, bidirektionale
Funkfernbedienung mit
LCD-Anzeige und zwei programmierbaren Festwerttasten,
strömungsoptimiertes Blankdraht-Heizsystem, doppeltes
Sicherheitssystem, geeignet zur Nacherwärmung von
vorerwärmtem Wasser bis 60°C (z.B. Solaranlage), außen
liegende ?" Wasseranschlüsse, T-Stück ?" und
Druckschlauch
?" × 50cm im Lieferumfang enthalten,
Netzanschlussleitung,
druckfeste oder drucklose Installation direkt an die
Armatur, IP
24.

Leistung/Spannung 13,5 kW / 400 V
Absicherung 3x20 A
Anschluss Festanschluss
Nennquerschnitt 2,5 mm²
Warmwasserleistung 5,8 l/min ca.45°C
Einschaltwassermenge 2,0 l/min
Einsatz Küche, Teeküche

Gewicht Gerät 2,2 kg mit Wasser
Maße Gerät (HxBxT) 294 x 180 x 110 mm
Menge: 4,000 Stk

*Hinweis*

**01.04.4.3 Elektro-Durchflusswassererwärmer Unterputzschrank Bauseits eingestellt: 2x27kW**
Elektro-Durchflusswassererwärmer Unterputzschrank
Bauseits eingestellt: 2x 27kW
Zwei E-Moduldurchlauferhitzer zur Versorgung einer oder
mehrerer Entnahmestellen mit hohem Warmwasserbedarf
(Mindestdurchsatz pro Einzelzapfstelle: 4 l/min). Über
die
Software werden die Geräte synchron geschaltet,
Temperatureinstellungen werden automatisch von beiden
Durchlauferhitzern übernommen. Einbindung in die
Gebäudeinfrastruktur mittels integrierter
Modbus-Schnittstelle.
Gerät über WLAN, Bluetooth und über die
Smart-Control-App
steuerbar. Komplettset aus zwei vollelektronisch
geregelten
Durchlauferhitzern mit Einbaurahmen und
Bluetooth-Fernbedienung mit Display. Zur gemeinsamen
Versorgung einer oder mehrerer Entnahmestellen mit
hohem
Warmwasserbedarf (Mindestdurchsatz pro
Einzelzapfstelle = 4
l/min). Über die Software werden die Durchlauferhitzer
synchron
geschaltet, Temperatureinstellungen werden automatisch
von
beiden Geräten übernommen. Temperatur zwischen 20 °C
und
60 °C. Elektronisches Sicherheitssystem mit
Luftblasenerkennung, Temperatur- und Druckabschaltung
sowie Wasserstoppfunktion.

Leistung/Spannung 2x27 kW / 400 Volt
Absicherung 2x(3x39 A)
Anschluss Festanschluss
Nennquerschnitt 4,0 mm²
Warmwasserleistung 2x13,8 l/min ca.40°C
Einschaltwassermenge 4 l/min

Gewicht 22 kg
Maße (HxBxT) 72,4 × 74,8 × 15,6 cm
Menge: 2,000 Stk

*Hinweis*

**01.04.4.4 Elektro-Durchflusswassererwärmer 11/13,5kW 400V**
Elektro-Durchflusswassererwärmer 11/13,5kW 400V
Bauseits eingestellt: 11kW
E-Kompaktdurchlauferhitzer elektronisch geregelt für
konstante
Warmwassertemperaturen, Untertischgerät, druckfeste
Bauart,
gradgenaue Temperaturen zwischen 20°C und 60°C,
Sensortastenbedienfeld mit LED-Anzeige, zwei
programmierbare Festwerttasten, Blankdraht-Heizsystem,
doppeltes Sicherheitssystem, geeignet zur
Nacherwärmung von
vorerwärmtem Wasser bis 60°C (z.B. Solaranlage), außen
liegende ?" Wasseranschlüsse, T-Stück ?" und
Druckschlauch
?" × 50cm im Lieferumfang enthalten,
Netzanschlussleitung,
druckfeste oder drucklose Installation direkt an die
Armatur, IP
24.

Leistung/Spannung 11kW / 400 V
Absicherung 3x16 A
Anschluss Festanschluss
Nennquerschnitt 1,5 mm²
Warmwasserleistung 4,8 l/min ca.45°C
Einschaltwassermenge 2,0 l/min

Gewicht Gerät 2,2 kg mit Wasser
Maße Gerät (HxBxT) 294 x 180 x 110 mm
Menge: 2,000 Stk

*Hinweis*

**01.04.4.5 Elektro-Durchflusswassererwärmer 5,7kW 230V**
Elektro-Durchflusswassererwärmer 5,7kW 230V
E-Kleindurchlauferhitzer elektronisch geregelt,
druckfeste
Bauart, mit Blankdraht-Heizsystem, Sensortaste und drei
unterschiedlich farbige LED zur Bestimmung der
maximalen
Auslauftemperatur in drei Stufen (35 °C, 38 °C und 45
°C),
auswechselbare Heizkartusche, abnehmbare Blende für den
Zugang zur Haubenschraube, geeignet zur Nacherwärmung
von
vorerwärmtem Wasser (z.B. Solaranlage), optisch
integrierter
Wandhalter für einfache Aufsteckinstallation,
Strahlregler,
T-Stück ?" und Druckschlauch ?" × 50 cm zur einfachen
Installation mit üblicher Sanitärarmatur im
Lieferumfang
enthalten, Netzanschlussleitung, ?" Anschlüsse, IP25.

Leistung/Spannung 5,7 kW / 230 V
Absicherung 25 A
Anschluss Festanschlussdose
Nennquerschnitt 4,0 mm²
Warmwasserleistung 3,3 l/min ca.40°C
Einschaltwassermenge 1,5 l/min

Gewicht Gerät 1,5 kg mit Wasser
Maße Gerät (HxBxT) 135 x 186 x 87 mm
Menge: 2,000 Stk

##### Bereich 01.04.5 Dämmung

*Hinweis*

**01.04.5.1 Wärmedämmung Rohr DN15 Gebäude Mineralwolle Rohrschale D 20mm**
STLB-Bau 2025-04 047
Wärmedämmung ohne Ummantelung DIN 4140 an haus- und
betriebstechnischen Anlagen, an Rohrleitung, DN 15,
Rohrverbindung als Pressverbindung, im Gebäude, Dämmung
aus Mineralwolle DIN EN 14303, als Rohrschale,
Dämmschichtdicke 20 mm, Baustoffklasse DIN 4102-1 A2
(nichtbrennbar), Wärmeleitfähigkeit 0,035 W/(mK) bei
40 Grad
C Mitteltemperatur DIN EN 12667, kaschiert mit
Alufolie,
Arbeitshöhe des Montageortes bis 3,5 m über der
Standfläche
des hierfür erforderlichen Gerüstes.
Menge: 140,000 m

**01.04.5.2 Wärmedämmung Rohr DN 20 ohne Ummantelung DIN 4140 an haus- und**
Wärmedämmung ohne Ummantelung DIN 4140 an haus- und
betriebstechnischen Anlagen, an Rohrleitung, DN 20,
Rohrverbindung als Pressverbindung, im Gebäude, Dämmung
aus Mineralwolle DIN EN 14303, als Rohrschale,
Dämmschichtdicke 30 mm, Baustoffklasse DIN 4102-1 A2
(nichtbrennbar), Wärmeleitfähigkeit 0,035 W/(mK) bei
40 Grad
C Mitteltemperatur DIN EN 12667, kaschiert mit
Alufolie,
Arbeitshöhe des Montageortes bis 3,5 m über der
Standfläche
des hierfür erforderlichen Gerüstes.
Menge: 45,000 m

**01.04.5.3 Wärmedämmung Rohr DN25 Gebäude Mineralwolle Rohrschale D 30mm**
STLB-Bau 2025-04 047
Wärmedämmung ohne Ummantelung DIN 4140 an haus- und
betriebstechnischen Anlagen, an Rohrleitung, DN 25,
Rohrverbindung als Pressverbindung, im Gebäude, Dämmung
aus Mineralwolle DIN EN 14303, als Rohrschale,
Dämmschichtdicke 30 mm, Baustoffklasse DIN 4102-1 A2
(nichtbrennbar), Wärmeleitfähigkeit 0,035 W/(mK) bei
40 Grad
C Mitteltemperatur DIN EN 12667, kaschiert mit
Alufolie,
Arbeitshöhe des Montageortes bis 3,5 m über der
Standfläche
des hierfür erforderlichen Gerüstes.
Menge: 30,000 m

**01.04.5.4 Wärmedämmung Rohr DN 32 ohne Ummantelung DIN 4140 an haus- und**
Wärmedämmung ohne Ummantelung DIN 4140 an haus- und
betriebstechnischen Anlagen, an Rohrleitung, DN 32,
Rohrverbindung als Pressverbindung, im Gebäude, Dämmung
aus Mineralwolle DIN EN 14303, als Rohrschale,
Dämmschichtdicke 30 mm, Baustoffklasse DIN 4102-1 A2
(nichtbrennbar), Wärmeleitfähigkeit 0,035 W/(mK) bei
40 Grad
C Mitteltemperatur DIN EN 12667, kaschiert mit
Alufolie,
Arbeitshöhe des Montageortes bis 3,5 m über der
Standfläche
des hierfür erforderlichen Gerüstes.
Menge: 25,000 m

##### Bereich 01.04.6 Verbraucher und Zubehör

*Hinweis*

**01.04.6.1 Eckventil Absperr Regulier-Anschlussventil DN15 Betätigungsgriff Gewindeanschl. selbstdichtend G1/2 Messing Schubrosette**
*** EP-Aufgliederung gefordert
STLB-Bau 2025-04 045
Eckventil, als Absperr, Regulier- und Anschlussventil,
DN 15,
Geräuschverhalten DIN 4109-1 Gruppe I, mit
Prüfbericht, mit
Betätigungsgriff, verchromt, mit selbstdichtendem
Gewindeanschluss G 1/2, Abgang mit
Quetschverschraubung G
3/8, aus Messing, verchromt, mit Schubrosette.
Menge: 10,000 St

**01.04.6.2 Anschluß von Küchengeräten an**
Anschluß von Küchengeräten an
Eckventilen / Geräteanschlußventilen
erstelllen
Menge: 10,000 St

*Hinweis*

**01.04.6.3 Hahnverlängerung DN 15, 5 cm Länge**
Hahnverlängerung Werkstoff Messing,
DN 15, 1/2 Zoll, bis 5 cm länge.
Menge: 1,000 St

**01.04.6.4 Abdichtmanschette für Hahnverlängerung 1/2 Zoll**
Abdichtmanschette zum Abdichten von 1/2 Zoll
Hahnverlängerungen, selbstklebend, Anforderungen der DN
18534 erfüllend, mit Prüfzeugnnis
Menge: 1,000 St

**01.04.6.5 Eckventil Absperr Regulier-Anschlussventil DN15 Betätigungsgriff Gewindeanschl. selbstdichtend G1/2 Messing Schubrosette**
*** EP-Aufgliederung gefordert
STLB-Bau 2025-04 045
Eckventil, als Absperr, Regulier- und Anschlussventil,
DN 15,
Geräuschverhalten DIN 4109-1 Gruppe I, mit
Prüfbericht, mit
Betätigungsgriff, verchromt, mit selbstdichtendem
Gewindeanschluss G 1/2, Abgang mit
Quetschverschraubung G
3/8, aus Messing, verchromt, mit Schubrosette.
Menge: 1,000 St

**01.04.6.6 Selbstschlussbatterie Waschplatz Einhand-Standbatterie DN15 hydraulisch Messing Ausladung 90-130mm**
*** EP-Aufgliederung gefordert
STLB-Bau 2025-04 045
Selbstschlussbatterie für Waschplatz, DIN EN 816,
Einhand-Standbatterie, DN 15, hydraulisch gesteuert,
aus
Messing, verchromt, Auslösung durch Berührung,
Betätigung
der Mischeinrichtung von Hand, Auslöseelement aus
Metall,
verchromt, Wasserlaufzeit einstellbar,
Stagnationsspülungen
mit einstellbarer Laufzeit und Spülintervall, mit
festem Auslauf,
senkrecht, Anschluss G 1/2, mit
Durchflussmengenregler, mit
Strahlregler ohne Luftansaugung DIN EN 246,
Durchflussmenge 0,07 l/s, Ausladung der Armatur über
90 bis
130 mm, mit Verdrehschutz.
Menge: 1,000 St

*Hinweis*

**01.04.6.7 Hahnverlängerung DN 15, 5 cm Länge**
Hahnverlängerung Werkstoff Messing,
DN 15, 1/2 Zoll, bis 5 cm länge.
Menge: 30,000 St

**01.04.6.8 Abdichtmanschette für Hahnverlängerung 1/2 Zoll**
Abdichtmanschette zum Abdichten von 1/2 Zoll
Hahnverlängerungen, selbstklebend, Anforderungen der DN
18534 erfüllend, mit Prüfzeugnnis
Menge: 30,000 St

**01.04.6.9 Eckventil Absperr Regulier-Anschlussventil DN15 Betätigungsgriff Gewindeanschl. selbstdichtend G1/2 Messing Schubrosette**
*** EP-Aufgliederung gefordert
STLB-Bau 2025-04 045
Eckventil, als Absperr, Regulier- und Anschlussventil,
DN 15,
Geräuschverhalten DIN 4109-1 Gruppe I, mit
Prüfbericht, mit
Betätigungsgriff, verchromt, mit selbstdichtendem
Gewindeanschluss G 1/2, Abgang mit
Quetschverschraubung G
3/8, aus Messing, verchromt, mit Schubrosette.
Menge: 30,000 St

**01.04.6.10 Elektronische Waschtischarmatur, vernetzbar, ohne Stromversorgung, Ausladung 100/150mm, chrom**
Elektronische Waschtischarmatur mit Infrarot-Sensor für
Hochdruckbetrieb. Waschtischarmatur für mischbares
Kalt- und
Warmwasser, mit Mischhebel. Armatur ist mit
einstellbarer,
automatischer Hygienespülung ausgestattet. Vandalismus
geschützter Armaturenkörper. Mit Vernetzungsmodul für
eine
Echtzeit-Hygienespülung über Zeitschaltuhr, eine
bauseitige
GLT.
Maße: Ausladung (Mitte Armaturenfuß bis Mitte
Strahlregler)
100 oder 150mm, Auslaufhöhe über Waschbeckenoberkante
100 mm, Strahlwinkel 30°

Armaturenkörper:
Armaturenkörper gefertigt aus einem Monoblock aus
Messing gemäß UBA-Positivliste, Armaturengehäuse
poliert, Oberfläche verchromt
Temperaturmischung über Temperaturregler mit
einstellbarer Temperaturbegrenzung
Schutz vor Verdrehen des Armaturenkörpers durch
spezielle Doppelbefestigung (Vandalismus-Schutz)
Magnetventil im Armaturenkörper integriert
Antibacterial-Flex-Verbindungsschläuche (DVGW) mit
Rückschlagventilen und Schmutzfiltern, ohne Eckventil
und
Ablaufventil
Sparstrahlregler druckfest 6 l/min
Steuereinheit:
Steuereinheit mit bistabilem Magnetventil und
hermetisch
vergossener Elektronik mit Infrarot-Sensorik
Elektronik selbst einmessend bei Inbetriebnahme
Funktionen (Einstellungen über optionale bidirektionale
LCD-Fernbedienung):
Wassernachlaufzeit einstellbar: 0,8; 1,6; 2,4; 3,2; 4;
4,8; 5,6;
6,4; 7,2; 8 oder 8,8 s - Werkseinstellung 0,8 s
Hygienespülung: Hyg. Periode aus, 1, 3, 6, 12, 24, 48,
72,
96 oder 108 Std.; Hyg. Spülzeit 5, 10, 15, 30, 60, 90,
120,
150 oder 180 s, Hyg. Stagnationszeit 0,5, 10, 30 s, 1,
3, 5,
10, 30 min, 1, 3, 6 oder 12 Std. - Werkseinstellung 72
Std./30 s/10 min; Echtzeithygienespülung über
Vernetzungsmodul
Dauerspülung für 10min. zur thermischen Desinfektion,
über Fernbedienung auslösbar, mit 15s Verzögerung
Sensorreichweite: deaktivierbare automatische
Einmessung
bis zu 24 cm Reichweite - Werkseinstellung: EIN
Kurzzeitstopp (z.B. für Reinigungszwecke) einstellbar:
1, 2,
3, 4, 5, 6, 7, 8, 9 oder 10 min, Werkseinstellung 3
min; der
Kurzzeitstopp wird über die LCD-Fernbedienung ausgelöst
Wasserstopp automatisch nach 1 min Dauerfluss
Dokumentation:
Nutzungsdaten der Elektronik über optionale,
bidirektionale
Fernbedienung mit benutzerfreundlichem LCD-Display
auslesbar
Aufzeichnung der Ventilzyklen zum Nachweis der
bestimmungsgemäßen Nutzung der Armatur
Geräuschklasse I, DIN EN 200; KTW-A, W 270, konform
mit TwVo 2021, UBA-konform, CE
Lieferumfang:
Sensor-Waschtischarmatur
Netzwerkbaugruppe
Befestigungsmaterial
Menge: 15,000 Stk

*Hinweis*

**01.04.6.11 Wandscheibe durchgeschliffene Rohrleitung Mehrschichtverbundrohr DN 15**
Wandscheibe in durchgeschliffener Bauform zur Aufnahme
von
Rohrleitung Trinkwasser aus Mehrschichtverbundrohr DN
15
inklusive aller erforderlichen Übergangsstücke,
Material
Messing, Montage in Vorwand oder Wandschlitz
Menge: 2,000 St

**01.04.6.12 Hahnverlängerung DN 15, 5 cm Länge**
Hahnverlängerung Werkstoff Messing,
DN 15, 1/2 Zoll, 5 cm länge.
Menge: 2,000 St

**01.04.6.13 Abdichtmanschette für Hahnverlängerung 1/2 Zoll**
Abdichtmanschette zum Abdichten von 1/2 Zoll
Hahnverlängerungen, selbstklebend, Anforderungen der DN
18534 erfüllend, mit Prüfzeugnnis
Menge: 2,000 St

**01.04.6.14 Eckventil Absperr Regulier-Anschlussventil DN15 Betätigungsgriff Gewindeanschl. selbstdichtend G1/2 Messing Schubrosette**
*** EP-Aufgliederung gefordert
STLB-Bau 2025-04 045
Eckventil, als Absperr, Regulier- und Anschlussventil,
DN 15,
Geräuschverhalten DIN 4109-1 Gruppe I, mit
Prüfbericht, mit
Betätigungsgriff, verchromt, mit selbstdichtendem
Gewindeanschluss G 1/2, Abgang mit
Quetschverschraubung G
3/8, aus Messing, verchromt, mit Schubrosette.
Menge: 2,000 St

**01.04.6.15 Aufputz-Armatur Waschbecken, vernetzbar, ohne Stromversorgung, Ausladung 120/160/200mm, chrom**
Aufputz-Waschtischarmatur mit Sensor und
Vernetzungsmodul - WMA 6500

Aufputz-Armatur für Waschbecken mit Infrarot-Sensor
(Start/Stopp) für Hochdruckbetrieb. Waschtischarmatur
für
Wandmontage, mit Thermostat, autothermischen Schutz und
automatischer, einstellbarer X-Flow-Hygienespülung. Mit
Vernetzungsmodul für eine Echtzeit-Hygienespülung über
Zeitschaltuhr, eine bauseitige GLT oder W&M Sanitary
Network
System.
Maße: Ausladung (Mitte Auslaufanschluss bis Mitte
Strahlregler)
120 oder 160 oder 200mm

Armaturenkörper:
Armaturenkörper gefertigt aus einem Monoblock aus
Messing gemäß UBA-Positivliste, Armaturengehäuse
poliert, Oberfläche verchromt
Auslauf schwenkbar mit Schwenkbegrenzung bei +/- 45°
und Feststellmöglichkeit
Temperaturmischung über Thermostat mit
autothermischem Schutz gegen Verbrühungen und einer
von außen einstellbaren Temperaturbegrenzung
Schmutzfilter, S-Absperrungen optional, Anschluss 2 x
1/2"
Sparstrahlregler druckfest 6 l/min
Steuereinheit:
Steuereinheit mit bistabilem Magnetventil und
hermetisch
vergossener Elektronik mit Infrarot-Sensorik, im
Armaturenkörper integriert
Funktionen (Einstellungen über optionale,
bidirektionale
LCD-Fernbedienung):
Wasserflussdauer (2 Wahlmöglichkeiten): Laufzeit 1
(kurze
Dauer) einstellbar: 3, 5, 7, 11, 17, 23, 29, 35, 41,
47, 53, 60,
67, 75 oder 83 s - Werkseinstellung 23 s; Laufzeit 2
(lange
Dauer) einstellbar von 0,5 bis 3 min in 30
s-Schritten/Werkseinstellung 1 min
Hygienespülung (X-Flow-Aktivierungsalgorithmus): Hyg.
Periode aus 1, 3, 6, 12, 24, 48, 72, 96 oder 108 Std.;
Hyg.
Spülzeit 5, 10, 15, 30, 60, 90, 120, 150 oder 180 s,
Hyg.
Stagnationszeit 0,5, 10, 30 s, 1, 3, 5, 10, 30 min, 1,
3, 6
oder 12 Std. - Werkseinstellung 72 Std./30 s/10 min;
Echtzeithygienespülung über Vernetzungsmodul
Dauerspülung für 10 min zur thermischen Desinfektion,
über LCD-Fernbedienung auslösbar mit 15 s Verzögerung,
Thermostat ist zur thermischen Desinfektion
entriegelbar
Kurzzeitstopp (z.B. für Reinigungszwecke) einstellbar:
1, 2,
3, 4, 5, 6, 7, 8, 9 oder 10 min, Werkseinstellung 3
min; der
Kurzzeitstopp wird über die LCD-Fernbedienung ausgelöst
Sensorreichweite: 5 cm fest
Dokumentation:
Nutzungsdaten der Elektronik über optionale,
bidirektionale
Fernbedienung mit benutzerfreundlichem LCD-Display
auslesbar
Aufzeichnung der Ventilzyklen zum Nachweis der
bestimmungsgemäßen Nutzung der Armatur
Geräuschklasse I, DIN EN 200; KTW-A, W 270, konform
mit TwVo 2021, UBA-konform, CE
Lieferumfang:
Aufputz-Waschtischarmatur mit Infrarot-Sensor
Netzwerkbaugruppe
Befestigungsmaterial

Fabrikat: Water & More
Menge: 1,000 Stk

*Hinweis*

**01.04.6.16 Unterputz-Duscharmatur, Infrarot-Sensor, vernetzbar, ohne Stromversorgung, Edelstahl,**
Unterputz-Duscharmatur mit Vernetzungsmodul -

Elektronische Unterputz-Duscharmatur mit
Infrarot-Start/Stopp-Sensor. Die Temperaturmischung
erfolgt
über ein Thermostat mit autothermischem Schutz.
Automatische, einstellbare Hygienespülung sowie Modul
zur
Armaturenvernetzung für eine Echtzeit-Hygienespülung.
Steuerung über optionales Zubehör.
Halbautomatische thermische Desinfektionsmöglichkeit
mit
Elektronikunterstützung.
Maße: Länge 240 mm, Breite 240 mm, Tiefe 120 mm

Armaturenkörper:
Thermostatkörper gefertigt aus einem Monoblock aus
Messing gemäß UBA-Positivliste inkl. Rückschlagventilen
Temperaturwahl über Thermostat mit autothermischem
Schutz mit von außen einstellbarer, verdeckter
Temperaturbegrenzung. Einstellbereich 10-50° C
(werksseitig auf 38° C begrenzt). Thermostat zur
thermischen Desinfektion entriegelbar
Schutz vor Vandalismus durch Spezialverschraubung der
Abdeckung des Feinbau-Sets
Gehäusewerkstoff Edelstahl 1.4301, fein matt
geschliffen
mit gebrochenen seitlichen Kanten
Steuereinheit:
Steuereinheit mit bistabilem Magnetventil und
hermetisch
vergossener Elektronik mit Infrarot-Sensor
Anschluss für eine Echtzeit-Hygienespülung über
Waschraumsteuerung (Zentralsteuerung) mit
Zeitschaltuhr,
eine bauseitige GLT
Funktionen (Einstellungen über Fernbedienung):
Wasserlaufzeit: 3 bis 83 s - Werkseinstellung 23 s
Hygienespülung (mit Wassersparfunktion): Hyg. Periode
aus, 1, 3, 6, 12, 24, 48, 72, 96, 108 Std.; Hyg.
Spülzeit 5, 10,
15, 30, 60, 90, 120, 150, 180 s, Hyg. Stagnationszeit
0,5 s,
10, 30 s, 1, 3, 5, 10, 30 min, 1, 3, 6, 12 Std. -
Dauerspülung: bis 10 min zur thermischen Desinfektion
mit
15 s Auslöseverzögerung
Sensorreichweite: 3-8 cm einstellbar
Reinigungsmodus: 1-10 min einstellbar
Dokumentation:
Nutzungsdaten der Elektronik über Fernbedienung mit
benutzerfreundlichem LCD-Display auslesbar
Aufzeichnung der Ventilzyklen zum Nachweis der
bestimmungsgemäßen Nutzung der Armatur
Geräuschklasse I, DIN EN 200; KTW-A, W 270, konform
mit TwVo 2021, UBA-konform, CE
Lieferumfang:
Unterputz-Duscharmatur mit Sensor
Spannungswandler 12V DC / 6 V DC
Befestigungsmaterial
Menge: 6,000 Stk

*Hinweis*

**01.04.6.17 Waschraumsteuerung für die Vernetzung von 4 Armaturengruppen mit je bis zu 12 vernetzungsfähigen Armaturen**
Waschraumsteuerung für die Vernetzung von allen
Waschtisch-, Dusch-, WC- und Urinalspülarmaturen

Stromversorgung und Steuerung von 4 Armaturengruppen
mit
je bis zu 12 vernetzungsfähigen Waschtisch-, Dusch-,
Urinal
und WC-Armaturen
In Fronttür eingebautes Touch Display zur Einstellung
der
Hygienespülungen
Hygienesteuerung von bis zu 4 Armaturengruppen
Ablage der Hygienespülungsdaten im Steuermodul auf
SD-Karte
4 Schlüsselschalter (2 polige Trennung) zur
Zentralabschaltung der Duscharmaturen Gruppen,
eingebaut in Fronttür
4 Taster für die manuelle Ansteuerung der
Hygienespülung
(Voreinstellung: 30 s Spülungsdauer)
4 virtuelle Zeitschaltuhren zur Echtzeitsteuerung der
Hygienespülung
4 Schaltnetzteile 230 V AC/12 V DC, 54 W, verdrahtet
für
den Anschluss von Armaturen und ihren Elektroniken an
die
Waschraumsteuerung
SD Karte zur Datenspeicherung, Software zur PC
Kommunikation
Steuerung ist montiert in einem abschließbaren
Stahlblechgehäuse
Farbe: RAL 7035
Abmessungen (B x H x T): 500 x 500 x 210 mm
Menge: 1,000 Stk

*Hinweis*

**01.04.6.18 frostfreien Außenzapfstelle**
Liefern, montieren und betriebsfertig anschließen einer
frostfreien Außenzapfstelle zur Entnahme von
Trinkwasser an
der Außenfassade.
Die Zapfstelle ist frostsicher auszuführen und für den
ganzjährigen Betrieb geeignet.

Lieferung und Montage einer frostfreien Außenzapfstelle
(selbstentleerend)

Wanddurchführung inkl. wärme- und
feuchteschutzgerechter
Abdichtung

Anschluss an bauseitige Trinkwasserleitung im
Gebäudeinneren

Schallentkoppelte Rohrbefestigung

Herstellung einer dichten und spannungsfreien
Installation

Funktions- und Dichtheitsprüfung

Materialien / Ausführung

Frostsichere Außenzapfstelle mit Rückflussverhinderer

Geeignet für Trinkwasserinstallationen

Sichtbare Bauteile korrosionsbeständig ausgeführt

Normen / Vorschriften

Ausführung nach den anerkannten Regeln der Technik,
insbesondere:

DIN EN 806

DIN 1988 (TRWI)
Menge: 2,000 St

**01.04.6.19 Ventileinheit für Bezahlsystem Duschen (Unterputz)**
Ventileinheit für Bezahlsystem Duschen (Unterputz)

Liefern, montieren und betriebsfertig herstellen einer
Ventileinheit für ein Dusch-Bezahlsystem zur
zeitgesteuerten
Wasserfreigabe einzelner Duschplätze.
Die Ventileinheit ist als Unterputz-Variante
auszuführen und für
den Einsatz in öffentlichen Sanitärräumen geeignet.

Leistungsumfang / Ausstattung

Die Ventileinheit besteht mindestens aus folgenden
Komponenten:

3 Stück Magnetventile, Nennweite DN 15

schließschlaggedämpft und geräuscharm

stromlos geschlossen

Betriebsspannung 230 V

Membran aus EPDM, trinkwassergeeignet

Nachweis der Trinkwassereignung gemäß KTW-BWGL und
DVGW W 270 oder gleichwertig

Absperrarmaturen je Einzelzuleitung zu den Duschbrausen

zur Revision, Wartung und Einzelabsperrung

3 Stück Schmutzfänger, Nennweite DN 15

zum Schutz der Magnetventile vor Verunreinigungen

Montage und Anschluss

Unterputzmontage der kompletten Ventileinheit

Fachgerechter hydraulischer Anschluss an die
bauseitigen
Wasserleitungen

Elektrischer Anschluss der Magnetventile (ohne
bauseitige
Zuleitungen)

Spannungsfreie, dichte und schallarme Installation

Funktionsprüfung der Ventileinheit

Nicht Bestandteil der Leistung

Bezahlsystem / Steuereinheit (sofern nicht gesondert
ausgeschrieben)

Duscharmaturen und Brauseköpfe

Elektro-Zuleitungen bis zur Ventileinheit

Ausführung gemäß

DIN EN 806

DIN 1988 (TRWI)

KTW-BWGL

DVGW W 270

anerkannten Regeln der Technik
Menge: 6,000 St

##### Bereich 01.04.7 Amarturen und Einbauteile

*Hinweis*

**01.04.7.1 Absperr-Wasserzähler-Kombination UP UP-Anschlussstück Wandeinbauventil Q3 2,5m3/h R/Rp3/4 Rotguss Geradsitz-Durchgang Dämmschalen PN16**
STLB-Bau 2025-04 042
Flügelrad-Wohnungswasserzähler als
Absperr-Wasserzähler-Kombination in
Unterputzausführung, mit
Unterputzanschlussstück und Wandeinbauventil, einschl.
Schutzhülse, mit Baumusterprüfbescheinigung gemäß
MessEV,
als Nassläufer, für senkrechten Einbau,
Dauerdurchfluss Q3 2,5
m3/h, mit Gewindeanschluss R/Rp 3/4, Gehäuse, Oberteil
und
wasserberührende Teile aus Rotguss, Schaft Kunststoff,
Geradsitz-Durchgangsform, G 2" koaxial Gehäuse, mit
Dämmschalen, mit Befestigungsfuß, Nenndruck 1,6 MPa (16
bar).
Menge: 1,000 St

*Hinweis*

**01.04.7.2 Absperrventil Rotguss Schrägsitz Entleerungsanschluss Handrad PN16 DN25**
Absperrventil mit Schallschutzprüfzeichen DIN EN ISO
3822-1
Klasse I, für Trinkwasserleitung DIN 1988-200, Gehäuse,
Oberteil und wasserberührende Teile der Innengarnitur
aus
Rotguss DIN EN 1982, Schrägsitzform, mit
Entleerungsanschluss und -stopfen, mit wartungsfreier
Spindelabdichtung, mit Handrad, mit angeformtem
Pressanschluss, Nenndruck 1,6 MPa (16 bar), DN 25.
Menge: 2,000 St

**01.04.7.3 Absperrventil Rotguss Schrägsitz Entleerungsanschluss Handrad PN16 DN15**
Absperrventil mit Schallschutzprüfzeichen DIN EN ISO
3822-1
Klasse I, für Trinkwasserleitung DIN 1988-200, Gehäuse,
Oberteil und wasserberührende Teile der Innengarnitur
aus
Rotguss DIN EN 1982, Schrägsitzform, mit
Entleerungsanschluss und -stopfen, mit wartungsfreier
Spindelabdichtung, mit Handrad, mit angeformtem
Pressanschluss, Nenndruck 1,6 MPa (16 bar), DN 15.
Menge: 2,000 St

*Hinweis*

**01.04.7.4 Filter rückspülbar Rotguss Rücksp. handbetätigt PN16 G1 1/4**
STLB-Bau 2025-04 042
Filter, rückspülbar, für Trinkwasserleitung DIN
1988-200, DIN
EN 13443-1, Filterfeinheit 80 bis 150 mym, mit
Schallschutzprüfzeichen DIN EN ISO 3822-1 Klasse I, mit
lichtundurchlässiger Filtertasse,
Monatswartungsanzeige und
differenzdruckgesteuerter Anzeige bei Verschmutzung,
mit
Anschlussgewinde, Gehäuse aus Rotguss, mit integriertem
Filter-Rückspülsystem und Einrichtung zur Abführung des
Rückspülwassers DIN 1988, Rückspülung handbetätigt,
Nenndruck 1,6 MPa (16 bar), G 1 1/4.
Menge: 1,000 St

**01.04.7.5 Elektrischer Anschluss Rückspülbarer Filter**
Menge: 1,000 Stck

##### Bereich 01.04.8 Sanitäraccessoires

**01.04.8.1 Abfallbehälter Hygieneartikel Kunststoff Wandaufbau**
STLB-Bau 2025-04 045
Abfallbehälter für Hygieneartikel, aus Kunststoff, für
Wandaufbau, Befestigung mit Schrauben.
Menge: 10,000 St

**01.04.8.2 Handtuchspender Papier Kunststoff**
STLB-Bau 2023-04 045
Handtuchspender für Papierhandtücher in
Zick-Zack-Falzung,
für Wandaufbau, aus Kunststoff, mit vollständiger
Erstfüllung,
Fassungsvermögen 300 Handtücher, für Handtuchgröße 250
mm x 230 mm.
Menge: 6,000 St

**01.04.8.3 Seifenspender Gehäuse Kunststoff Wandmontage Flüssigseife**
STLB-Bau 2023-04 045
Seifenspender, Gehäuse aus Kunststoff, für
Wandmontage, für
Flüssigseife, mit nachfüllbarem Behälter, mit
vollständiger
Erstbefüllung, Entnahme durch Drücken.
Menge: 12,000 St

**01.04.8.4 WC-Bürstengarnitur Kunststoff Halteelement**
STLB-Bau 2023-04 045
WC-Bürstengarnitur, aus Kunststoff, für
Wandbefestigung,
feststehend, offen, mit Bürste, mit Tropfschale,
Befestigungsschrauben verdeckt, mit Halteelement, rund,
Befestigungsschrauben, verdeckt.
Menge: 15,000 St

**01.04.8.5 Haken Kunststoff Mantelhaken Ausladung 40mm Einfachhaken Halteelement Kunststoff**
STLB-Bau 2023-04 045
Haken, aus Kunststoff, als Mantelhaken, Ausladung 40
mm, als
Einfachhaken, Profilquerschnitt rund,
Befestigungsschrauben
verdeckt, mit Halteelement, rund, aus Kunststoff,
Befestigungsschrauben, verdeckt.
Menge: 26,000 St

**01.04.8.6 Abfallbehälter Kunststoff bodenstehend rund 40-60l**
STLB-Bau 2023-04 045
Abfallbehälter, aus Kunststoff, bodenstehend, rund,
Fassungsvermögen über 40 bis 60 l, offen.
Menge: 6,000 St

**01.04.8.7 WC-Papierhalter Kunststoff 1Rolle Halteelement Kunststoff**
STLB-Bau 2023-04 045
WC-Papierhalter, aus Kunststoff, abgedeckte Form, für
eine
Rolle, für Wandaufbau, Befestigungsschrauben verdeckt,
mit
Halteelement, rund, aus Kunststoff,
Befestigungsschrauben,
verdeckt.
Menge: 15,000 St

#### Bereich 01.06 Sonstiges

**01.06.1 Druckprüfung Sanitäranlage**
Druckprüfung der Heizungsanlage nach VOB C DIN 18380.
Die Druckprüfung ist vor dem Schließen von Schlitzen
und Schächten bzw. dem Herstellen einer Überdeckung des
jeweiligen Rohrleitungsteils abschnittsweise je nach
Baufortschritt jeweils über mindestens 24 h
durchzuführen. Der Mindestprüfdruck ist der
Ansprechdruck des Sicherheitsventils.
Ein Prüfprotokoll mit Angaben zu den
Druckverhältnissen bei
Beginn und Ende der Prüfung sowie etwaiger
Nachfüllmaßnahmen nachDIN 18380 ist anzufertigen.
Menge: 1,000 Psch

**01.06.2 Revisionsplanung**
Revisionsplanung des ausführenden Unternehmens für die
Be-
und Entwässerungsleitungen, bezogen auf die in diesem
Titel
ausgeschriebenen Bauteile.
Die Revisionsplanung ist auf die eigene Montageplanung
zu beziehen, wobei jegliche Abweichungen von der
Montageplanung deutlich zu dokumentieren sind.

Revisionsplanung erstellen und übergeben
Menge: 1,000 psch

**01.06.3 Montageplanung Sanitär**
Montage- und Verlegeplan erstellen und als
Plotterausdruck,
Datenträger/Schnittstelle für CAD in 1-facher
Ausführung
übergeben.
Die vom AN zu erstellenden Montageunterlagen beinhalten
folgende Darstellungen von Anlagen der Technischen
Gebäudeausrüstung (TGA):
Geräte und Bauteile maßstäblich, vermaßt zum Baukörper,
Volumen-/Massenströme, Druckdifferenzen, Ein- und
Austrittstemperaturen,
Wärmedämmung/Brandschutz von Leitungen, Behältern und
Gefäßen,
Raumtemperaturen mit Toleranzen,
Einbauorte der Messwertgeber, -anzeiger und
Stellgeräte,
Grund- und Verfahrensfließschemata mit
Funktionsdiagrammen
mit eingetragenen Parametern.
Menge: 1,000 St

**01.06.4 Dokumentation Sanitäranlage**
Erstellen der Dokumentation bzw. der Bestandsunterlagen
der Heizungsanlage gemäß der technischen Vorbemerkungen
und dem Inhaltsverzeichnis bestehend aus:

- Inhaltsverzeichnis
- Fachunternehmererklärung
- Revisionspläne (Grundrisse ,Maßstab 1:50 und
  Schemata aller Geschosse farbig)
- Anlagen- und Funktionsbeschreibung
- Mess- und Einstellprotokolle
- Inbetriebnahmeprotokolle
(z.B. Protokoll Druckprüfung, Spülprotokolle,
Einweisungsprotokoll etc.)
- Wartungs- und Bedienungsunterlagen
- Wartungsplan

Alle Unterlagen in 3-facher Ausfertigung, ausreißfest
in Ordnern, Trennblätter mit Nummerierung (nach
Inhaltsverzeichnis), getrennt nach Ausfertigungen,
Zeichnungen zusätzlich 1-fach digital im dxf und pdf-
oder plt-Format auf Datenträger (CD-ROM).
Menge: 1,000 Psch

**01.06.5 Kernbohrung Durchm. 50-100mm T 20-25cm nicht schadstoffbelastet Geräteeinsatz mgl. Stoffe**
Kernbohrung, Untergrundfläche senkrecht, aus bewehrtem
Mauerwerk aus Kalksandstein, oder Betsandsdecke:
einachsig
gespanntes Mehrfeldplattensystem aus Hohlsteinen
(Material
Beton C16/20, Stahl, Mörtel), Bohrdurchmesser über 50
bis 100
mm, Bohrtiefe über 20 bis 25 cm, einschl. Lösen des
Bohrkerns
aus dem Gefüge, nicht schadstoffbelastet,
Abfall ist nicht gefährlich, Zuordnung LAGA Z 0
(uneingeschränkter Einbau), Wichte des Abbruchstoffes
DIN
EN 1991-1-1 15 kN/m3, Erschwernis durch horizontale und
vertikale Förderwege von der Abbruchstelle zur
Bereitstellungsfläche/zum Ladeplatz,
vertikaler Förderweg '15' m,
horizontaler Förderweg '100' m,
Geräteeinsatz ist möglich, max. Gesamtgewicht bis 5 t,
Ausführung erschütterungsarm DIN 4150, lärmarm,
Lärmpegel
max. 80 dB(A), staubarm TRGS 559, ohne
Funkenfreisetzung,
ohne Untergrundbeschädigung, ohne Wasserfreisetzung,
Ausführung innerhalb des Bauwerks,
aufgenommene Stoffe sammeln, ohne Zerkleinerung, und
auf
der Baustelle lagern.
Anzeichnen der Kernlochbohrung und überprüfung der
Lage der
Bewährungseisen sind in den EInheitspreismit
einzukalkulieren.
Menge: 10,000 St

**01.06.6 Kernbohrung Durchm. 100-160mm T 20-25cm nicht schadstoffbelastet Geräteeinsatz mgl. Stoffe**
Kernbohrung, Untergrundfläche senkrecht, aus bewehrtem
Mauerwerk aus Kalksandstein, oder Betsandsdecke:
einachsig
gespanntes Mehrfeldplattensystem aus Hohlsteinen
(Material
Beton C16/20, Stahl, Mörtel), Bohrdurchmesser über 100
bis
160 mm, Bohrtiefe über 20 bis 25 cm, einschl. Lösen des
Bohrkerns aus dem Gefüge, nicht schadstoffbelastet,
Abfall ist nicht gefährlich, Zuordnung LAGA Z 0
(uneingeschränkter Einbau), Wichte des Abbruchstoffes
DIN
EN 1991-1-1 15 kN/m3, Erschwernis durch horizontale und
vertikale Förderwege von der Abbruchstelle zur
Bereitstellungsfläche/zum Ladeplatz,
vertikaler Förderweg '15' m,
horizontaler Förderweg '100' m,
Geräteeinsatz ist möglich, max. Gesamtgewicht bis 5 t,
Ausführung erschütterungsarm DIN 4150, lärmarm,
Lärmpegel
max. 80 dB(A), staubarm TRGS 559, ohne
Funkenfreisetzung,
ohne Untergrundbeschädigung, ohne Wasserfreisetzung,
Ausführung innerhalb des Bauwerks,
aufgenommene Stoffe sammeln, ohne Zerkleinerung, und
auf
der Baustelle lagern.
Anzeichnen der Kernlochbohrung und überprüfung der
Lage der
Bewährungseisen sind in den EInheitspreismit
einzukalkulieren.
Menge: 15,000 St

**01.06.7 Nutzereinweisung**
Einweisung des Nutzers der Heizungsanlage in alle
technischen
Teile der Anlage, einschließlich Warneinrichtungen,
nach
Abschluss der Baumaßnahme.
Insbesondere Einweisung in:
Wärmepumpe,
Gaskessel,
Speicher,
Heizwärmeverteilungsnetze,
Temperaturregelung in Räumen,
Heizsystem Nebengebäude
erforderlich.
Menge: 1,000 Psch

**01.06.8 Ringspalt verschließen mit nichtbrennbaren Baustoffen**
Ringspalt zwischen Bauteil und Rohr/Rohrdämmung mit
nichtbrennbaren baustoffen feuer- und rauchdicht
verschließen.
Bauteildicke bis 240 mm.
Ringspaltbreite 10-15 mm.
Rohrdurchmesser bis 80 mm.
Menge: 10,000 St

**01.06.9 Wandschlitze erstellen**
fachgerechte Wandschlitze erstellen ca.
250x50mm
inkl. Beräumung Bausschutt
Menge: 40,000 m

### Titel 02 420 Heizung

*Hinweis*
Baubeschreibung (Gewerk Heizungsr-Installationsanlagen
innerhalb von Gebäuden)
Es gelten die Allgemeinen Technischen
Vertragsbedingungen für Bauleistungen (ATV) -
Allgemeine
Regelungen für Bauarbeiten jeder Art (VOB Teil C).
Weiterhin gelten die Allgemeinen Technischen
Vertragsbedingungen für Bauleistungen (ATV) -
Heizanlagen
und Zentrale Wassererwärmungsanlagen. (DIN 18380,
2019-09).

Baubeschreibung entsprechend § 7 VOB/A
ergänzende Angaben zu Arbeiten im Rahmen der ATV DIN
18380

Abkürzungen:
AG = Auftraggeber
AN = Auftragnehmer
BS = Baustelle

0.1 Angaben zur Baustelle

0.1.1 Hauptwindrichtung
 West, Süd-West

0.1.2 Ausbildung von Baugruben
 Keine Angaben

0.1.3 Bebauung der Umgebung
 Wohngebiet, Deichgebiet

0.1.4 Abdichtung von Bauwerken und Bauwerksteilen
 Keine Angaben

0.1.5 Fußbodenaufbau, Dachkonstruktion, Dämmung und
Abdichtung
 Entsprechende Details werden auf Anfrage zur
Verfügung gestellt.

0.1.6 Art und Umfang der Schutzmaßnahmen entsprechend
der VDE-Bestimmungen
 Die VDE-Bestimmungen sind zu beachten.

0.1.7 Termine Bauseitiges Gerüst
 Keine Angaben

0.2 Angaben zur Ausführung

0.2.1  Herzustellende Anlage

Wärmeerzeugungsanlagen (KG 421)
Die Wärmeerzeugung erfolgt über eine
hybrid-Heizzentrale bestehend aus einer modulierenden
Luft/Wasser-Wärmepumpe in Kombination mit einem
Gas-Brennwertheizgerät.

Die Anlage ist hydraulisch getrennt auszuführen und
für höhere Systemtemperaturen im Bestandsheizsystem
geeignet.
Wärmeverteilnetze (KG 422)
Die Auslegungstemperaturen für Heizungsvor- und
rücklauf der statischen Heizkreise
(Heizkörper) betragen, 60 °C/ 48°C,
Die Wärme wird vom Heizungsanschlussraum im
Zweirohrsystem verlegt.
Leitungen in Schächten werden in Stahlrohr, Leitungen
auf Etagen in PE-X-Rohr ausgeführt und gemäß den
Anforderungen der GEG gedämmt. Die
Hauptstränge werden absperr- und entleerbar ausgeführt
und mit Einrichtungen für einen
automatischen hydraulischen Abgleich ausgestattet. Die
Anbindung der Heizkörper erfolgt über
den Fußboden. Die Leitungen in der Heizzentrale
 werden mit einer Blechummantelung versehen.
Im Allgemeinen werden die Räume auf eine
Raumtemperatur gemäß nachfolgendem Kapitel
geheizt. Während der Kälteperiode kann die
Raumtemperatur nachts und an Wochenenden
abgesenkt.
Die statischen Heizflächen erhalten eine
witterungsgeführte Vorlauftemperaturregelung.
3.4.3  Raumheizflächen (KG 423)
Als Raumtemperaturen werden festgelegt:
Räume:  + 20 °C
WC-Anlagen:  + 21 °C
Duschen:  + 21 °C
Waschräueme:  + 21 °C
Treppenhäuser/Flure:  + 20 °C
Technikräume:  + 7 °C (frostfrei)
Die Berechnung der Heizlast erfolgt gem. DIN EN 12831.
Für die Räume im Erdgeschoss Plattenheizkörper mit
planebener
Vorderfront installiert. Heizkörper im
Regelung der Heizleistung erfolgt über Regelventile
mit thermostatischem Regler.
Die Heizkörper werden unterhalb der Fenster platziert.
Alle Raumheizflächen erhalten Absperr- und
Regulierarmaturen zur Einstellung der
Massenstrom-Sollwerte.

Brandschutz
Der brandschutztechnische Verschluss von Durchdringung
durch Decken und Wänden erfolgt
gemäß LAR mit bauaufsichtlich zugelassenen
Brandschottungen.

Zählungen
Alle neu geplanten Heizkreise werden mit
Wärmemengenzähler ausgestattet.

0.2.2 Umfang der vom AN vorzunehmenden
Elektroinstallation

Der AN muss die elektrischen Kompontenten der zu
bauenden Anlage selbstständig an bauseits zur
Verfügung gestellte Leitungen anschließen, sodass eine
betriebsfertige Montage entsteht! Die Preise für die
Anschlüsse, sind, wenn nicht anders beschrieben immer
in den Einheitspreis mit einzukalkulieren.

0.2.3  Thermischer Energiebedarf anderer nicht zu
vertraglichen Leistung gehörender Komponenten

Keine Angaben.

0.2.4 Druckstufen
Keine Angaben.

0.2.5 Beibringen von Genehmigungen, Prüfungen und
Abnahmen
Für Abnahmen ist ein qualifizierter Mitarbeiter des AN
erforderlich. Zur Abnahme sind u.a. die
Druckprüfprotokolle beizubringen.

0.2.6 Zerstörungsfreie Prüfung
Nicht erforderlich.

0.2.7 Ort der Anbringung
Es ist sich, an die Planung und Darstellung der
Wandabwicklungen oder Detailzeichnungen zu halten.

0.2.8 Leistungen für Winterbau
Keine Angaben.

0.2.9 Schutz von Bau- und Anlagenteilen
Der AN hat sein Werk bis zur Abnahme zu schützen.

0.2.10 Minderung der Wärmeleistung der Raumheizflächen
durch Heizkörperverkleidungnen
Es sind keine Heizkörperverkleidungen vorgesehen.

0.2.11 Anforderungen an Wand und Deckendurchführungen
Decken- und Wanddurchbrüche für die eine
Feuerwiderstandsfähigkeit vorgeschrieben ist (vgl.
Brandschutzkonzept) sind nach den allg. anerkannten
Regeln der Technik mit bauaufsichtlich zugelassenen
Bauprodukten zu verschließen.

0.2.12 Brand,- Schall, Wärme, Feuchte und
Strahlenschutz, Energieeffizient sowie Luftdichtheit
der
Gebäudehülle
Es sind die allgemein anerkannten Regeln der Technik
zu beachten. Es sind Befestigungsschellen mit
Gummiring zu verwenden. Rohrleitungen sind bei
Durchdringungen von Bauteilen oder, wenn sie Bauteile
berühren gegen die Körperschallübertragung zu
entkoppeln.

0.2.13 Anforderungen an die auf dem Rohfußboden zu
verlegenden Leitungen
In den einzelnen Etagen werden teilweise die
notwendigen Flure qeuert. Im notwendigen Flur sind auf
dem
Rohfußboden Leitungen aus nichtbrennbaren Baustoffen
zu verlegen. Auch die Dämmung der Leitungen auf
dem Rohfußboden im notwendigen Flur muss aus nicht
brennbaren Baustoffen bestehen. Die Aufbauhöhen
des Fußbodens sind zu beachten!

0.2.14 Unterschiedliche Raumklimatische Anforderungen
Die Schaffung von unterschiedlichen Raumklimatischen
Bedingungen wird durch Einhalten der
Ausführungsplanung und einstellen des hydraulischen
Abgleichs nach den Planungsvorgaben erreicht.

0.2.15 Anforderungen an Dämmung von Leitungen
Alle Leitungen sind nach den Vorgaben des GEG zu
dämmen.
Leitungen im EG: 100% gedämmt.
Leitungen oberhalb von Unterdecken (zwischen beheizten
Räumen): 50% gedämmt.
Leitungen im Fußbodenaufbau: 6mm gedämmt.
Leitungen offenverlegt in beheizten Räumen: keine
Dämmung erforderlich.
Leitungen in Durchbrüchen: 50% gedämmt.

0.2.16 Besondere physikalische und chemische
Beanspruchung
Keine Angaben.

0.2.17 Korrosionsschutzmaßnahmen
Bei Leitungen aus nichtbrennbaren Baustoffen ist das
Material in Fließrichtung von edel nach unedel
anzuordnen. In Durchdringungen von Leitungen, welche
mit Mörtel vergossen werden, sind geeignete
Schutzmaßnahmen gegen die Korrosion von
nichtbrennbaren Rohrleitungen zu treffen.

0.2.18 Kennzeichnung von Rohrleitungen
Die Rohrleitungen sind nach Art und des zu
versorgenden Bereichs mit Schildern zu kennzeichnen. Es
befinden sich entsprechende Positionen in der
Leistungsbeschreibung.

0.2.19 Provisorien, z.B. Bauheizung
nicht notwendigh.

0.2.20 Vorgezogenes oder Nachträgliches Herstellen von
Teilen der Leistung
Es sind keine vorgezogenen oder nachträglichen
Maßnahmen vorgesehen. Die Leistungserbringung richtet
sich nach dem aktuell gültigen Bauzeitenplan.

0.2.21 Schnittstellen zu anderen Gewerken
1. Installation von Leitungen und Unterputzelementen
in Vorwänden, oder Unterdecken, welche vom
Trockenbauer gestellt werden.

2. Installation von Leitungen, im Fußbodenaufbau
(Fußbodenleger).

0.2.22 Schnittstellen Gebäudeautomation
Keine Angaben

0.2.23 Gewerkeübergreifende Inbetriebnahme
Keine Angaben.

0.2.24 Durchführung von Funktionsmessungen
Keine Angaben.

0.2.25 Unterlagen vor Montage
Vor der Montage ist die Werks- und Montageplanung an
das Ingenieurbüro zur Prüfung zu übergeben.

0.2.26 Spülen von Rohrleitungen
Das Spülen der Rohrleitungen ist im
Leistungsverzeichnis beschrieben.

0.2.27 Wartungs und Instandhaltungsvertrag
Der finale Wartungsvertrag wird nicht
mit dem Hauptauftrag, sondern
nachträglich basierend auf den Angaben
der Ausschreibung
geschlossen. Die Angaben der Ausschreibung sind in
diesem Zuge nicht mehr verhandelbar.
Wartungsleistungen während der
Gewährleistungszeit sind nach der
Abnahme zu bestimmen und werden
dann ggf. beauftragt. Die technischen
und wirtschaftlichen Bedingungen für die
Wartung der Anlage innerhalb des
Gewährleistungszeitraums werden nacgh
der Abnahme bestimmt.
Der Umfang, sowie die
Wartungsintervalle richten sich nach
AMEV Arbeitskarte für KG 420
Wärmeversorgungsanlagen
Es ist ein Plan für Wartungen und
Prüfungen vom AN
zu erstellen und an den AG zu
übergeben, der
- die objektspezifschen Termine und
Fristen der Wartung
und Prüfungen
- die Inhalte der einzelnen Wartungen
und Prüfungen
beinhaltet.
Kosten, für Verschleißteile, Reparturen
oder Schäden werden gesondert nach
Aufmaß vergütet.

Der finale Wartungsvertrag wird nicht
mit dem Hauptauftrag, sondern nachträglich basierend
auf den Angaben nach der Abnahme.

0.2.28 Planungsunterlagen und Berechnungen
Alle für die Ausführung notwendigen Planungsunterlagen
und Berechnungen des Gewerks Heizung werden
dem AN in einmaliger Ausfertigung in Papierform und
digital zur Verfügung gestellt.

0.2.29 Aufnahme von Kräften hängender Bauteile und
Apparate
Die Befestigung von hängenden und Bauteilen und
Apparaten muss mit geeigneten Befestigungsmitteln
erfolgen. Für Befestigungsmittel sind entsprechende
Positionen in der Leistungsbeschreibung enthalten.
Änderungen des Leitungsverlaufs und eine damit
verbundene Anpassende der Befestigung sind vor der
Ausführung mit dem Statiker abzustimmen.

0.2.30 Zustandsprüfungen vorhandener Gas-, Wasser und
Entwässerungsleitungen sowie Anlagenteilen
Keine Angaben.

0.2.31 Beschaffenheit des Füllwassers
Im Hausanschlussraum wird durch Dritte eine
Aufbereitungsanlage für Heizungswasser installiert.
Aus dieser
Anlage heraus werden die Heizungsleitungen befüllt.

0.2.32 Bauteilfertigung nach Ausführungsplan oder nach
örtlichem Aufmaß
Die angegeben Maße und Einbauten sind vom AN vor der
Ausführung mit den tatsächlich vorhandenen
Maßen abzugleichen. Unstimmigkeiten sind der örtlichen
Bauleitung umgehend zu melden.

0.2.33 Festigkeit des Untergrundes (Stahl, Beton usw.)
Keine Angaben.

0.2.34 Ausbildung von Abschlüssen und Anschlüssen
Keine Angaben.

0.2.35 Fugenausbildung
Keine Angaben.

0.2.36 Schließen von Aussparungen
Der Ringspalt zwischen Bauteil und Dämmung bzw.
Rohrleitung ist vom AN mit geeigneten Baustoffen zu
schließen. Die entsprechenden Positionen sind in der
Leistungsbeschreibung enthalten.

0.2.37 Installations- und Eibauteile
Die Lage, Anzahl und Art der Installations- und
Einbauteile ist der Ausführungsplanung für das Gewerk
Heizung zu entnehmen. Die entsprechenden Positionen
aus der Leistungsbeschreibung sind zu beachten.

0.2.38 Raster- und Fugenausbildung
Keine Angaben.

0.2.39 Gebogene, geneigte oder andersartig geformte
Flächen
Keine Angaben.

0.2 Einzelangaben bei Abweichungen von den ATV

0.3.1
Wenn andere als die in dieser ATV vorgesehenen
Regelungen getroffen werden sollen, sind diese in der
Leistungsbeschreibung eindeutig und im Einzelnen
anzugeben.

0.5 Abrechnungseinheiten

Die Abrechnungseinheiten für die Teilleistungen sind
entsprechend der jeweiligen ATV anzugeben

1 Geltungsbereich

Die ATV DIN 18380 (2019-09) "Heizanlagen und zentrale
Wassererwärmungsanlagen" gilt für
das Herstellen von Heizanlagen und zentrale
Wassererwärmungsanlagen. Ergänzend gilt die ATV DIN
18299
"Allgemeine Regelungen für Bauarbeiten
jeder Art", Abschnitte 1 bis 5. Bei Widersprüchen
gehen die Regelungen der
ATV DIN 18380 vor.

#### Bereich 02.01 Rohrleitungen, Form- und Verbindungsstücke

*Hinweis*

**02.01.1 Rohr Stahl niro nahtlos Heizungswasser AD 18mm WD 1mm Pressen**
STLB-Bau 2025-04 041
Rohrleitung aus nichtrostenden Stahlrohren, nahtlos,
Werkstoff-Nr 1.4520, für Heizungswasser,
Außendurchmesser
18 mm, Wanddicke 1 mm, Verbindung durch Pressen, Form-
und Verbindungsstücke werden gesondert vergütet, als
Geräteanschlussleitung, Verlegung in Gebäuden,
Arbeitshöhe
des Montageortes bis 3,5 m über der Standfläche des
hierfür
erforderlichen Gerüstes.
Menge: 60,000 m

**02.01.2 Rohr Stahl niro nahtlos Heizungswasser AD 22mm WD 1,2mm Pressen**
STLB-Bau 2025-04 041
Rohrleitung aus nichtrostenden Stahlrohren, nahtlos,
Werkstoff-Nr 1.4520, für Heizungswasser,
Außendurchmesser
22 mm, Wanddicke 1,2 mm, Verbindung durch Pressen,
Form-
und Verbindungsstücke werden gesondert vergütet, als
Geräteanschlussleitung, Verlegung in Gebäuden,
Arbeitshöhe
des Montageortes bis 3,5 m über der Standfläche des
hierfür
erforderlichen Gerüstes.
Menge: 80,000 m

**02.01.3 Rohr Stahl niro nahtlos Heizungswasser AD 28mm WD 1,2mm Pressen**
STLB-Bau 2025-04 041
Rohrleitung aus nichtrostenden Stahlrohren, nahtlos,
Werkstoff-Nr 1.4520, für Heizungswasser,
Außendurchmesser
28 mm, Wanddicke 1,2 mm, Verbindung durch Pressen,
Form-
und Verbindungsstücke werden gesondert vergütet, als
Geräteanschlussleitung, Verlegung in Gebäuden,
Arbeitshöhe
des Montageortes bis 3,5 m über der Standfläche des
hierfür
erforderlichen Gerüstes.
Menge: 110,000 m

*Hinweis*

**02.01.4 Bogen Stahl niro Pressverbindung 90Grad AD 18mm Heizungswasser Stahl niro nahtlos**
STLB-Bau 2025-04 041
Bogen, aus nichtrostendem Stahl, Pressverbindung, 90
Grad,
Außendurchmesser 18 mm, für Heizungswasser, für
Rohrleitung aus nichtrostenden Stahlrohren, nahtlos,
Werkstoff-Nr 1.4520.
Menge: 86,000 St

**02.01.5 Bogen Stahl niro Pressverbindung 90Grad AD 22mm Heizungswasser Stahl niro nahtlos**
STLB-Bau 2025-04 041
Bogen, aus nichtrostendem Stahl, Pressverbindung, 90
Grad,
Außendurchmesser 22 mm, für Heizungswasser, für
Rohrleitung aus nichtrostenden Stahlrohren, nahtlos,
Werkstoff-Nr 1.4520.
Menge: 18,000 St

**02.01.6 Bogen Stahl niro Pressverbindung 90Grad AD 28mm Heizungswasser Stahl niro nahtlos**
STLB-Bau 2025-04 041
Bogen, aus nichtrostendem Stahl, Pressverbindung, 90
Grad,
Außendurchmesser 28 mm, für Heizungswasser, für
Rohrleitung aus nichtrostenden Stahlrohren, nahtlos,
Werkstoff-Nr 1.4520.
Menge: 18,000 St

*Hinweis*

**02.01.7 T-Stück reduziert Stahl niro Pressverbindung AD 28mm x 18mm Heizungswasser Stahl niro nahtlos**
STLB-Bau 2025-04 041
T-Stück, reduziert, aus nichtrostendem Stahl,
Pressverbindung,
Außendurchmesser 28 mm, 2. Durchmesser 18 mm, für
Heizungswasser, für Rohrleitung aus nichtrostenden
Stahlrohren, nahtlos, Werkstoff-Nr 1.4520.
Menge: 44,000 St

**02.01.8 T-Stück reduziert Stahl niro Pressverbindung AD 28mm x 22mm Heizungswasser Stahl niro nahtlos**
STLB-Bau 2025-04 041
T-Stück, reduziert, aus nichtrostendem Stahl,
Pressverbindung,
Außendurchmesser 28 mm, 2. Durchmesser 22 mm, für
Heizungswasser, für Rohrleitung aus nichtrostenden
Stahlrohren, nahtlos, Werkstoff-Nr 1.4520.
Menge: 52,000 St

**02.01.9 T-Stück Stahl niro Pressverbindung AD 18mm Heizungswasser Stahl niro nahtlos**
STLB-Bau 2025-04 041
T-Stück, aus nichtrostendem Stahl, Pressverbindung,
Außendurchmesser 18 mm, für Heizungswasser, für
Rohrleitung aus nichtrostenden Stahlrohren, nahtlos,
Werkstoff-Nr 1.4520.
Menge: 260,000 St

*Hinweis*

**02.01.10 Übergangsstück Pressfitting Heizungswasser DN 15 R1/2**
Übergangsstück als Pressfitting, mit
Pressmuffe/Außengewinde, für Rohrleitung aus Stahl
nahtlos
nach DIN EN 10220, für Heizungswasser, DN 15,
Gewindeanschluss R 1/2.
Menge: 160,000 St

#### Bereich 02.02 Dämmung

**02.02.1 Wärmedämmung Ummantelung Rohr DN25 Gebäude Mineralwolle Rohrschale D 30mm Mantel Blech Stahl Alu-Zink-besch**
STLB-Bau 2025-04 047
Wärmedämmung einschl. Ummantelung DIN 4140 an haus-
und betriebstechnischen Anlagen, an Rohrleitung, DN 25,
Rohrverbindung als Pressverbindung, im Gebäude, Dämmung
aus Mineralwolle DIN EN 14303, als Rohrschale,
Dämmschichtdicke 30 mm, Baustoffklasse DIN 4102-1 A2
(nichtbrennbar), Wärmeleitfähigkeit 0,035 W/(mK) bei
40 Grad
C Mitteltemperatur DIN EN 12667, kaschiert mit
Alufolie,
Ummantelung aus nichtprofiliertem Blech, Stahl,
Aluminium-Zink-beschichtet, Blechdicke 0,8 mm,
Arbeitshöhe
des Montageortes bis 3,5 m über der Standfläche des
hierfür
erforderlichen Gerüstes.
Menge: 10,000 m

**02.02.2 Wärmedämmung Ummantelung Rohr DN15 Gebäude Mineralwolle Rohrschale D 20mm Mantel Blech Stahl Alu-Zink-besch**
STLB-Bau 2025-04 047
Wärmedämmung einschl. Ummantelung DIN 4140 an haus-
und betriebstechnischen Anlagen, an Rohrleitung, DN 15,
Rohrverbindung als Pressverbindung, im Gebäude, Dämmung
aus Mineralwolle DIN EN 14303, als Rohrschale,
Dämmschichtdicke 20 mm, Baustoffklasse DIN 4102-1 A2
(nichtbrennbar), Wärmeleitfähigkeit 0,035 W/(mK) bei
40 Grad
C Mitteltemperatur DIN EN 12667, kaschiert mit
Alufolie,
Ummantelung aus nichtprofiliertem Blech, Stahl,
Aluminium-Zink-beschichtet, Blechdicke 0,8 mm,
Arbeitshöhe
des Montageortes bis 3,5 m über der Standfläche des
hierfür
erforderlichen Gerüstes.
Menge: 20,000 m

**02.02.3 Wärmedämmung Rohr DN15 Gebäude Mineralwolle Rohrschale D 20mm**
STLB-Bau 2025-04 047
Wärmedämmung ohne Ummantelung DIN 4140 an haus- und
betriebstechnischen Anlagen, an Rohrleitung, DN 15,
Rohrverbindung als Pressverbindung, im Gebäude, Dämmung
aus Mineralwolle DIN EN 14303, als Rohrschale,
Dämmschichtdicke 20 mm, Baustoffklasse DIN 4102-1 A2
(nichtbrennbar), Wärmeleitfähigkeit 0,035 W/(mK) bei
40 Grad
C Mitteltemperatur DIN EN 12667, kaschiert mit
Alufolie,
Arbeitshöhe des Montageortes bis 3,5 m über der
Standfläche
des hierfür erforderlichen Gerüstes.
Menge: 50,000 m

**02.02.4 Wärmedämmung Rohr DN25 Gebäude Mineralwolle Rohrschale D 30mm**
STLB-Bau 2025-04 047
Wärmedämmung ohne Ummantelung DIN 4140 an haus- und
betriebstechnischen Anlagen, an Rohrleitung, DN 25,
Rohrverbindung als Pressverbindung, im Gebäude, Dämmung
aus Mineralwolle DIN EN 14303, als Rohrschale,
Dämmschichtdicke 30 mm, Baustoffklasse DIN 4102-1 A2
(nichtbrennbar), Wärmeleitfähigkeit 0,035 W/(mK) bei
40 Grad
C Mitteltemperatur DIN EN 12667, kaschiert mit
Alufolie,
Arbeitshöhe des Montageortes bis 3,5 m über der
Standfläche
des hierfür erforderlichen Gerüstes.
Menge: 80,000 m

#### Bereich 02.04 Heizkörper

**02.04.1 Flachheizkörper Stahl glatt Seitent. H 600 mm L 600 mm Typ22**
Flachheizkörper (Plattenheizkörper), aus Stahl,
Wärmeleistung
geprüft DIN EN 442-2, mit Registrierung, Oberfläche
glatt, mit
Seitenteil und Abdeckgitter, Bauhöhe 600 mm, Baulänge
600
mm, Bautiefe über 100 bis 125 mm, Typ 22, max.
Betriebstemperatur bis 110 Grad C, max.
Betriebsüberdruck 0,6
MPa (6 bar), mit Grundbeschichtung DIN 55900-1 und
Deckbeschichtung DIN 55900-2 als Pulverbeschichtung,
Farbton weiß, Zweirohranschluss, vertikal
gleichseitig, einschl.
Befestigungszubehör und Einbauventil mit festem
kv-Wert,
Befestigung nach Anforderungsklasse 4, VDI 6036.
Menge: 8,000 St

**02.04.2 Flachheizkörper Stahl glatt Seitent. H 600 mm L 1000 mm Typ22**
wie vorher jedoch
Bauhöhe 600 mm, Baulänge 1000 mm, Bautiefe über 100 bis
125 mm, Typ 22
Menge: 13,000 St

**02.04.3 Flachheizkörper Stahl glatt Seitent. H 600 mm L 1200 mm Typ22**
wie vorher jedoch
Bauhöhe 600 mm, Baulänge 1200 mm, Bautiefe über 100 bis
125 mm, Typ 22
Menge: 6,000 St

**02.04.4 Flachheizkörper Stahl glatt Seitent. H 900 mm L 500 mm Typ21**
wie vorher jedoch
Bauhöhe 900 mm, Baulänge 500 mm, Bautiefe über 65 bis
75,
Typ 21
Menge: 0,000

**02.04.5 Flachheizkörper Stahl glatt Seitent. H 900 mm L 500 mm Typ22**
wie vorher jedoch
Bauhöhe 900 mm, Baulänge 500 mm, Bautiefe über 100 bis
125 mm, Typ 22
Menge: 1,000 St

**02.04.6 Flachheizkörper Stahl glatt Seitent. H 900 mm L 1000 mm Typ22**
wie vorher jedoch
Bauhöhe 900 mm, Baulänge 500 mm, Bautiefe über 100 bis
125 mm, Typ 22
Menge: 4,000 St

**02.04.7 Flachheizkörper Stahl glatt Seitent. H 900-950mm L 800-850mm Typ21**
STLB-Bau 2025-04 041
Flachheizkörper (Plattenheizkörper), aus Stahl,
Wärmeleistung
geprüft DIN EN 442-2, mit Registrierung, Oberfläche
glatt, mit
Seitenteil und Abdeckgitter, Bauhöhe über 900 bis 950
mm,
Baulänge über 800 bis 850 mm, Bautiefe über 50 bis 75
mm,
Typ 21, max. Betriebstemperatur bis 110 Grad C, max.
Betriebsüberdruck 0,6 MPa (6 bar), mit
Grundbeschichtung DIN
55900-1 und Deckbeschichtung DIN 55900-2 als
Pulverbeschichtung, Farbton weiß, Zweirohranschluss,
vertikal
gleichseitig, einschl. Befestigungszubehör und
Einbauventil mit
festem kv-Wert, Befestigung nach Anforderungsklasse 4,
VDI
6036.
Menge: 4,000 St

**02.04.8 Thermostatventil Messing vernickelt, Eck, DN15**
hermostatventil druckunabhängiger
Thermostatventilkörper mit
integriertem Differenzdruckregler für schnelle
Inbetriebnahme
und automatischem hydraulischen Abgleich von 2-Rohr
Heiz-
oder Kühlsystemen. nach EN 215 zertifiziert.
Einstellbar
zwischen 10 und 160 l/h mit einem Gabelschlüssel-SW7.
Konstanter Durchfluss bei einem Differenzdruck von 10
kPa bis
60 kPa. Gehäuse und Ventileinsatz aus Messing. Alle
mediumberührten Teile aus Messing oder Edelstahl,
O-Ringe,
Dichtungen und Membrane aus EPDM. Thermostatische Feder
nicht mediumberührt. Großflächige Membran und Feder
für eine
robuste Regelung. Einstellrad aus hochfestem
PPS-Kunststoff.
Austausch des Oberteiles unter Druck ohne Entleerung
der
Anlage möglich. Mit Schutzkappe und Einstellrad.
Anschlussstutzen mit Innengewinde für Gewinderohr oder
durch
Klemmverschraubungen für Kupfer, Stahl, Kunststoff oder
Verbundrohre.
Max. Differenzdruck: 60 kPa
Min. Differenzdruck: 10 kPa
Durchflussmenge: 10 l/h - 160 l/h
Medium: Wasser oder Wasser-Glykolgemisch nach VDI 2035
Max. Mediumtemperatur: 90 °C
Max. Betriebsdruck: 10 bar
Anschlussgröße: 1/2 Zoll
Druckunabhängig: Ja
Thermostatanschluss: M30 x 1,5
Werkstoff des Gehäuses: Messing vernickelt
Einstellbar: Ja
Kvs-Wert: 0,16
Bauform: Eck
Menge: 40,000 Stk

**02.04.9 Thermostatregler weiß, 1-28 Grad C, M30x1,5mm**
Thermostatregler
selbsttätiger Regler, der den Durchfluss von
Warmwasser durch
thermostatische Heizkörperventile regelt. Auf diese
Weise wird
die Raumtemperatur kontinuierlich auf den am
Thermostatkopf
gewählten Sollwert einreguliert.
Merkmale: Thermostatgewindeanschluss M30 x 1,5.
Regelgenauigkeit der höchsten Kategorie gemäß EN215.
Energie-Effizienzklasse I, Hochwertiger,
Flüssigkeitsfühler mit
hoher Stellkraft und minimaler Hysterese. Geschlossener
Verstellgriff für optimale Hygiene und einfache
Reinigung. Griff
aus farbechtem Kunststoff für ein dauerhaft gutes
Erscheinungsbild. Frostschutzstellung.
Bereichsbegrenzer
einfach nachrüstbar. Diebstahlsicherungsring als
Zubehör.
Thermostatregler mit M30 x 1,5-Anschluss eignen sich
für alle
Thermostatventilkörper und Ventileinsätze mit M30 x
1,5 -
Anschluss und 11,5 mm Schließmass.
Regelelement: Flüssigkeitsfühler
Einstellbereich: 1 °C - 28 °C
Blockierung/ Begrenzung Einstellbereich: Ja
Farbe: weiß
Thermostatanschluss: M30 x 1,5 mm
Nullstellung: Ja
Schließmaß: 11,5 mm
Menge: 40,000 Stk

**02.04.10 Heizkörperentlüftung Messing Stopfen Auslaufkopf drehbar R3/8**
STLB-Bau 2025-04 041
Heizkörperentlüftung, aus Messing, als Stopfen, bis
120 Grad
C, Nenndruck 1 MPa (10 bar), mit Auslaufkopf, drehbar,
R 3/8.
Menge: 40,000 St

**02.04.11 Rücklaufverschraubung Durchgangsausführung DN15**
Rücklaufverschraubung, für Durchgangsausführung, für
Wasser
bis 120 Grad C, Nenndruck 1 MPa (10 bar), DN 15.
Menge: 40,000 St

**02.04.12 Übergangsstück Überwurfmutter Stahl niro Nichttrinkwasser Pressverbindung AD 18mm G3/4**
Übergangsstück mit Überwurfmutter, aus nichtrostendem
Stahl,
für Rohrleitung aus nichtrostendem Stahl, Werkstoff-Nr
1.4520,
für Nichttrinkwasser, als Pressverbindung,
Außendurchmesser
18 mm, Gewindeanschluss G 3/4.
Menge: 40,000 St

**02.04.13 Klemmrosetten DN 15**
Klemmrosetten DN 15
Klemmrosetten zur Abdeckung der Strang bzw.
Heizkörperanbindungen in weiß für Stahlrohr DN
15.

liefern und betriebsfertig montieren
Menge: 80,000 St

#### Bereich 02.05 Wärmeerzeuger

**02.05.1 Hybrid-Heizzentrale (hydraulisch getrennt)**
Hybrid-Heizzentrale (Altbau, hydraulisch getrennt)

Liefern, montieren und betriebsfertig anschließen einer
Hybrid-Heizzentrale bestehend aus einer modulierenden
Luft/Wasser-Wärmepumpe in Kombination mit einem
Gas-Brennwertheizgerät zur Beheizung eines
Bestandsgebäudes (Baujahr ca. 1999) mit teilweise
vorhandenen Heizkörpern.

Die Anlage ist hydraulisch getrennt auszuführen und
für höhere
Systemtemperaturen im Bestandsheizsystem geeignet.

Technische Mindestanforderungen

Modulierende Luft/Wasser-Wärmepumpe zur
Außenaufstellung
Heizleistung ca. 11 kW bei A-7 / W55
Geeignet für Hybridbetrieb mit Gas-Brennwertgerät
Gas-Brennwertheizgerät, modulierend, Leistungsbereich
ca.
320 kW
Witterungsgeführtes Regelungssystem zur intelligenten
Ansteuerung:

Wärmepumpe
Gas-Brennwertgerät
Elektro-Heizstab
Pufferspeicher ca. 100 Liter, geeignet für:
Einbindung eines Elektro-Heizstabs
hydraulische Entkopplung
Elektro-Heizstab ca. 5 kW als Zusatz- und
Spitzenlastheizung
Hydraulische Trennung zwischen Wärmeerzeugern und
Heizkreisen über Wärmetauscher
Auslegung geeignet für Bestandsheizkörper mit erhöhten
Vorlauftemperaturen
Heizkreisregelung und -ansteuerung
Außenaufstellung der Wärmepumpe inkl. Bodenkonsole

Leistungsumfang
Lieferung sämtlicher Anlagenteile der
Hybrid-Heizzentrale
Montage und vollständige hydraulische Einbindung inkl.
Wärmetauscher
Einbindung des Elektro-Heizstabs in das
Regelungskonzept
Anschluss an bestehende Heizkreise
Elektrischer Anschluss der Komponenten (ohne bauseitige
Zuleitungen)
Inbetriebnahme, Parametrierung und Funktionsprüfung
Übergabe der Anlagendokumentation

Besondere Anforderungen (Altbau)

Berücksichtigung bestehender Heizkörper und Rohrnetze
Auslegung der Anlage unter Beachtung erhöhter
Systemtemperaturen
Schutz der Wärmeerzeuger durch hydraulische Trennung
Vorbereitung zur Heizungswasseraufbereitung gemäß VDI
2035

Normen / Vorschriften

Ausführung nach den anerkannten Regeln der Technik,
insbesondere:

DIN EN 12828
DIN EN 14511
DIN EN 14825
VDI 2035
Herstellerangaben

pauschal je Hybrid-Heizzentrale, komplett geliefert,
montiert und
betriebsbereit
Menge: 1,000 St

**02.05.2 Wärmetauscher zur hydraulischen Trennung**
Wärmetauscher zur hydraulischen Trennung

Leistungsbeschreibung

Liefern, montieren und betriebsfertig anschließen eines
Wärmetauschers zur hydraulischen Trennung zwischen
Wärmeerzeugerseite und Heizkreisseite.
Die hydraulische Trennung dient der sicheren
Einbindung einer
modernen Hybrid-Heizanlage in ein Bestandsheizsystem
mit
teilweise vorhandenen Heizkörpern.

Technische Mindestanforderungen

Plattenwärmetauscher oder gleichwertiges System

Ausgelegt auf die erforderliche Heizleistung der
Gesamtanlage

Geeignet für Heizungswasser gemäß VDI 2035

Anschlussnennweiten gemäß hydraulischer Berechnung

Temperatur- und druckbeständig für den Heizbetrieb

Leistungsumfang

Lieferung des Wärmetauschers

Montage inkl. Befestigung

Hydraulischer Anschluss auf Primär- und Sekundärseite

Integration in das bestehende Heizsystem

Entlüftung und Funktionsprüfung

Vorbereitung zur Spülung und Wasseraufbereitung gemäß
VDI
2035

Ausführung gemäß

DIN EN 12828

VDI 2035

Herstellerangaben

Abrechnung

pauschal je Wärmetauscher, komplett geliefert und
montiert
Menge: 1,000 St

**02.05.3 Elektro Heizstab**
Elektro Heizstab

Leistungsbeschreibung

Liefern, montieren und betriebsfertig anschließen eines
elektrischen Heizstabs zur Unterstützung der
Wärmeerzeugung
innerhalb der Heizungsanlage.

Technische Mindestanforderungen

Heizleistung: ca. 5 kW

Geeignet für den Einbau in Pufferspeicher oder
hydraulisch
vorgesehenes Bauteil

Betriebsspannung gemäß örtlicher Stromversorgung

Ansteuerung über das vorhandene Regelungssystem der
Heizungsanlage oder separat regelbar

Sicherheits- und Übertemperaturschutz gemäß geltenden
Vorschriften

Leistungsumfang

Lieferung des Heizstabs

Mechanischer Einbau

Elektrischer Anschluss (ohne bauseitige Zuleitung)

Einbindung in das Regelungs- bzw. Steuerungskonzept

Funktionsprüfung

Ausführung gemäß

DIN EN 60335

VDE-Vorschriften

Herstellerangaben

Abrechnung

je Stück, komplett geliefert, montiert und
betriebsbereit
Menge: 1,000 St

**02.05.4 Heizkreisgruppe**
Heizkreisgruppe

Menge: 1,00 Stk.

Leistungsbeschreibung:
Liefern und montieren einer Heizkreisgruppe für einen
Heizkreis.

Ausstattung:

Heizkreisgruppe ungemischt

Hocheffizienzpumpe (Förderhöhe ca. 6 m)

Absperrventile Vor- und Rücklauf

Thermometer

Wärmedämmender Dämmblock

Inklusive erforderlicher Armaturen und Befestigungen

Abrechnung:

je Stück, geliefert und montiert
Menge: 1,000 St

**02.05.5 Heizkreisverteiler**
Heizkreisverteiler

Leistungsbeschreibung:
Liefern und montieren eines Heizkreisverteilers.

Technische Daten:

Nennweite DN 25

2-fach Ausführung

Thermisch getrennt

Wärmedämmung aus formstabiler Isolierung

Inklusive Wandhalterung

Abrechnung:

je Stück, geliefert und montiert
Menge: 1,000 St

**02.05.6 Heizungs-Ausdehnungsgefäß**
Heizungs-Ausdehnungsgefäß

Leistungsbeschreibung:
Liefern und montieren eines Membran-Ausdehnungsgefäßes
für
Heizungsanlagen.

Technische Daten:

Nennvolumen ca. 50 Liter

Vordruck ca. 1,5 bar

Betriebsdruck bis ca. 6,0 bar

Farbe neutral

Abrechnung:

je Stück, geliefert und montiert
Menge: 1,000 St

**02.05.7 Kappenventil**
Kappenventil

Leistungsbeschreibung:
Liefern und montieren eines Kappenventils aus Messing
mit
integriertem KFE-Hahn.

Abmessung:

Anschluss ca. 3/4" x 3/4"

Abrechnung:

je Stück, geliefert und montiert
Menge: 1,000 St

**02.05.8 Schlamm- und Magnetitabscheider**
Schlamm- und Magnetitabscheider

Leistungsbeschreibung:
Liefern und montieren eines Schlamm-, Schmutz- und
Magnetitabscheiders für Heizungsanlagen.

Ausstattung:

Nennweite DN 32

Mit integriertem Magnet

Geeignet für waagerechten oder senkrechten Einbau

Inklusive wärmedämmender Isolierung

Abrechnung:

je Stück, geliefert und montiert
Menge: 1,000 St

**02.05.9 Luftabscheider**
Luftabscheider

Leistungsbeschreibung:
Liefern und montieren eines Luftabscheiders für
Heizungsanlagen.

Technische Daten:

Nennweite DN 32

Mit Wärmedämmung

Abrechnung:

je Stück, geliefert und montiert
Menge: 1,000 St

**02.05.10 Fundamentarbeiten Wärmepumpe**
Fundamentarbeiten Wärmepumpe

Leistungsbeschreibung:
Herstellen eines Fundaments für die Aufstellung der
Luft/Wasser-Wärmepumpe.

Leistungsumfang:

Betonarbeiten für Fundament

Lieferung und Montage von 2 Betonschwellen als
Aufstell- und
Sockelelemente

Höhen- und fluchtgerechte Ausführung
Menge: 1,000 psch

**02.05.11 Absperrventil Wasser Rotguss Geradsitz-Durchgang Handrad PN6 DN25**
STLB-Bau 2025-04 041
Absperrventil, für Wasser bis 120 Grad C, mit
Muffenanschluss,
Gehäuse aus Rotguss, in Geradsitz-Durchgangsform, mit
Handrad, mit wartungsfreier Spindelabdichtung, Sitz
weich
dichtend, Nenndruck 0,6 MPa (6 bar), DN 25.
Menge: 4,000 St

**02.05.12 Differenzdruckregler Sollwert 150mbar Rücklaufmontage PN6 DN20**
STLB-Bau 2025-04 041
Differenzdruckregler, Sollwert 150 mbar, für Wasser,
max.
Betriebstemperatur bis 120 Grad C,
max. Druckdifferenz in bar
....................................................

Rücklaufmontage mit Kapillarrohr und Verschraubung,
Länge
bis 1 m, mit Flanschanschluss, Gehäuse aus Rotguss,
Nenndruck 0,6 MPa (6 bar), DN 20.
Menge: 2,000 St

#### Bereich 02.06 Flächentemperierung

*Hinweis*

**02.06.1 Randdämmstreifen 150/8, für Zementestriche**
Randdämmstreifen 150/8,
für Zementestriche
nach DIN 18560,
aus PE-Schaum, mit Folienstreifen,
perforiert,
Baustoffklasse B2,
25 m auf Rolle,
Menge: 185,000 m

**02.06.2 Rundprofil, zur Fixierung des Folienstreifens**
Rundprofil, zur Fixierung des Folienstreifens
des Randdämmstreifens
und Unterfütterung der Dehnungsfugen
in Noppenplatten,
25 m auf Rolle,
Menge: 185,000 m

**02.06.3 15/17 Noppenplatte 30-2,**
Fonterra Base 15/17
Noppenplatte 30-2,
inkl. 30 mm Trittschall- und
Wärmedämmung WLG 040,
geeignet für die individuelle Verlegung
von Rohren PE-RT 17x2,0 mm,
Diagonalverlegung
mit Diagonalhalter möglich,
Abmessungen: 1348x880 mm
Menge: 210,000 m²

**02.06.4 EPS Wärmedämmplatte, EPS-Dämmung, WLG 040,**
EPS Wärmedämmplatte,
EPS-Dämmung, WLG 040,
Zusatzdämmung für Flächenheizungen,
1x0,5 m,
Menge: 210,000 m²

**02.06.5 Messstellenmarkierung, zur Markierung der Restfeuchte-**
Messstellenmarkierung,
zur Markierung der Restfeuchte-
Messstelle im Estrich,
Menge: 6,000 Stck

**02.06.6 15/17 Diagonalhalterung**
15/17 Diagonalhalterung
zur sicheren Fixierung der Rohre in der 15/17
Noppenplatte,
Menge: 26,000 Stck

**02.06.7 Fugenschutzrohr, aus PE, schwarz, geschlitzt**
Fugenschutzrohr, aus PE, schwarz, geschlitzt
zum Schutz der Rohre d20
z.B. im Fugenbereich,
50 m auf Rolle,
Menge: 24,000 m

**02.06.8 Anschlussverschraubung, für den Anschluss von Fonterra-Rohren**
Anschlussverschraubung,
für den Anschluss von Rohren
an Heizkreisverteiler mit 3/4" Eurokonus
Menge: 48,000 Stck

**02.06.9 Rohrführungsbogen 90°, zur Umlenkung der Fonterra-Rohre,**
Rohrführungsbogen 90°,
zur Umlenkung der Rohre,
Menge: 48,000 Stck

*Hinweis*

**02.06.10 Unterputz-Verteilerschrank, mit Rahmen und Tür,**
Unterputz-Verteilerschrank,
mit Rahmen und Tür,
zum Einbau der
Heizkreisverteiler,
höhenverstellbar mit abnehmbarer
Abschlussblende zur sicheren
Rohrführung im Anschlussbereich,
Universalhalterung für die Verteiler,
aus feuerverzinktem Stahlblech,
Farbe (sichtbare Flächen)
weiß RAL 9016 (pulverbeschichtet),
Bauhöhe (verstellbar): 675-855 mm,
Bautiefe: 110-150 mm
Baulänge Kasten: 985 mm
Baulänge Türe: 1045 mm
Menge: 3,000 Stck

**02.06.11 Kugelhahnset geeeignet für**
Kugelhahnset
geeeignet für
zuvor beschriebenen Heizkreisverteiler
DN 25
Messing vernickelt,
mit flachdichtendem
Innengewinde (G-Gewinde)
Menge: 3,000 Stck

**02.06.12 Zylinderschloss, für Verteilerschränke,**
Zylinderschloss,
für die Verteilerschränke,
vernickelt,
Menge: 3,000 Stck

**02.06.13 15/17 Verteiler-Tür-Set 30-2,**
15/17 erteiler-Tür-Set 30-2,
mit zwei Verteilerfolien und
12 Türelementen,
inkl. Ausgleichsdämmung
Menge: 8,000 m²

**02.06.14 Heizkreisverteiler DN25, aus Edelstahl,**
Heizkreisverteiler DN25,
aus Edelstahl,
mit R 3/4 Eurokonus zur Aufnahme von
Fonterra Verschraubungen d12-d20,
mit Durchflussmengenmesser 0-5 l/min,
einzeln absperrbar,
flachdichtend mit Überwurfmutter G 1,
mit schallgedämmten,
verzinkten Wandhalterungen,
links- und rechtsseitiger Anschluss,
mit KFE-Hahn je Verteilerbalken,
mit Ventileinsätzen im Rücklaufbalken
zur Aufnahme von Viega Stellantrieben
24V und 230V (M30x1,5).

DN25-11
Menge: 3,000 Stck

**02.06.15 Stellantrieb geeignet für**
Stellantrieb
geeignet für
Heizkreisverteiler
Montagelage 360° möglich,
stromlos geschlossen, Schutzart IP 54,
incl. Ventiladapter M 30x1,5,
Funktionsanzeige durch Hubkappe,
Farbe reinweiß RAL 9010
230 V
Menge: 33,000 Stck

**02.06.16 Festwertregelset FB-Heizung**
Festwertregelset (RTL-Regelset) für Fußbodenheizung

Liefern, montieren und betriebsfertig anschließen eines
Festwertregelsets zur Temperaturbegrenzung und Regelung
einer Fußbodenheizung, geeignet für den Anschluss an
einen
vorhandenen Heizkreis mit höherer Vorlauftemperatur
(z. B.
Heizkörperkreis).

Das Festwertregelset dient zur Begrenzung der
Vorlauftemperatur der Fußbodenheizung auf einen
einstellbaren
Maximalwert und ist insbesondere für Einzelräume oder
kleinere
Fußbodenheizungsflächen vorgesehen.

Technische Mindestanforderungen

Festwertregelung mit thermostatischem Regelventil
(RTL-Ventil
oder gleichwertig)

Einstellbarer Regelbereich, z. B. ca. 2050 °C

Geeignet für Warmwasser-Heizungsanlagen

Max. Betriebstemperatur und -druck gemäß
Herstellerangaben

Anschlussnennweite passend zum Heizkreis (z. B. DN 15
/ DN
20)

Integrierte oder separate:

Absperreinrichtungen

Entlüftungsmöglichkeit

Geeignet für den Einbau in der Wand (UP)

Leistungsumfang

Lieferung des kompletten Festwertregelsets inkl.
Regelventil

Montage und hydraulischer Anschluss an:

Heizkreisvorlauf und -rücklauf

Fußbodenheizungs-Heizkreis

Fachgerechte Befestigung

Einstellung der maximalen Vorlauftemperatur

Funktionsprüfung

Ausführung gemäß

DIN EN 1264 (Flächenheizungen)

DIN EN 12828

anerkannten Regeln der Technik

Herstellerangaben des eingesetzten Regelsets
Menge: 3,000 St

*Hinweis*

**02.06.17 Raumthermostat 230 V zur Einzelraumregelung von**
Raumthermostat 230 V
zur Einzelraumregelung von
max. 10 Stellantrieben,
Montage Aufputz,
Regelbereich 5-30 Grad,
Schutzart IP 30,
CE-konform nach EN 60730
Farbe RAL 9016
Menge: 8,000 Stck

**02.06.18 Basiseinheit 230 V/24 V, ohne Pumpenmodul,**
Basiseinheit 230 V/24 V,
ohne Pumpenmodul,
zur einfachen Verkabelung der
Raumthermostate und Stellantriebe,
für max. 6 Raumthermostate und
15 Heizkreise,
inkl. Sicherung, Schutzart IP 20
Menge: 3,000 Stck

*Hinweis*

**02.06.19 Hinweis! Die Dämmungen der Anbindeleitungen nach EnEV müssen bauseits berücksichtigt werden.**
Hinweis! Die Dämmungen der Anbindeleitungen nach GEG
müssen bauseits berücksichtigt werden.
Menge: 1,000

*Hinweis*

**02.06.20 PE-Xc-Rohr, 17 X 2,0 für die Fußbodenheizungsinstallation,**
PE-Xc-Rohr,
für die Fußbodenheizungsinstallation,
5-Schicht PE-Xc Rohr,
mit innenliegender Sauerstoffsperre,
sauerstoffdicht nach DIN 4726
Zulassung gem. DIN Certco 3V326 PE-Xc,
einsetzbar bis 90°C,
Betriebsbedingungen nach ISO 15875-1,
Klasse 4/1MPa bzw. Klasse 5/0,8MPa,
Montagetemperatur größer +5°C,
17 X 2,0
Menge: 2200,000 m

*Hinweis*

**02.06.21 Estrichzusatzmittel, Zusatz für Zementestrich (Heizestriche),**
Estrichzusatzmittel,
Zusatz für Zementestrich (Heizestriche),
für Normalestrich,
zur Verbesserung der Wärmeleitfähigkeit,
sowie des Biegezuges und der
Druckfestigkeit,
Verbrauch: 0,14 kg/m²
bei 45 mm Rohrüberdeckung,
Abbindephase: 21 Tage,
Begehbarkeit nach 3 Tagen
Menge: 3,000 Stck

#### Bereich 02.07 Sonstiges

**02.07.1 Druckprüfung Heizungsanlage**
Druckprüfung der Heizungsanlage nach VOB C DIN 18380.
Die Druckprüfung ist vor dem Schließen von Schlitzen
und Schächten bzw. dem Herstellen einer Überdeckung des
jeweiligen Rohrleitungsteils abschnittsweise je nach
Baufortschritt jeweils über mindestens 24 h
durchzuführen. Der Mindestprüfdruck ist der
Ansprechdruck des Sicherheitsventils.
Ein Prüfprotokoll mit Angaben zu den
Druckverhältnissen bei
Beginn und Ende der Prüfung sowie etwaiger
Nachfüllmaßnahmen nachDIN 18380 ist anzufertigen.
Menge: 1,000 Psch

**02.07.2 Auffüllen des gesamten Heizsystems**
mit aufbereitetem Wasser.
Nach der Druckprobe ist das Heizungssystem vollständig
zu entleeren und anschließend mit Befüllwasser zu
füllen.Dabei sind die Vorgaben der VDI 2032 und des
Kesselherstellers zu beachten.
In den Einheitspreis sind die Aufwendungen für die
Leihe von
Mischbettharz-Patronen zur Senkung des Härtegrades nach
VDI2035 auf Basis von Vollentsalzung des Füll- und
Ergänzungswassers einzukalkulieren.
Flüssigkeitsinhalt der Anlage:  ca. 500 Liter
Menge: 1,000 Psch

**02.07.3 Hydraulischer Abgleich**
Hydraulischer Abgleich
Durchführen des hydraulischen Abgleichs und protokollarischer Nachweis der gemessenen Differenzdrücke und Mengen an den einzelnen
Strängen, Nachweis der vorgenommenen
Einstellung an den Thermostatventilen.

Anzahl Heizkörper: 31 Stück
Menge: 1,000 Psch

**02.07.4 Revisionsplanung**
Revisionsplanung des ausführenden Unternehmens für die
Be-
und Entwässerungsleitungen, bezogen auf die in diesem
Titel
ausgeschriebenen Bauteile.
Die Revisionsplanung ist auf die eigene Montageplanung
zu beziehen, wobei jegliche Abweichungen von der
Montageplanung deutlich zu dokumentieren sind.

Revisionsplanung erstellen und übergeben
Menge: 1,000 psch

**02.07.5 Montageplanung Heizungsanlage**
Montage- und Verlegeplan erstellen und als
Plotterausdruck,
Datenträger/Schnittstelle für CAD in 1-facher
Ausführung
übergeben.
Die vom AN zu erstellenden Montageunterlagen beinhalten
folgende Darstellungen von Anlagen der Technischen
Gebäudeausrüstung (TGA):
Geräte und Bauteile maßstäblich, vermaßt zum Baukörper,
Volumen-/Massenströme, Druckdifferenzen, Ein- und
Austrittstemperaturen,
Wärmedämmung/Brandschutz von Leitungen, Behältern und
Gefäßen,
Raumtemperaturen mit Toleranzen,
Einbauorte der Messwertgeber, -anzeiger und
Stellgeräte,
Grund- und Verfahrensfließschemata mit
Funktionsdiagrammen
mit eingetragenen Parametern.
Menge: 1,000 St

**02.07.6 Dokumentation Heizungsanlage**
Erstellen der Dokumentation bzw. der Bestandsunterlagen
der Heizungsanlage gemäß der technischen Vorbemerkungen
und dem Inhaltsverzeichnis bestehend aus:

- Inhaltsverzeichnis
- Fachunternehmererklärung
- Revisionspläne (Grundrisse ,Maßstab 1:50 und
  Schemata aller Geschosse farbig)
- Anlagen- und Funktionsbeschreibung
- Mess- und Einstellprotokolle
- Inbetriebnahmeprotokolle
(z.B. Protokoll Druckprüfung, Spülprotokolle,
Einweisungsprotokoll etc.)
- Wartungs- und Bedienungsunterlagen
- Wartungsplan

Alle Unterlagen in 3-facher Ausfertigung, ausreißfest
in Ordnern, Trennblätter mit Nummerierung (nach
Inhaltsverzeichnis), getrennt nach Ausfertigungen,
Zeichnungen zusätzlich 1-fach digital im dxf und pdf-
oder plt-Format auf Datenträger (CD-ROM).
Menge: 1,000 Psch

**02.07.7 Kernbohrung Durchm. 50-100mm T 20-25cm nicht schadstoffbelastet Geräteeinsatz mgl. Stoffe**
Kernbohrung, Untergrundfläche senkrecht, aus bewehrtem
Mauerwerk aus Kalksandstein, oder Betsandsdecke:
einachsig
gespanntes Mehrfeldplattensystem aus Hohlsteinen
(Material
Beton C16/20, Stahl, Mörtel), Bohrdurchmesser über 50
bis 100
mm, Bohrtiefe über 20 bis 25 cm, einschl. Lösen des
Bohrkerns
aus dem Gefüge, nicht schadstoffbelastet,
Abfall ist nicht gefährlich, Zuordnung LAGA Z 0
(uneingeschränkter Einbau), Wichte des Abbruchstoffes
DIN
EN 1991-1-1 15 kN/m3, Erschwernis durch horizontale und
vertikale Förderwege von der Abbruchstelle zur
Bereitstellungsfläche/zum Ladeplatz,
vertikaler Förderweg '15' m,
horizontaler Förderweg '100' m,
Geräteeinsatz ist möglich, max. Gesamtgewicht bis 5 t,
Ausführung erschütterungsarm DIN 4150, lärmarm,
Lärmpegel
max. 80 dB(A), staubarm TRGS 559, ohne
Funkenfreisetzung,
ohne Untergrundbeschädigung, ohne Wasserfreisetzung,
Ausführung innerhalb des Bauwerks,
aufgenommene Stoffe sammeln, ohne Zerkleinerung, und
auf
der Baustelle lagern.
Anzeichnen der Kernlochbohrung und überprüfung der
Lage der
Bewährungseisen sind in den EInheitspreismit
einzukalkulieren.
Menge: 10,000 St

**02.07.8 Kernbohrung Durchm. 100-160mm T 20-25cm nicht schadstoffbelastet Geräteeinsatz mgl. Stoffe**
Kernbohrung, Untergrundfläche senkrecht, aus bewehrtem
Mauerwerk aus Kalksandstein, oder Betsandsdecke:
einachsig
gespanntes Mehrfeldplattensystem aus Hohlsteinen
(Material
Beton C16/20, Stahl, Mörtel), Bohrdurchmesser über 100
bis
160 mm, Bohrtiefe über 20 bis 25 cm, einschl. Lösen des
Bohrkerns aus dem Gefüge, nicht schadstoffbelastet,
Abfall ist nicht gefährlich, Zuordnung LAGA Z 0
(uneingeschränkter Einbau), Wichte des Abbruchstoffes
DIN
EN 1991-1-1 15 kN/m3, Erschwernis durch horizontale und
vertikale Förderwege von der Abbruchstelle zur
Bereitstellungsfläche/zum Ladeplatz,
vertikaler Förderweg '15' m,
horizontaler Förderweg '100' m,
Geräteeinsatz ist möglich, max. Gesamtgewicht bis 5 t,
Ausführung erschütterungsarm DIN 4150, lärmarm,
Lärmpegel
max. 80 dB(A), staubarm TRGS 559, ohne
Funkenfreisetzung,
ohne Untergrundbeschädigung, ohne Wasserfreisetzung,
Ausführung innerhalb des Bauwerks,
aufgenommene Stoffe sammeln, ohne Zerkleinerung, und
auf
der Baustelle lagern.
Anzeichnen der Kernlochbohrung und überprüfung der
Lage der
Bewährungseisen sind in den EInheitspreismit
einzukalkulieren.
Menge: 15,000 St

**02.07.9 Nutzereinweisung**
Einweisung des Nutzers der Heizungsanlage in alle
technischen
Teile der Anlage, einschließlich Warneinrichtungen,
nach
Abschluss der Baumaßnahme.
Insbesondere Einweisung in:
Wärmepumpe,
Gaskessel,
Speicher,
Heizwärmeverteilungsnetze,
Temperaturregelung in Räumen,
Heizsystem Nebengebäude
erforderlich.
Menge: 1,000 Psch

**02.07.10 Ringspalt verschließen mit nichtbrennbaren Baustoffen**
Ringspalt zwischen Bauteil und Rohr/Rohrdämmung mit
nichtbrennbaren baustoffen feuer- und rauchdicht
verschließen.
Bauteildicke bis 240 mm.
Ringspaltbreite 10-15 mm.
Rohrdurchmesser bis 80 mm.
Menge: 10,000 St

**02.07.11 Wandschlitze erstellen**
fachgerechte Wandschlitze erstellen ca.
250x50mm
inkl. Beräumung Bausschutt
Menge: 40,000 m

### Titel 03 430 Lüftung

*Hinweis*
Baubeschreibung (Gewerk
Raumlufttechnischer Anlagen)
Es gelten die Allgemeinen Technischen
Vertragsbedingungen für Bauleistungen (ATV)
- Allgemeine Regelungen für Bauarbeiten jeder Art (VOB
Teil C).
Weiterhin gelten die Allgemeinen Technischen
Vertragsbedingungen für
Bauleistungen (ATV) - Raumluftechnische Anlagen. (DIN
18379, 2019-09).

bkürzungen:
AG = Auftraggeber
AN = Auftragnehmer
BS = Baustelle

0.1 Angaben zur Baustelle

0.1.1 Hauptwindrichtung
 West, Süd-West

0.1.2 Ausbildung von Baugruben
 Keine Angaben

0.1.3 Bebauung der Umgebung
 Wohngebiet, Deichgebiet

0.1.4 Abdichtung von Bauwerken und Bauwerksteilen
 Keine Angaben

0.1.5 Fußbodenaufbau, Dachkonstruktion, Dämmung und
Abdichtung
 Entsprechende Details werden auf Anfrage zur
Verfügung gestellt.

0.1.6 Art und Umfang der Schutzmaßnahmen entsprechend
der VDE-Bestimmungen
 Die VDE-Bestimmungen sind zu beachten.

0.1.7 Termine Bauseitiges Gerüst
 Keine Angaben

0.2 Angaben zur Ausführung

0.2.1  Herzustellende Anlage

Das Leistungsverzeichnis beschreibt die Installation
der Lüfftungsanlage
Im Gebäude wird eine feuchtegesteuerte Lüftung
installiert. Als Lüftungssystem ist ein
bedarfsgeführtes
Abluftsystem vorgesehen. Die Auslegung der
Lüftungsanlage (Abluftanlage) wird nach DIN 1946-6
Nennlüftung ausgelegt. Die Nennlüftung ist die
notwendige Lüftung zur Sicherstellung der hygienischen
Anforderungen sowie des Bautenschutzes bei Anwesenheit
der Nutzer (Normalbetrieb).
Die verbrauchte Luft wird über die Abluftelemente in
den feuchtebelasteten Ablufträumen (Bad und WC)
abgesaugt. Je Bad bzw. WC werden durchschnittlich
60/30 m3/h abgesaugt.
Das Gebäude wird gemäß DIN 1946-6,
Behaglichkeitsklasse B be- und entlüftet. Als
Lüftungssystem ist ein
bedarfsgeführtes Abluftsystem vorgesehen. Die
Führungsgrößen sind relative Luftfeuchte und Präsenz.
Die
Luftdichtigkeitsklasse wurde für die Erstellung der
Lüftungskonzepte auf 0.6h-1festgelegt.
Die installierten Einzelraumlüfter reagieren auf
Präsens und Feuchte.

0.2.2  Umfang der vom AN vorzunehmenden
Elektroinstallation

Der Umfang der Elektroinstallation ist im LV gesondert
beschrieben. Der AN muss alle
komponenten Betriebsfertig selbstständig an bauseits
zur Verfügung gestellte
Leitungsinfrastruktur anschließen.

0.2.3  Thermischer Energiebedarf anderer nicht zu
vertraglichen Leistung
gehörender Komponenten

Keine Angaben.

0.2.4 Druckstufen und Dichtheitsklassen für
Luftleitungssysteme

Die gesamte Luftleitungsanlage ist so
auszuführen, dass die Luftdichtheitsklasse C nach DIN
EN 13779 erreicht wird.

0.2.5 Öffnungen und deren Deckel für technische und
hygienische Arbeiten im
Luftleitungsnetz
Es sind Revisionsöffnungen im Trockenbau vorgesehen.
An den entsprechenden Stellen sollen
Reinigungsöffnungen vorgesehen werden.

0.2.6 Beibringen von Genehmigungen, Prüfungen und
Abnahmen
Für Abnahmen ist ein qualifizierter Mitarbeiter des AN
erforderlich. Zur Abnahme sind
u.a. die Druckprüfprotokolle beizubringen.

0.2.7 Ort der Anbringung
Es ist sich an die Planung und Darstellung der
Wandabwicklungen oder
Detailzeichnungen zu halten.

0.2.8 Leistungen für Winterbau
keine Angaben

0.2.9 Schutz von Bau- und Anlagenteilen
Der AN hat sein Werk bis zur Abnahme zu schützen.

0.2.10 Anforderungen an Wand und Deckendurchführungen
Decken- und Wanddurchbrüche für die eine
Feuerwiderstandsfähigkeit
vorgeschrieben ist (vgl. Brandschutzkonzept) sind nach
den allg. anerkannten Regeln
der Technik mit bauaufsichtlich zugelassenen
Bauprodukten zu verschließen.

0.2.11 Brand,- Schall, Wärme, Feuchte und
Strahlenschutz, Energieeffizient sowie
Luftdichtheit der Gebäudehülle
Es sind die allgemein anerkannten Regeln der Technik
sowie das Brandschutzkonzept
zu beachten.

0.2.12 Anforderungen an die auf dem Rohfußboden zu
verlegenden Leitungen
Es werden keine Lüftungsleitungen auf dem Rohfußboden
verlegt.

0.2.13 Unterschiedliche Raumklimatische Anforderungen
Keine Angaben.

0.2.14 Besondere physikalische und chemische
Beanspruchung
Keine Angaben.

0.2.15 Besondere Hygieneanforderungen
VDI 6022 Blatt 1 "Raumlufttechnik, Raumluftqualität -
Hygieneanforderungen an
raumlufttechnische Anlagen und Geräte" ist zu beachten.
0.2.16 Provisorien
Keine Angaben.

0.2.17 Vorgezogenes oder Nachträgliches Herstellen von
Teilen der Leistung
Es sind keine vorgezogenen oder nachträglichen
Maßnahmen vorgesehen. Die
Leistungserbringung richtet sich nach dem aktuell
gültigen Bauzeitenplan.

0.2.18 Schnittstellen zu anderen Gewerken
1. Trockenbau: Leitungen verlaufen teilweise in
Trockenbauwänden und oberhalb von
Unterdecken.

2. Dachdecker: Die Dachfdurchführungen der
Lüftungskanäle werde vom Dachdecker
eingebaut.

3.Elektriker: Der AN muss selbsständig für die
Betriebsfertige Montage seiner
Anlagenkomponenten sorgen. Dazu gehört auch der
betriebsfertige Anschluss aller
notwendigen elektrischen und elektronischen
Komponenten.

0.2.19 Schnittstellen Gebäudeautomation
Es bestehen keine Schnittstellen zur Gebäudeautomation.

0.2.21 Unterlagen vor Montage
Vor der Montage ist die Werks- und Montageplanung an
das Ingenieurbüro zur
Prüfung zu übergeben.

0.2.23 Durchführung von Funktionsmessungen
Sämtliche Funktionsmessungen müssen vom AN
durchgeführt werden.

0.2.24 Wartungs und Instandhaltungsvertrag
Der finale Wartungsvertrag wird nicht
mit dem Hauptauftrag, sondern
nachträglich basierend auf den Angaben
der Ausschreibung
geschlossen. Die Angaben der Ausschreibung sind in
diesem Zuge nicht mehr verhandelbar.
Wartungsleistungen während der
Gewährleistungszeit sind nach der
Abnahme zu bestimmen und werden
dann ggf. beauftragt. Die technischen
und wirtschaftlichen Bedingungen für die
Wartung der Anlage innerhalb des
Gewährleistungszeitraums werden nacgh
der Abnahme bestimmt.
Der Umfang, sowie die
Wartungsintervalle richten sich nach
AMEV Arbeitskarte für KG 430
Lufttechnische Anlagen
Es ist ein Plan für Wartungen und
Prüfungen vom AN
zu erstellen und an den AG zu
übergeben, der
- die objektspezifschen Termine und
Fristen der Wartung
und Prüfungen
- die Inhalte der einzelnen Wartungen
und Prüfungen
beinhaltet.
Kosten, für Verschleißteile, Reparturen
oder Schäden werden gesondert nach
Aufmaß vergütet.

0.2.25 Planungsunterlagen und Berechnungen
Alle für die Ausführung notwendigen Planungsunterlagen
und Berechnungen des
Gewerks Lüftung werden dem AN in einmaliger
Ausfertigung in Papierform und digital
zur Verfügung gestellt.

0.2.26 Schutz gegen Eindringen von Regenwasser und
Schnee
Die Kanalenden der Außen- und Fortluftleitung sind auf
dem Dach aufgeständert und
verfügen über angeschrägte Wetterschutzgitter.

0.2.27 Verbindung von Luftleitungen
Die Verbindungsart ist der Leistungsbeschreibung bei
den entsprechenden Positionen
zu entnehmen.

0.2.28 Leitbleche Luftlenkeinrichtungen
Keine Angaben.

0.2.29 Kennzeichnung von Luftleitungen
Die Luftleitungen sind nach Art
(Zuluft/Abluft/Außenluft/Fortluft) und RLT-Gerät zur
Kennzeichnen.

0.2.30 Aufnahme von Kräften hängender Bauteile und
Apparate
Die Befestigung von hängenden und Bauteilen und
Apparaten muss mit geeigneten
Befestigungsmitteln erfolgen. Für Befestigungsmittel
sind entsprechende Positionen in
der Leistungsbeschreibung enthalten. Änderungen des
Leitungsverlaufs und eine
damit verbundene Anpassende der Befestigung sind vor
der Ausführung mit dem
Statiker abzustimmen
.
0.2.31 Zustandsprüfungen vorhandener Luftleitungen und
Anlagenteile
Keine Angaben.

0.2.32 Bauteilfertigung nach Ausführungsplan oder nach
örtlichem Aufmaß
Die angegeben Maße und Einbauten sind vom AN vor der
Ausführung mit den
tatsächlich vorhandenen Maßen abzugleichen.
Unstimmigkeiten sind der örtlichen
Bauleitung umgehend zu melden.

0.2.33 Festigkeit des Untergrundes (Stahl, Beton usw.)
Keine Angaben.

0.2.34 Ausbildung von Abschlüssen und Anschlüssen
Keine Angaben.

0.2.35 Fugenausbildung Bauteilfugen
Keine Angaben
.
0.2.36 Schließen von Aussparungen
Nur für Brandschutzklappen: Der Ringspalt zwischen
Bauteil und Dämmung bzw.
Luftleitung ist vom AN mit geeigneten Baustoffen zu
schließen. Die entsprechenden
Positionen sind in der Leistungsbeschreibung enthalten.

0.2.37 Installations- und Eibauteile
Anzahl und die Art der Installations- und Einbauteile
sind der Leistungsbeschreibung,
sowie der Planung zu entnehmen.

0.2.38 Raster- und Fugenausbildung
Keine Angaben.

0.2.39 Gebogene, geneigte oder andersartig geformte
Flächen
Keine Angaben.

0.2.40 Entrauchungsanlagen, Rauchschutzdruckanlagen
Keine Angaben.

0.3 Einzelangaben bei Abweichungen von den ATV

0.3.1
Wenn andere als die in dieser ATV vorgesehenen
Regelungen getroffen werden
sollen, sind diese in der Leistungsbeschreibung
eindeutig und im Einzelnen
anzugeben.

0.5 Abrechnungseinheiten

Die Abrechnungseinheiten für die Teilleistungen sind
entsprechend der jeweiligen ATV
anzugeben

1 Geltungsbereich

Die ATV DIN 18379 (2019-09) "Raumlufttechnische
Anlagen" gilt für
das Herstellen von Raumlufttechnischen Anlagen in
Gebäuden. Ergänzend gilt die
ATV DIN 18299 "Allgemeine Regelungen für Bauarbeiten
jeder Art", Abschnitte 1 bis 5. Bei Widersprüchen
gehen die Regelungen der
ATV DIN 18379 vor.

#### Bereich 03.01 Lüftungsleitungen

*Hinweis*

**03.01.1 Unterputzlüfter für Vorwandinstallation und Sanitärzellen**
Unterputzlüfter für Vorwandinstallation und
Sanitärzellen

Für den Einbau in z.B. Sanitärzellen oder in
Leichtbau-Plattenverkleidungen mit leichter Montage
durch
einfache Klemmbefestigung. Wand- oder Deckenausschnitt
210
x 230 mm.

Bestehend aus einem Lüfter mit leistungsstarkem und
energiesparendem ec-Motor in einem Kunststoffgehäuse
mit
einer von vorne zu betätigenden Klemmbefestigung, einem
seitlichem Abluftstutzen DN 80 und leckluftdichter
Rückschlagklappe. Mit steckbarem Netzanschluss,
Schalldämmeinlage, leicht wechselbarem und
auswaschbarem
Filter und einer Dekorblende inkl. optischer
Filterwechselanzeige mittels LED-Indikator.

Funktionsfähigkeit wird mit zusätzlicher
Steuerungsplatine
erreicht. Die Beschreibung der Funktionalität bzw.
Lüfterfunktionen ist im LV-Text der Steuerplatine
enthalten.

Schutzart IP X5, Einsatz im Bereich 1 und 2 gem. VDE
0100-701 von Nassräumen zulässig, Schutzklasse II,
CE-Zeichen, EMV geprüft.
Entspricht den Vorgaben der EU-Verordnung Nr. 1253/2014
sowie den Vorgaben der EnEV.

Allgemeine bauaufsichtliche Zulassung: Z-51.1-215.

Technische Daten
Grundlüftung:  0-60 m³/h (einstellbar)
Bedarfslüftung:  0-60 m³/h (einstellbar)
  Bis
90 m³/h mit Sonderplatine
Spannungsversorgung:  230 V AC 50Hz
Leistungsaufnahme:  1,8-6,2 W
Schallleistungspegel:  22-35 dB(A)
Maße (H x B x T):  260 x 260 x 23,5 mm
Verfügbare Druckdifferenz: 400 Pa
SEL/SPI (nach (EU) 1254:  besser 0,08 W/m³/h

(max. 0,15 W/m³/h mit

Sonderplatine)
Menge: 19,000 Stck

*Hinweis*

**03.01.2 Flexible Luftleitung, Nenndurchmesser 100 mm**
Luftleitung als flexibles Rundrohr,
Innen- und Außenlage aus Aluminium,
Nenndurchmesser 100mm,
temperaturbeständig bis 200 Grad Celsius,
nicht brennbar nach DIN 4102 Kl. A1,
einschließlich Verbindungen, Dichtungen
und Hängungsmaterial,
mit schalldämmender Zwischenlage.
Inklusive aller Verbindungs-, Befestigungs- und
Dichtungsmaterialien

komplett liefern und montieren.
Menge: 6,000 m

**03.01.3 Wickelfalzrohr DN 100**
Wickelfalzrohr aus verzinktem Stahlblech nach DIN EN
1506
und DIN EN 12237,

Nennweite: DN 100

inkl. Form-, Befestigungs-, Verbindungs-, und
Dichtungsmaterial
komplett liefern und montieren
Menge: 35,000 m

**03.01.4 Wickelfalzrohr DN 125**
Wickelfalzrohr aus verzinktem Stahlblech nach DIN EN
1506
und DIN EN 12237,

Nennweite: DN 125

inkl. Form-, Befestigungs-, Verbindungs-, und
Dichtungsmaterial
komplett liefern und montieren
Menge: 15,000 m

**03.01.5 Enddeckel DN 100**
Aus Sendzimir Stahl. Der Enddeckel versorgt einen
Abschluss
am ende des Wickelfalzrohres, und ist ausgestattet mit
einer
SAFE-Dichtung für ein luftdichter Abschluss.

Mit Anschluss für Kondensatablauf 16x2,2mm Rohr.
Menge: 4,000 Stck

**03.01.6 Kondensatleitung 16 x 2,2**
mit Anschlussstück Gewinde passend zum Enddeckel
Menge: 12,000 m

**03.01.7 Rohrschalldämpfer DN 100, 3000 mm**
Rohrschalldämpfer in runder, starrer Bauform für
RLT-Anlagen,
Einfügungsdämpfung gemessen nach EN ISO 7235. Gehäuse
mit akustisch und thermisch wirksamer Auskleidung.
Material
aus verzinktem Stahl. Unterschiedliche
Anschlussvarianten,
passend für runde Luftleitungen nach EN 1506 oder EN
13180.
Luftdichtheitsklasse gemäß DIN EN 15727, größenabhängig
Klasse C-D

100x1000/25
Material Verzinkter Stahl 1.0917
Anschlussvarianten Rohrstutzen mit Sicke
Nenngröße 100
Nennlänge 1000
Packungsdicke 25
Menge: 3,000 Stck

**03.01.8 Rohrschalldämpfer DN 125, 3000 mm**
Rohrschalldämpfer in runder, starrer Bauform für
RLT-Anlagen,
Einfügungsdämpfung gemessen nach EN ISO 7235. Gehäuse
mit akustisch und thermisch wirksamer Auskleidung.
Material
aus verzinktem Stahl. Unterschiedliche
Anschlussvarianten,
passend für runde Luftleitungen nach EN 1506 oder EN
13180.
Luftdichtheitsklasse gemäß DIN EN 15727, größenabhängig
Klasse C-D

100x1000/25
Material Verzinkter Stahl 1.0917
Anschlussvarianten Rohrstutzen mit Sicke
Nenngröße 125
Nennlänge 1000
Packungsdicke 25
Menge: 3,000 Stck

**03.01.9 Fugenabdichtung von Deckendurchführungen Umfang bis 600 mm**
Fugenabdichtung von Deckendurchführungen
um Brandschutzabsperrvorrichtungen oder
andere Formteile durch Verpressen mit
Brandschutzmörtel MG III,
nach Herstellervorschrift durch Mörtelpumpe
mit Hochdruckschläuchen und Verpreßlanzen
herstellen, einschl. aller Abdichtungs-,
Verschal- bzw. Hilfsarbeiten in Durchführungen
mit Brandschutzklappen,
Fugenbreite bis 50 mm.
Umfang der Durchführung bis 600 mm
Menge: 8,000 Stck

**03.01.10 Montageplanung der Lüftungsanalge**
Erstellen der Montageplanung
der Lüftungsanlage gemäß den folgenden Anforderungen:

Alle Unterlagen in 3-facher Ausfertigung, ausreißfest
in Ordnern, Trennblätter mit Nummerierung (nach
Inhaltsverzeichnis), getrennt nach Ausfertigungen,
Zeichnungen zusätzlich 1-fach digital im dxf und pdf-
oder plt-Format auf Datenträger (CD-ROM).
Menge: 1,000 Psch

**03.01.11 Baustelleneinrichtung**
Aufbauen, Vorhalten, Betreiben und Abbauen der
Baustelleneinrichtung für den Zeitraum der Baustelle
und die vorstehend beschriebenen Leistungen,
einschließlich sämtlicher damit verbundener Kosten und
Nebenkosten, auf einem durch den AG zugewiesenen
Standort auf dem Gelände.
Menge: 1,000 Psch

**03.01.12 Inbetriebnahme**
Inbetriebnahme, Einregulierung der Volumenströme,
sowie Durchführung und Erstellung der Meßprotokolle
für die
Anlagenabnahme, Übergabe der gesamten beschriebenen
feuchtegesteuerten Abluftanlage an den Nutzer
einschließlich
Einweisung des Bedienpersonals.

Pauschale berücksichtigt die Anlagen des Neubaus sowie
des DG-Altbaus!
Menge: 1,000 Psch

**03.01.13 Kernbohrungen in Betonwand oder -decke D bis 130mm**
wie zuvor beschrieben herstellen
Wandstärke:  bis 240 mm
Durchmesser:  bis 130mm
Menge: 2,000 Stck

**03.01.14 Dokumentation**
Erstellen der Dokumentation, bestehend aus:

- Inhaltsverzeichnis,
- Revisionspläne, farbig (Grundrisse aller Geschosse
  im Maßstab 1:50, Schemata)
- Anlagen- und Funktionsbeschreibung
- Mess-, Prüf- und Einstellprotokolle
- Inbetriebnahmeprotokolle (z.B. Protokoll
  Druckprüfung, Spülprotokolle etc.)
- Wartungs- und Bedienungsunterlagen
- Wartungsplan

Unterlagen in 3-facher Ausfertigung,
ausreißfest in Ordnern,
Trennblätter mit Nummerierung,
getrennt nach Ausfertigungen,
Zeichnungen zusätlich 1-fach digital im
Format "dxf", "pdf" und "plt", auf Datenträger.
Menge: 1,000 Psch

USt %: 19,00
